# Projekt
Leistungsbeschreibung (GAEB DA XML 3.2, DA81)
Währung: EUR
Auftraggeber: Signify GmbH, Röntgenstraße 22, 22335 Hamburg
Erstellt mit: Philips, http://www.lighting.philips.de, 28.05.2026

## LV
Datum: 28.05.2026

### 0001 Philips, CoreLine Hallenleuchte Gen5

**0001.00001 BY121P G5 LED150S/840 PSD NB CoreLine Hallenleuchte Gen5, 93 W, 15000 lm, 4000 K, DALI-regelbar, Tiefstrahlend (NB), IP65, IK08**
Bei dem Beleuchtungssystem muss es sich um CoreLine Highbay Gen5 von Philips handeln oder es muss gleichwertige Eigenschaften aufweisen und folgende Kriterien erfüllen: Das Beleuchtungssystem muss ENEC-zertifiziert sein. Die Herstellergarantie sollte 5 Jahre betragen. Eine hohe Effizienz mit bis zu 160 lm/W sowie eine Nutzlebensdauer von 50.000 Stunden bei L90 sollte gegeben sein. Die LEDs müssen einen hohen CRI von 80 und einen niedrigen SDCM von <3 aufweisen. Der Abstrahlungswinkel des Beleuchtungssystems sollte eng oder breit sein sowie die beiden Lichtfarbtemperaturen 4000 K und 6500 K umfassen. Eine DALI-Steuerung und eine integrierte kabellose Konnektivität mit integriertem Bewegungsmelder sollten vorhanden sein. Darüber hinaus muss das System wahlweise hohe Schutzarten wie IP65 sowie hohe mechanische Schutzklassen wie IK05 oder IK07 erfüllen. Der Umgebungstemperaturbereich muss –30 bis +50 °C betragen. Die Leuchten sollten über ein Einpunkt-Montagesystem problemlos zu installieren sein, über einen externen elektrischen Anschluss nach IP65 verfügen und zur Installation in einem vorhandenen Netz geeignet sein.
Lichtstromtoleranz: +/-10%;
Anfängliche Farbsättigung: (0.385, 0.380) SDCM<5;
Toleranz Leistungsaufnahme: +/-10%;
SDCM: SDCM≤5;
Ausfallrate des Betriebsgerätes bei mittlerer Nutzlebensdauer von 50.000 Std.: 5 %;
Ausfallrate des Betriebsgeräts bei mittlerer Nutzlebensdauer von 100.000 Std.: 10 %;
Lichtstromstabilität (EN-IEC 62722-2-1) bei mittlerer Nutzlebensdauer* von 50.000 Std.: L85;
Lichtstromstabilität (EN-IEC 62722-2-1) bei mittlerer Nutzlebensdauer* von 100.000 Std.: L75;
Lichtquelle austauschbar: Nein;
Anzahl Betriebsgeräte: Einheit;
Betriebsgerät inklusive: Ja;
Service Tag: Ja;
Lampentyp: LED;
Portfolio: Better;
Garantiedauer: 5 Jahre;
Lichtstrom: 15.000 lm;
Gesättigtes Rot (R9): <50;
Ähnlichste Farbtemperatur: 4000 K;
Nennlichtausbeute (Nom): 161 lm/W;
Farbwiedergabeindex (CRI): >80;
Farbe der Lichtquelle: 840 Neutralweiß;
Optik: Tiefstrahlend (NB);
Ausstrahlungswinkel Leuchte: 55°;
Unified Glare Rating CEN: 22;
Eingangsspannung: 220 bis 240 V;
Netzfrequenz: 50 or 60 Hz;
Einschaltstrom: 53 A;
Einschaltzeit: 0,3 ms;
Leistung: 93 W;
Leistungsfaktor (Bruchteil): 0.95;
Elektrischer Anschluss: 3-poliger Anschlussblock;
Kabel: Kabel (0,3 m) mit Steckverbinder, 3-polig;
Anzahl Leuchten pro Sicherung mit 16 A Typ B: 8;
Geeignet zum häufigen Ein- und Ausschalten: Ja;
IEC-Schutzklasse: Schutzklasse I;
Klirrfaktor: 15 %;
Dimmbar: Ja;
Betriebsgerät: Netzteil mit DALI-Schnittstelle;
Steuerungsschnittstelle: DALI-regelbar;
Konstanter Lichtstrom: Nein;
DALI-Typ: DALI-2™;
Maximaler Dimmlevel: 13%;
Gehäusematerial: Aluminiumdruckguss;
Reflektor-Material: -;
Optisches Material: Polykarbonat;
Material optische Abdeckung: Polykarbonat;
Befestigungsmaterial: -;
Gehäusefarbe: Grau;
Ausführung optische Abdeckung: Klar;
Gesamte Höhe: 99 mm;
Gesamter Durchmesser: 330 mm;
Schutzart (IP): IP65 | Schutz gegen Eindringen von Staub, strahlwassergeschützt;
Schlagfestigkeit (IK): IK08 | 5 J vandalismussicher;
Nettogewicht: 3,540 kg;
Glühfadentest: Temperatur: 650 °C, Dauer: 30 s;
Entflammbarkeitszeichen: Zur Montage auf normal entflammbare Oberflächen (F-Zeichen);
CE-Zeichen: Ja;
ENEC-Zeichen: ENEC-Zeichen;
Photobiologisches Risiko: Photobiological risk group 1 @200mm to EN62778;
Photobiologische Risikospezifikation: 18,2 m;
EU RoHS-konform: Ja;
Bemessungsumgebungstemperatur (Tq): 35 °C;
Flackerwert (PstLM) – Flackerwert gemäß EN 61000-3-3: 0,5;
Messung der Sichtbarkeit des Stroboskopeffekts (SVM): 1;
Umgebungstemperaturbereich: -30 bis +50 °C;
Nachhaltigkeitsbewertung: Unclassified;
GWP gesamt A1-A3 (CO2eq) in EPD: 62,3 kg CO₂e;
Anteil des Produkts an Sekundärmaterialien: 6,64 %;
Anteil des recycelbaren Inhalts des Endprodukts: 51,6 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BY121P G5 LED150S/840 PSD NB;
Angezeigter Bestellcode, Beschreibung (DTN, nur B2B): BY121P G5 LED150S/840 PSD NB;
Vollständiger EOC (nur B2B): 871951495598100;
Angezeigter Bestellcode (nur B2B): 95598100;
Material-Nummer (12NC): 911401632408;
SAP-Anzahl pro Verpackung: 1;
SAP EAN/UPC – Stück/Set/Kiste: 8719514955981;
SAP-Zähler – Pakete pro Außenkarton: 1;
EAN Umverpackung: 8719514955981;

(c) Signify
Menge: 1,000
