# Projekt
Leistungsbeschreibung (GAEB DA XML 3.2, DA81)
Währung: EUR
Auftraggeber: Signify GmbH, Röntgenstraße 22, 22335 Hamburg
Erstellt mit: Philips, http://www.lighting.philips.de, 13.05.2026

## LV
Datum: 13.05.2026

### 0001 Philips, CoreLine Hallenleuchte Gen6

**0001.00001 BY120X G6 LED200/840 SIA NB H4 CoreLine Hallenleuchte Gen6, UltraEfficient, 110 W, 20000 lm, 4000 K, Kabellos, Interact Ready, Abstrahlungswinkel (55°), H4, IP65, IK05**
Das Beleuchtungssystem muss CoreLine Highbay Gen6 von Philips sein oder alternativ gleichwertige Eigenschaften aufweisen und die folgenden Kriterien erfüllen: das Beleuchtungssystem muss ENEC-zertifiziert sein. Es sollte mit einer 5-Jahres-Herstellergarantie ausgestattet sein. Das Beleuchtungssystem sollte eine hohe Effizienz mit bis zu 160lm/W bieten und eine Lampenlebensdauer von 50.000 Stunden bei L90 haben. Die LEDs müssen einen hohen CRI-Wert von 80 und einen niedrigen SDCM-Wert von <3 haben. Das Beleuchtungssystem muss die Wahl zwischen einem schmalen und einem breiten Abstrahlwinkel sowie zwischen zwei Lichtfarbtemperaturen bieten: 4000K und 6500K. Es sollte über eine DALI-Steuerung und eine integrierte drahtlose Konnektivität mit einer integrierten Bewegungserkennung verfügen. Außerdem muss es eine Auswahl an hohen Schutzarten wie IP65 und hohen mechanischen Schutzarten wie IK05 oder IK07 bieten. Der Umgebungstemperaturbereich muss -30 bis +50ºC betragen. Die Leuchten sollten einfach zu installieren sein, über ein Ein-Punkt-Montagesystem verfügen, einen externen elektrischen Anschluss nach IP65 haben und für die Installation in einem bestehenden Stromnetz geeignet sein.
Lichtstromtoleranz: +/-10%;
Anfängliche Farbsättigung: (0.3818,0.3797) SDCM ＜5;
Toleranz Leistungsaufnahme: +/-10%;
SDCM: SDCM≤5;
Ausfallrate des Betriebsgeräts bei mittlerer Nutzlebensdauer von 35.000 Std.: 3,5 %;
Ausfallrate des Betriebsgerätes bei mittlerer Nutzlebensdauer von 50.000 Std.: 5 %;
Ausfallrate der Steuerung bei mittlerer Nutzlebensdauer von 75.000 Std.: 7,5 %;
Ausfallrate des Betriebsgeräts bei mittlerer Nutzlebensdauer von 100.000 Std.: 10 %;
Lichtstromstabilität (EN-IEC 62722-2-1) bei mittlerer Nutzlebensdauer* von 100.000 Std.: L70;
Anzahl Betriebsgeräte: Einheit;
Betriebsgerät inklusive: Ja;
Portfolio: Better;
Garantiedauer: 5 Jahre;
Lichtstrom: 20.000 lm;
Gesättigtes Rot (R9): <50;
Ähnlichste Farbtemperatur: 4000 K;
Nennlichtausbeute (Nom): 181 lm/W;
Farbwiedergabeindex (CRI): >80;
Ausstrahlungswinkel der Lichtquelle: 120 Grad;
Farbe der Lichtquelle: 840 Neutralweiß;
Optik: Abstrahlungswinkel (55°);
Ausstrahlungswinkel Leuchte: 55°;
Unified Glare Rating CEN: 22;
Eingangsspannung: 220 bis 240 V;
Netzfrequenz: 50 to 60 Hz;
Durchschnittlicher CLO-Stromverbrauch: - W;
Einschaltstrom: 22,4 A;
Einschaltzeit: 0,135 ms;
Leistung: 110 W;
Leistungsfaktor (Bruchteil): 0.95;
Elektrischer Anschluss: Schraubanschluss;
Kabel: Kabel (0,3 m) mit Steckverbinder, 3-polig;
Anzahl Leuchten pro Sicherung mit 16 A Typ B: 15;
Geeignet zum häufigen Ein- und Ausschalten: Ja;
IEC-Schutzklasse: Schutzklasse I;
Durchgangsverdrahtung: -;
Klirrfaktor: 10 %;
Dimmbar: Ja;
Betriebsgerät: Sensorfähiger Interact System Ready Treiber;
Steuerungsschnittstelle: Kabellos;
Konstanter Lichtstrom: Nein;
DALI-Typ: D4i™, DALI-2™;
Maximaler Dimmlevel: 20%;
Vernetzbarkeit: Interact Ready;
Lichtregelung: Sensor SNH (R) 210;
Fotozelle: -;
Gehäusematerial: Aluminiumdruckguss;
Reflektor-Material: -;
Optisches Material: Polykarbonat;
Material optische Abdeckung: -;
Befestigungsmaterial: Aluminium;
Gehäusefarbe: Grau;
Ausführung optische Abdeckung: -;
Reflektoroberfläche: -;
Gesamte Höhe: 138 mm;
Gesamter Durchmesser: 350 mm;
Schutzart (IP): IP65 | Schutz gegen Eindringen von Staub, strahlwassergeschützt;
Schlagfestigkeit (IK): IK05 | 0,7 J;
Explosionsgefahrenklasse: -;
Montage: Ausleger, Oberfläche, Pendelleuchten;
Nettogewicht: 3,490 kg;
Stromverbrauch im zentralen DC-Notfallmodus: 16,5 W;
Zentrale Notbeleuchtung: Nein;
Glühfadentest: Temperatur: 650 °C, Dauer: 30 s;
Entflammbarkeitszeichen: -;
CE-Zeichen: Ja;
ENEC-Zeichen: ENEC-Zeichen;
Photobiologisches Risiko: Photobiological risk group 0 @ 200mm to EN62471;
Photobiologische Risikospezifikation: 4,9 m;
EU RoHS-konform: Ja;
Bemessungsumgebungstemperatur (Tq): 35 °C;
Flackerwert (PstLM) – Flackerwert gemäß EN 61000-3-3: 0,5;
Messung der Sichtbarkeit des Stroboskopeffekts (SVM): 0,4;
Umgebungstemperaturbereich: -30 bis +50 °C;
Nachhaltigkeitsbewertung: Unclassified;
GWP gesamt A1-A3 (CO2eq) in EPD: 28 kg CO₂e;
Anteil des Produkts an Sekundärmaterialien: 45,2 %;
Anteil des recycelbaren Inhalts des Endprodukts: 49,7 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BY120X G6 LED200/840 SIA NB H4;
Angezeigter Bestellcode, Beschreibung (DTN, nur B2B): BY120X G6 LED200/840 SIA NB H4;
Vollständiger EOC (nur B2B): 872110330667800;
Angezeigter Bestellcode (nur B2B): 30667800;
Material-Nummer (12NC): 911401554745;
SAP-Anzahl pro Verpackung: 1;
SAP EAN/UPC – Stück/Set/Kiste: 8721103306678;
SAP-Zähler – Pakete pro Außenkarton: 1;
EAN Umverpackung: 8721103306678;

(c) Signify
Menge: 1,000
