# Projekt
Leistungsbeschreibung (GAEB DA XML 3.2, DA81)
Währung: EUR
Auftraggeber: Signify GmbH, Röntgenstraße 22, 22335 Hamburg
Erstellt mit: Philips, http://www.lighting.philips.de, 18.05.2026

## LV
Datum: 18.05.2026

### 0001 Philips, CoreLine Hallenleuchte Gen6

**0001.00001 BY121Z G6 BR L300 CoreLine Hallenleuchte Gen6, Accessory, Grau**
Das Beleuchtungssystem muss CoreLine Highbay Gen6 von Philips sein oder alternativ gleichwertige Eigenschaften aufweisen und die folgenden Kriterien erfüllen: das Beleuchtungssystem muss ENEC-zertifiziert sein. Es sollte mit einer 5-Jahres-Herstellergarantie ausgestattet sein. Das Beleuchtungssystem sollte eine hohe Effizienz mit bis zu 160lm/W bieten und eine Lampenlebensdauer von 50.000 Stunden bei L90 haben. Die LEDs müssen einen hohen CRI-Wert von 80 und einen niedrigen SDCM-Wert von <3 haben. Das Beleuchtungssystem muss die Wahl zwischen einem schmalen und einem breiten Abstrahlwinkel sowie zwischen zwei Lichtfarbtemperaturen bieten: 4000K und 6500K. Es sollte über eine DALI-Steuerung und eine integrierte drahtlose Konnektivität mit einer integrierten Bewegungserkennung verfügen. Außerdem muss es eine Auswahl an hohen Schutzarten wie IP65 und hohen mechanischen Schutzarten wie IK05 oder IK07 bieten. Der Umgebungstemperaturbereich muss -30 bis +50ºC betragen. Die Leuchten sollten einfach zu installieren sein, über ein Ein-Punkt-Montagesystem verfügen, einen externen elektrischen Anschluss nach IP65 haben und für die Installation in einem bestehenden Stromnetz geeignet sein.
Portfolio: Better;
Gehäusematerial: Stahl;
Gesamte Länge: 175 mm;
Gesamte Breite: 50 mm;
Gesamte Höhe: 300 mm;
Abmessungen (Höhe x Breite x Tiefe): 300 x 50 x 175 mm ;
Material: Stahl;
Schutzart (IP): -;
Schlagfestigkeit (IK): -;
Zubehörfarbe: Grau;
Nettogewicht: 1,400 kg;
CE-Zeichen: Ja;
EU RoHS-konform: Ja;
Produktnamen anzeigen: BY121Z G6 BR L300;
Angezeigter Bestellcode, Beschreibung (DTN, nur B2B): BY121Z G6 BR L300;
Vollständiger EOC (nur B2B): 872110332413999;
Angezeigter Bestellcode (nur B2B): 32413999;
Material-Nummer (12NC): 911401558745;
SAP-Anzahl pro Verpackung: 1;
SAP EAN/UPC – Stück/Set/Kiste: 8721103324139;
SAP-Zähler – Pakete pro Außenkarton: 4;
EAN Umverpackung: 8721103307705;

(c) Signify
Menge: 1,000
