# Projekt
Leistungsbeschreibung (GAEB DA XML 3.2, DA81)
Währung: EUR
Auftraggeber: Signify GmbH, Röntgenstraße 22, 22335 Hamburg
Erstellt mit: Philips, http://www.lighting.philips.de, 15.06.2026

## LV
Datum: 15.06.2026

### 0001 Philips, CoreLine Tempo Large

**0001.00001 BVP130 LED160-4S/730 A CoreLine Tempo Large, Floodlight, 114 W, 16000 lm, 3000 K, CRI70, Asymmetrisch, IP66**
Bei dem Beleuchtungssystem muss es sich um CoreLineTempo Large von Philips handeln, oder es muss folgenden Kriterien entsprechen: Das Beleuchtungssystem muss ENEC-zertifizierte LED-basierte Leuchten enthalten, die ein direkter 1:1-Nachrüstersatz für herkömmliche Technologie sind, wodurch die gleiche elektrische Installation und die Masten beibehalten werden. Sie muss nachrüstbaren Ersatz für Leuchten bis 400 W HPT-T bieten. Das Beleuchtungssystem muss über ein QR-basiertes Identifikationssystem verfügen, das jede Leuchte eindeutig identifizierbar macht, so dass Informationen zu Installation, Wartung und Ersatzteilen einfach und genau referenziert werden können. Jede Leuchte muss über eine U-förmige Montagehalterung und einen externen 3-poligen IP68-Schnellanschluss verfügen. Die Leuchten müssen eine lange Lebensdauer von 75.000 Stunden L80 bei Tq +25 °C haben und eine hohe Effizienz von 120 lm/W bieten. Das System sollte auch eine Auswahl an Systemlichtstrom-Leistungen bieten – 16.000, 21.000 und 26.000 Lumen. Die Leuchten müssen spritzwassergeschützt nach IP66 und schlagfest nach IK08 sein. Außerdem müssen sie über einen hohen Überspannungsschutz von 6 kV/8 kV verfügen.
Lichtstromtoleranz: +/-7%;
Anfängliche Farbsättigung: (0.434, 0.403) SDCM <5;
Toleranz Leistungsaufnahme: +/-10%;
Init. Farbwiedergabeindextoleranz: +/-2;
SDCM: SDCM≤5;
Ausfallrate der Steuerung bei mittlerer Nutzlebensdauer von 75.000 Std.: 10 %;
Ausfallrate des Betriebsgeräts bei mittlerer Nutzlebensdauer von 100.000 Std.: 10 %;
Lichtstromstabilität (EN-IEC 62722-2-1) bei mittlerer Nutzlebensdauer* von 75.000 Std.: L80;
Lichtstromstabilität (EN-IEC 62722-2-1) bei mittlerer Nutzlebensdauer* von 100.000 Std.: L90;
Lampenfamiliencode: LED160 | LED module 16000 lm;
Lichtquelle austauschbar: Ja;
Anzahl Betriebsgeräte: Einheit;
Betriebsgerät inklusive: Ja;
Typ des Lichtquellenmoduls: LED;
Service Tag: Ja;
Lampentyp: LED;
Portfolio: Better;
Garantiedauer: 5 Jahre;
Nach oben gerichtete Lichtstromrate: 0;
Lichtstrom: 16.000 lm;
Ähnlichste Farbtemperatur: 3000 K;
Nennlichtausbeute (Nom): 142 lm/W;
Farbwiedergabeindex (CRI): 70;
Farbe der Lichtquelle: 730 Warmweiß;
Ausstrahlungswinkel Leuchte: 52° x 102°;
Optiktyp im Außenbereich: Asymmetrisch;
Effektive Projektionsfläche: 0,15 m²;
Eingangsspannung: 220 bis 240 V;
Netzfrequenz: 50 to 60 Hz;
Einschaltstrom: 53 A;
Einschaltzeit: 0,3 ms;
Leistung: 114 W;
Leistungsfaktor (Bruchteil): 0.99;
Elektrischer Anschluss: Externer Anschluss;
Kabel: Kabel 1,0 m mit Wieland-/Adels-kompatiblem Stecker, 3-polig;
Anzahl Leuchten pro Sicherung mit 16 A Typ B: 8;
IEC-Schutzklasse: Schutzklasse I;
Überspannungsschutz (allgemein/differenziell): Überspannungsschutz bis 6 kV im Gegentaktmodus und bis 8 kV im Gleichtaktmodus;
Klirrfaktor: 8,5 %;
Dimmbar: Nein;
Betriebsgerät: Netzteil (Ein/Aus);
Konstanter Lichtstrom: Nein;
Gehäusematerial: Aluminium;
Reflektor-Material: -;
Optisches Material: Polykarbonat;
Material optische Abdeckung: Glas;
Befestigungsmaterial: Aluminium;
Gehäusefarbe: Grau;
Montagevorrichtung: Halterung für Wandmontage;
Form optische Abdeckung: Flach;
Ausführung optische Abdeckung: Klar;
Gesamte Länge: 340,5 mm;
Gesamte Breite: 422 mm;
Gesamte Höhe: 67,4 mm;
Abmessungen (Höhe x Breite x Tiefe): 67 x 422 x 341 mm ;
Schutzart (IP): IP66 | Schutz gegen Eindringen von Staub, strahlwassergeschützt;
Schlagfestigkeit (IK): IK08 | 5 J vandalismussicher;
Standardaufneigung Aufsatzmontage: 0°;
Standardaufneigung Ansatzmontage: 0°;
Typ optische Abdeckung: Flachglas;
Nettogewicht: 7,500 kg;
Zentrale Notbeleuchtung: Nein;
Entflammbarkeitszeichen: Zur Montage auf normal entflammbare Oberflächen (F-Zeichen);
CE-Zeichen: Ja;
ENEC-Zeichen: ENEC-Zeichen;
Photobiologisches Risiko: Photobiological risk group 1 @200mm to EN62778;
EU RoHS-konform: Ja;
Bemessungsumgebungstemperatur (Tq): 25 °C;
Hinweise: * Bei extremen Umgebungstemperaturen kann die Leuchte automatisch abgedimmt werden, um Komponenten zu schützen;
Umgebungstemperaturbereich: -40 bis +45 °C;
Nachhaltigkeitsbewertung: Unclassified;
GWP gesamt A1-A3 (CO2eq) in EPD: 75 kg CO₂e;
Anteil des Produkts an Sekundärmaterialien: 5,11 %;
Anteil des recycelbaren Inhalts des Endprodukts: 40,9 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BVP130 LED160-4S/730 A;
Angezeigter Bestellcode, Beschreibung (DTN, nur B2B): BVP130 LED160-4S/730 A;
Vollständiger EOC (nur B2B): 871869990520000;
Angezeigter Bestellcode (nur B2B): 90520000;
Material-Nummer (12NC): 912300057770;
SAP-Anzahl pro Verpackung: 1;
SAP EAN/UPC – Stück/Set/Kiste: 8718699905200;
SAP-Zähler – Pakete pro Außenkarton: 1;
EAN Umverpackung: 8718699905200;
Produktfamiliencode: BVP130 | CORELINE TEMPO LARGE;

(c) Signify
Menge: 1,000
