# Projekt
Leistungsbeschreibung (GAEB DA XML 3.2, DA81)
Währung: EUR
Auftraggeber: Signify GmbH, Röntgenstraße 22, 22335 Hamburg
Erstellt mit: Philips, http://www.lighting.philips.de, 13.05.2026

## LV
Datum: 13.05.2026

### 0001 Philips, CoreLine Tempo Small Gen2

**0001.00001 BVP111 LED49-4S/730 OFA52 CoreLine Tempo Small Gen2, Floodlight, 31 W, 4263 lm, 3000 K, CRI70, Asymmetrisch, IP66**
Bei dem Beleuchtungssystem muss es sich um CoreLine Tempo Small Gen2 von Philips handeln, oder es muss folgenden Kriterien entsprechen: Das Beleuchtungssystem muss ENEC-zertifizierte LED-basierte Leuchten enthalten, die ein direkter 1:1-Nachrüstersatz für herkömmliche Technologie sind, wodurch die gleiche elektrische Installation und die Masten beibehalten werden. Es muss einen nachrüstbaren Ersatz für Leuchten mit 70-W-HID-Lampen bieten. Das Beleuchtungssystem muss über ein QR-basiertes Identifikationssystem verfügen, mit dem jede Leuchte eindeutig identifizierbar ist. Dies ermöglicht eine einfache und genaue Zuordnung von Informationen zu Installation, Wartung und Ersatzteilen. Die Leuchten müssen eine lange Nutzlebensdauer von 100.000 Stunden L80 bei Tq +25 °C haben und eine hohe Effizienz von mindestens 130 lm/W bieten. Das System soll zudem einen Systemlichtstrom von 4000 Lumen und 6000 Lumen bieten. Die Leuchten müssen stoßgeschützt nach IK08 sein und einen Wasser- und Staubschutz nach IP66 aufweisen. Jede Leuchte muss über einen externen 3-poligen IP68-Schnellanschluss sowie einen Überspannungsschutz von 6-8 kV verfügen.
Lichtstromtoleranz: +/-7%;
Anfängliche Farbsättigung: (0.382, 0.379) SDCM <5;
Toleranz Leistungsaufnahme: +/-10%;
Init. Farbwiedergabeindextoleranz: +/-2;
SDCM: SDCM≤5;
Ausfallrate der Steuerung bei mittlerer Nutzlebensdauer von 75.000 Std.: 10 %;
Ausfallrate des Betriebsgeräts bei mittlerer Nutzlebensdauer von 100.000 Std.: 10 %;
Lichtstromstabilität (EN-IEC 62722-2-1) bei mittlerer Nutzlebensdauer* von 75.000 Std.: L80;
Lichtstromstabilität (EN-IEC 62722-2-1) bei mittlerer Nutzlebensdauer* von 100.000 Std.: L90;
Lampenfamiliencode: LED49 | LED module 4900 lm;
Anzahl Betriebsgeräte: Einheit;
Betriebsgerät inklusive: Ja;
Typ des Lichtquellenmoduls: LED;
Service Tag: Ja;
Lampentyp: LED;
Portfolio: Better;
Garantiedauer: 5 Jahre;
Nach oben gerichtete Lichtstromrate: 0;
Lichtstrom: 4.263 lm;
Ähnlichste Farbtemperatur: 3000 K;
Nennlichtausbeute (Nom): 136 lm/W;
Farbwiedergabeindex (CRI): 70;
Farbe der Lichtquelle: 730 Warmweiß;
Ausstrahlungswinkel Leuchte: 60° x 120°;
Optiktyp im Außenbereich: Asymmetrisch;
Effektive Projektionsfläche: 0,02 m²;
Eingangsspannung: 220 bis 240 V;
Netzfrequenz: 50 to 60 Hz;
Einschaltstrom: 18 A;
Einschaltzeit: 0,3 ms;
Leistung: 31 W;
Leistungsfaktor (Bruchteil): 0.9;
Elektrischer Anschluss: Externer Anschluss;
Kabel: Kabel 1,0 m mit Wieland-/Adels-kompatiblem Stecker, 3-polig;
Anzahl Leuchten pro Sicherung mit 16 A Typ B: 30;
IEC-Schutzklasse: Schutzklasse I;
Überspannungsschutz (allgemein/differenziell): Überspannungsschutz bis 6 kV im Gegentaktmodus und bis 8 kV im Gleichtaktmodus;
Klirrfaktor: 9,7 %;
Dimmbar: Nein;
Betriebsgerät: Netzteil (Ein/Aus);
Konstanter Lichtstrom: Nein;
Gehäusematerial: Aluminium;
Reflektor-Material: -;
Optisches Material: Polykarbonat;
Material optische Abdeckung: Glas;
Befestigungsmaterial: Aluminium;
Gehäusefarbe: Grau;
Montagevorrichtung: Halterung für Wandmontage;
Form optische Abdeckung: Flach;
Ausführung optische Abdeckung: Klar;
Gesamte Länge: 286,9 mm;
Gesamte Breite: 211,5 mm;
Gesamte Höhe: 64 mm;
Abmessungen (Höhe x Breite x Tiefe): 64 x 212 x 287 mm ;
Schutzart (IP): IP66 | Schutz gegen Eindringen von Staub, strahlwassergeschützt;
Schlagfestigkeit (IK): IK08 | 5 J vandalismussicher;
Standardaufneigung Aufsatzmontage: 0°;
Standardaufneigung Ansatzmontage: 0°;
Typ optische Abdeckung: Flachglas;
Nettogewicht: 2,570 kg;
Zentrale Notbeleuchtung: Nein;
Entflammbarkeitszeichen: Zur Montage auf normal entflammbare Oberflächen (F-Zeichen);
CE-Zeichen: Ja;
ENEC-Zeichen: ENEC-Zeichen;
Photobiologisches Risiko: Photobiological risk group 1 @200mm to EN62778;
EU RoHS-konform: Ja;
Bemessungsumgebungstemperatur (Tq): 25 °C;
Umgebungstemperaturbereich: -40 bis +45 °C;
Nachhaltigkeitsbewertung: Unclassified;
GWP gesamt A1-A3 (CO2eq) in EPD: 48,1 kg CO₂e;
Anteil des Produkts an Sekundärmaterialien: 6,38 %;
Anteil des recycelbaren Inhalts des Endprodukts: 52,5 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BVP111 LED49-4S/730 OFA52;
Angezeigter Bestellcode, Beschreibung (DTN, nur B2B): BVP111 LED49-4S/730 OFA52;
Vollständiger EOC (nur B2B): 872016955681200;
Angezeigter Bestellcode (nur B2B): 55681200;
Material-Nummer (12NC): 912300060468;
SAP-Anzahl pro Verpackung: 1;
SAP EAN/UPC – Stück/Set/Kiste: 8720169556812;
SAP-Zähler – Pakete pro Außenkarton: 1;
EAN Umverpackung: 8720169556812;
Produktfamiliencode: BVP111 | Coreline tempo small gen2;

(c) Signify
Menge: 1,000
