# Projekt
Leistungsbeschreibung (GAEB DA XML 3.2, DA81)
Währung: EUR
Auftraggeber: Signify GmbH, Röntgenstraße 22, 22335 Hamburg
Erstellt mit: Philips, http://www.lighting.philips.de, 03.05.2026

## LV
Datum: 03.05.2026

### 0001 Philips, CoreLine Tubular Rohrleuchte Gen2

**0001.00001 WT210Z G2 SW2 CoreLine Tubular Rohrleuchte Gen2, Accessory, Stahl**
Das Beleuchtungssystem muss CoreLine Feuchtraumleuchte von Philips sein oder alternativ gleichwertige Eigenschaften aufweisen und die folgenden Kriterien erfüllen: Das Beleuchtungssystem muss ENEC-zertifiziert sein. Es sollte mit einer 5-Jahres-Herstellergarantie ausgestattet sein. Das Beleuchtungssystem sollte eine hohe Effizienz mit bis zu 160lm/W bieten und eine Lampenlebensdauer von 100.000 Stunden bei L80 haben. Die LEDs müssen einen hohen CRI von 80 und eine Lichtfarbtemperatur von 4000K haben. Das Beleuchtungssystem muss entweder aus ammoniakbeständigem PMMA oder aus wasserdichtem, röhrenförmigem, industrietauglichem Material bestehen, das in einer PC-Version erhältlich ist. Darüber hinaus muss es eine Auswahl an kombinierten hohen Schutzarten für Eindringen und mechanischen Schutz von IP67/IP69K und IK06 (PMMA) und IP68/IP69K und IK10 bieten. Die Leuchten sollten einfach zu installieren sein, einen externen Anschluss haben und durchgehend verdrahtet sein.
Portfolio: Better;
Gesamte Länge: 1.050 mm;
Gesamte Breite: 15 mm;
Gesamte Höhe: 15 mm;
Abmessungen (Höhe x Breite x Tiefe): 15 x 15 x 1050 mm ;
Material: Edelstahl;
Zubehörfarbe: Stahl;
Nettogewicht: 0,070 kg;
CE-Zeichen: Ja;
EU RoHS-konform: Ja;
Produktnamen anzeigen: WT210Z G2 SW2;
Angezeigter Bestellcode, Beschreibung (DTN, nur B2B): WT210Z G2 SW2;
Vollständiger EOC (nur B2B): 872110332965399;
Angezeigter Bestellcode (nur B2B): 32965399;
Material-Nummer (12NC): 911401828188;
SAP-Anzahl pro Verpackung: 1;
SAP EAN/UPC – Stück/Set/Kiste: 8721103329653;
SAP-Zähler – Pakete pro Außenkarton: 50;
EAN Umverpackung: 8721103329820;

(c) Signify
Menge: 1,000
