# Projekt
Leistungsbeschreibung (GAEB DA XML 3.2, DA81)
Währung: EUR
Auftraggeber: Signify GmbH, Röntgenstraße 22, 22335 Hamburg
Erstellt mit: Philips, http://www.lighting.philips.de, 15.05.2026

## LV
Datum: 15.05.2026

### 0001 Philips, CoreLine waterproof gen3

**0001.00001 WT120C G3 35_43_51_60S/840 PSU L1500 CoreLine waterproof gen3, All-in, 37.5 W, 21.5 W, L1500 mm, 3500 lm, 4300 lm, 5100 lm, 6000 lm, 4000 K, Symmetrisch, Klar, IP66, IK08, EL-ready**
Das Beleuchtungssystem muss eine CoreLine Feuchtraumleuchte sein oder alternativ gleichwertig zu den folgenden Kriterien sein: das Beleuchtungssystem muss ENEC-zertifiziert sein. Es wird mit einer 5-Jahres-Herstellergarantie geliefert. Das Beleuchtungssystem sollte außerdem eine Nutzlebensdauer von 100.000 Stunden bei L80 bieten. Es sollte eine DALI-Steuerung sowie eine integrierte Wireless-Konnektivität beinhalten. Darüber hinaus muss eine optionale Notbeleuchtung vorhanden sein. Die Leuchten müssen eine Lichtausbeute von mindestens 160 lm/W haben. Das System muss eine große Auswahl an Optionen bieten, darunter L600/1200/1500, bis zu 120000lm, 4000K. Die LEDs müssen einen hohen CRI von 80 und einen niedrigen SWE von <3 aufweisen. Die Leuchten sollten einfach zu installieren sein und über einen werkzeuglosen elektrischen Anschluss verfügen. Optional werden eine 1- und 3-Phasen-Durchgangsverdrahtung sowie ein wasserdichter externer Steckverbinder angeboten.
Lichtstromtoleranz: +15%/-5%;
Anfängliche Farbsättigung: (0.38, 0.37) SDCM<3;
Toleranz Leistungsaufnahme: +/-10%;
Ausfallrate des Betriebsgerätes bei mittlerer Nutzlebensdauer von 50.000 Std.: 5 %;
Ausfallrate des Betriebsgeräts bei mittlerer Nutzlebensdauer von 100.000 Std.: 10 %;
Lichtstromstabilität (EN-IEC 62722-2-1) bei mittlerer Nutzlebensdauer* von 50.000 Std.: L90;
Lichtstromstabilität (EN-IEC 62722-2-1) bei mittlerer Nutzlebensdauer* von 100.000 Std.: L80;
Anzahl Betriebsgeräte: Einheit;
Betriebsgerät inklusive: Ja;
Garantiedauer: 5 Jahre;
Lichtstrom: 3.500 lm, 4.300 lm, 5.100 lm, 6.000 lm;
Ähnlichste Farbtemperatur: 4000 K;
Nennlichtausbeute (Nom): 159 lm/W, 162 lm/W;
Farbwiedergabeindex (CRI): >80;
Farbe der Lichtquelle: 840 Neutralweiß;
Optik: Symmetrisch;
Ausstrahlungswinkel Leuchte: 110°;
Unified Glare Rating CEN: 25;
Komplett: All-in, Multi Lumen;
Eingangsspannung: 220-240 V;
Netzfrequenz: 0/50/60 Hz;
Einschaltstrom: 24,5 A;
Einschaltzeit: 0,136 ms;
Leistung: 37,5 W, 21,5 W;
Leistungsfaktor (Bruchteil): 0.95;
Elektrischer Anschluss: Schnellsteckverbinder, 5-polig;
Kabel: -;
Anzahl Leuchten pro Sicherung mit 16 A Typ B: 35;
Geeignet zum häufigen Ein- und Ausschalten: Nein;
IEC-Schutzklasse: Schutzklasse I;
Durchgangsverdrahtung: -;
Dimmbar: Nein;
Betriebsgerät: Netzteil (Ein/Aus);
Konstanter Lichtstrom: Nein;
Gehäusematerial: Polykarbonat;
Reflektor-Material: Stahl;
Optisches Material: Polykarbonat;
Material optische Abdeckung: Polykarbonat;
Befestigungsmaterial: Edelstahl;
Gehäusefarbe: Grau;
Ausführung optische Abdeckung: Klar;
Gesamte Länge: 1.515 mm;
Gesamte Breite: 80 mm;
Gesamte Höhe: 76 mm;
Abmessungen (Höhe x Breite x Tiefe): 76 x 80 x 1515 mm ;
Schutzart (IP): IP66 | Schutz gegen Eindringen von Staub, strahlwassergeschützt;
Schlagfestigkeit (IK): IK08 | 6 J;
Nettogewicht: 1,550 kg;
Zentrale Notbeleuchtung: Nein;
Notbeleuchtung: Notbeleuchtung einsatzbereit (durch kompatibles Batterie-Kit-Zubehör);
Glühfadentest: Temperatur: 850 °C, Dauer: 30 s;
Entflammbarkeitszeichen: Zur Montage auf leicht entflammbaren Oberflächen (D-Zeichen);
CE-Zeichen: Ja;
ENEC-Zeichen: ENEC-Zeichen;
EU RoHS-konform: Ja;
Bemessungsumgebungstemperatur (Tq): 25 °C;
Messung der Sichtbarkeit des Stroboskopeffekts (SVM): 0,4;
Umgebungstemperaturbereich: -20 °C bis 40 °C;
Nachhaltigkeitsbewertung: Unclassified;
Produktnamen anzeigen: WT120C G3 35_43_51_60S/840 PSU L1500;
Angezeigter Bestellcode, Beschreibung (DTN, nur B2B): WT120C G3 35_43_51_60S/840 PSU L1500;
Vollständiger EOC (nur B2B): 872110333345299;
Angezeigter Bestellcode (nur B2B): 33345299;
Material-Nummer (12NC): 911401839488;
SAP-Anzahl pro Verpackung: 1;
SAP EAN/UPC – Stück/Set/Kiste: 8721103333452;
SAP-Zähler – Pakete pro Außenkarton: 9;
EAN Umverpackung: 8721103334381;

(c) Signify
Menge: 1,000
