# Projekt
Leistungsbeschreibung (GAEB DA XML 3.2, DA81)
Währung: EUR
Auftraggeber: Signify GmbH, Röntgenstraße 22, 22335 Hamburg
Erstellt mit: Philips, http://www.lighting.philips.de, 18.06.2026

## LV
Datum: 18.06.2026

### 0001 Philips, CoreLine waterproof gen3

**0001.00001 WT120Z TW-5x2.5-L1200 10pcs CoreLine waterproof gen3, Accessory**
Das Beleuchtungssystem muss eine CoreLine Feuchtraumleuchte sein oder alternativ gleichwertig zu den folgenden Kriterien sein: das Beleuchtungssystem muss ENEC-zertifiziert sein. Es wird mit einer 5-Jahres-Herstellergarantie geliefert. Das Beleuchtungssystem sollte außerdem eine Nutzlebensdauer von 100.000 Stunden bei L80 bieten. Es sollte eine DALI-Steuerung sowie eine integrierte Wireless-Konnektivität beinhalten. Darüber hinaus muss eine optionale Notbeleuchtung vorhanden sein. Die Leuchten müssen eine Lichtausbeute von mindestens 160 lm/W haben. Das System muss eine große Auswahl an Optionen bieten, darunter L600/1200/1500, bis zu 120000lm, 4000K. Die LEDs müssen einen hohen CRI von 80 und einen niedrigen SWE von <3 aufweisen. Die Leuchten sollten einfach zu installieren sein und über einen werkzeuglosen elektrischen Anschluss verfügen. Optional werden eine 1- und 3-Phasen-Durchgangsverdrahtung sowie ein wasserdichter externer Steckverbinder angeboten.
Portfolio: Better;
Eingangsspannung: 450 V;
IEC-Schutzklasse: -;
Gesamte Länge: 1.035 mm;
Gesamte Breite: 50 mm;
Gesamte Höhe: 18 mm;
Abmessungen (Höhe x Breite x Tiefe): 18 x 50 x 1035 mm ;
Material: PVC;
Schutzart (IP): -;
Schlagfestigkeit (IK): -;
Zubehörfarbe: -;
Nettogewicht: 0,016 kg;
CE-Zeichen: Ja;
EU RoHS-konform: Ja;
Produktnamen anzeigen: WT120Z TW-5x2.5-L1200 10pcs;
Angezeigter Bestellcode, Beschreibung (DTN, nur B2B): WT120Z TW-5x2.5-L1200 10pcs;
Vollständiger EOC (nur B2B): 872016975518599;
Angezeigter Bestellcode (nur B2B): 75518599;
Material-Nummer (12NC): 911401816887;
SAP-Anzahl pro Verpackung: 10;
SAP EAN/UPC – Stück/Set/Kiste: 8720169755185;
SAP-Zähler – Pakete pro Außenkarton: 1;
EAN Umverpackung: 8720169754515;

(c) Signify
Menge: 1,000
