# Projekt
Leistungsbeschreibung (GAEB DA XML 3.2, DA81)
Währung: EUR
Auftraggeber: Signify GmbH, Röntgenstraße 22, 22335 Hamburg
Erstellt mit: Philips, http://www.lighting.philips.de, 30.04.2026

## LV
Datum: 30.04.2026

### 0001 Philips, Essential Anbauleuchten

**0001.00001 TCBRSM 580 46S/930 OC DIA WH401 T102 Essential Anbauleuchten, 3D printed, 34.5 W, D580 mm; H85 mm, 4416 lm, 3000 K, CRI>90, DALI-regelbar, Interact Ready, UGR19, TP(b)**
Das Beleuchtungssystem muss Essential von Philips sein oder alternativ den folgenden Kriterien entsprechen: Leuchte für die Anbaumontage mit ENEC-Zertifizierung. Die Beleuchtung sollte bürokonform sein und die Blendwirkungsbewertung der UGR (EN 12464-1) < 19 entsprechen. Geeignet für Arbeitsplätze nach EN 12464-1 durch begrenzte Leuchtdichte L ≤ 3000 cd/2 bei zirkulärem Abstrahlungswinkel von mehr als 65°. Die Beleuchtung sollte eine optische Abdeckung mit diffuser Linse mit symmetrisch begrenzter breiter Lichtverteilung aus PMMA-Material haben. Das Beleuchtungssystem sollte außerdem eine Lebensdauer von 100.000 Stunden L80 mit einer 5-Jahres-Herstellergarantie bieten. Es soll eine Auswahl an Lichtstrompaketen zwischen 900 und 8000 lm geben, um eine große Auswahl an Produktlängen sowie eine Lichtausbeute des Systems von bis zu 152 lm/W zu ermöglichen. Es sollte eine Auswahl an flimmerfreien Betriebsgeräten für Ein/Aus-Funktion, DALI-Steuerung sowie integrierte Drahtlos-Konnektivität umfassen. Wenn die Leuchte mit angeschlossenem System gewählt wird, sollte sie über aufrüstbare integrierte Sensoren und/oder drahtlose Treiber für Datenerfassung, Belegung, Tageslichtregulierung und Wegweisung verfügen. Darüber hinaus muss eine optionale Notbeleuchtung vorhanden sein. Die Leuchten müssen außerdem über Steckverbinder verfügen, um eine schnelle Installation zu gewährleisten. Die LEDs sollen einen hohen CRI-Wert von 90 und einen niedrigen SDCM-Wert von <3 aufweisen. Weitere Merkmale des geforderten Beleuchtungssystems sind eine Betriebstemperatur von +10 bis +35 ºC, eine Umgebungstemperatur (Tq) von +25 ºC und eine Ausfallrate von 5 % für das Vorschaltgerät bei mittlerer Lebensdauer von 50.000 Stunden. Das Gehäuse sollte zu mindestens 55 % aus recyceltem oder massenausgeglichenem Bio-Kunststoff mit einzigartiger Textur bestehen. Die Farbe soll Weiß (RAL9003), Schwarz (RAL9004), Grau (RAL9006) oder andere Trendfarben wie Satin Brass, Satin Bronze und Satin Cappuccino sein.  Es sollte der Schutzklasse (EN 61140) entsprechen: II, Schutzart (DIN EN 60529): IP20, Schlagfestigkeit gemäß IEC 62262: IK04, Prüftemperatur der Drahtglühprobe gemäß IEC 60695-2-11: 650 °C. Die Leuchte entspricht den grundlegenden Anforderungen der geltenden EU-Vorschriften und Produktsicherheitsgesetze und trägt das CE-Zeichen. Außerdem muss das Produkt recycelbar sein und eine EPD-Erklärung des Herstellers aufweisen.
Lichtstromtoleranz:  -10% / +10%;
Anfängliche Farbsättigung: (0.44, 0.40) SDCM < 3;
Toleranz Leistungsaufnahme: +/-10%;
Ausfallrate des Betriebsgerätes bei mittlerer Nutzlebensdauer von 50.000 Std.: 10 %;
Lichtstromstabilität (EN-IEC 62722-2-1) bei mittlerer Nutzlebensdauer* von 50.000 Std.: L80;
Lichtstromstabilität (EN-IEC 62722-2-1) bei mittlerer Nutzlebensdauer* von 100.000 Std.: L80;
Anzahl Betriebsgeräte: Einheit;
Betriebsgerät inklusive: Ja;
Portfolio: Best;
Garantiedauer: 5 Jahre;
Lichtstrom: 4.416 lm;
Ähnlichste Farbtemperatur: 3000 K;
Nennlichtausbeute (Nom): 128 lm/W;
Farbwiedergabeindex (CRI): >90;
Ausstrahlungswinkel der Lichtquelle: 90 Grad;
Farbe der Lichtquelle: 930 Warmweiß;
Optik: Abstrahlungswinkel (90°);
Ausstrahlungswinkel Leuchte: 90°;
Unified Glare Rating CEN: 19;
Eingangsspannung: 220/240 V;
Netzfrequenz: 50 to 60 Hz;
Einschaltstrom: 20,4 A;
Einschaltzeit: 0,2 ms;
Leistung: 34,5 W;
Leistungsfaktor (Bruchteil): 0.9;
Elektrischer Anschluss: 2 Steckverbinder, 5-polig;
Kabel: -;
Anzahl Leuchten pro Sicherung mit 16 A Typ B: 24;
Geeignet zum häufigen Ein- und Ausschalten: Nein;
IEC-Schutzklasse: Schutzklasse II;
Durchgangsverdrahtung: Durchgangsverdrahtung, 1-phasig;
Klirrfaktor: 2 %;
Dimmbar: Ja;
Betriebsgerät: DALI-Dimmen Interact System Ready;
Steuerungsschnittstelle: DALI-regelbar;
Konstanter Lichtstrom: Nein;
Vernetzbarkeit: Interact Ready;
Gehäusematerial: Polykarbonat;
Reflektor-Material: -;
Optisches Material: Polykarbonat;
Material optische Abdeckung: Polystyrol;
Befestigungsmaterial: -;
Gehäusefarbe: Weiß;
Ausführung optische Abdeckung: Mikro-Sechseck-Optik;
Gesamte Höhe: 85 mm;
Gesamter Durchmesser: 580 mm;
Schutzart (IP): IP20 | Fernhalten von Fingern;
Schlagfestigkeit (IK): IK04 | 0,5 J Standard plus;
Montage: Oberfläche;
Nettogewicht: 4,000 kg;
Zentrale Notbeleuchtung: Nein;
Glühfadentest: Temperatur: 650 °C, Dauer: 30 s;
Entflammbarkeitszeichen: -;
CE-Zeichen: Ja;
ENEC-Zeichen: ENEC-Zeichen;
EU RoHS-konform: Ja;
FIRE_SAFETY_UK: TP(b) diffuser flammability class;
Bemessungsumgebungstemperatur (Tq): 25 °C;
Umgebungstemperaturbereich: +10 bis +35 °C;
Nachhaltigkeitsbewertung: Unclassified;
Produktnamen anzeigen: TCBRSM 580 46S/930 OC DIA  WH401 T102;
Angezeigter Bestellcode, Beschreibung (DTN, nur B2B): TCBRSM 580 46S/930 OC DIA  WH401 T102;
Vollständiger EOC (nur B2B): 872016986384200;
Angezeigter Bestellcode (nur B2B): 86384200;
Material-Nummer (12NC): 912500108723;
SAP-Anzahl pro Verpackung: 1;
SAP EAN/UPC – Stück/Set/Kiste: 8720169863842;
SAP-Zähler – Pakete pro Außenkarton: 1;
EAN Umverpackung: 8720169863842;
Produktfamiliencode: TCBRSM | Essential Surface Mount;

(c) Signify
Menge: 1,000
