# Projekt
Leistungsbeschreibung (GAEB DA XML 3.2, DA81)
Währung: EUR
Auftraggeber: Signify GmbH, Röntgenstraße 22, 22335 Hamburg
Erstellt mit: Philips, http://www.lighting.philips.de, 30.04.2026

## LV
Datum: 30.04.2026

### 0001 Philips, FlexBlend, Anbauleuchten

**0001.00001 SM340C 36S/940 SEIA PCS U4 L120 WH FlexBlend, Anbauleuchten, 26 W, 1200x200 mm; H73 mm, 3600 lm, 4000 K, CRI>90, Kabellos, Interact Ready, UGR19**
Das Beleuchtungssystem muss Philips FlexBlend Surface-mounted sein oder alternativ die folgenden Kriterien erfüllen: Das Beleuchtungssystem muss ENEC-zertifiziert sein. Es muss eine Auswahl an Lichtstrompaketen zwischen 2600 und 5200 lm zur Verfügung stehen. Es sollte mit einer 5-Jahres-Herstellergarantie ausgestattet sein. Die Leuchte soll außerdem bürotauglich sein, mit UGR<19 und einer System-Lichtausbeute von bis zu 140 lm/W. Das Beleuchtungssystem sollte außerdem eine Nutzlebensdauer von 50.000 Stunden bei L85 bieten. Es sollte eine Auswahl an flimmerfreien Betriebsgeräten für Ein/Aus-Funktion, DALI-Steuerung sowie integrierte Drahtlos-Konnektivität umfassen. Darüber hinaus muss eine optionale Notbeleuchtung vorhanden sein. Die Leuchten müssen außerdem über Steckverbinder verfügen, um eine schnelle Installation zu gewährleisten. Die LEDs müssen einen hohen CRI-Wert von 90 und einen niedrigen SDCM-Wert von <3 aufweisen. Weitere Merkmale des benötigten Beleuchtungssystems sind eine Betriebstemperatur von +10 bis +40ºC, ein eingebautes Betriebsgerät, eine Leistung bei Umgebungstemperatur (Tq) von +25ºC, eine Ausfallrate des Betriebsgerätes von 5 % bei einer mittleren Lebensdauer von 50.000 Stunden. Das Gehäuse sollte robust und aus Stahl gefertigt sein, und die Farbe muss Weiß (RAL9003), Schwarz oder Silber sein; es muss eine Auswahl an Optiken geben – Opal, MLO & PCS – und aus dem Material Polycarbonat bestehen. Außerdem muss für das Produkt eine EPD-Erklärung des Herstellers vorliegen.
Lichtstromtoleranz: +/-10%;
Anfängliche Farbsättigung: 0.38,0.37;
Toleranz Leistungsaufnahme: +/-10%;
Ausfallrate des Betriebsgerätes bei mittlerer Nutzlebensdauer von 50.000 Std.: 5 %;
Lichtstromstabilität (EN-IEC 62722-2-1) bei mittlerer Nutzlebensdauer* von 50.000 Std.: L85;
Lichtstromstabilität (EN-IEC 62722-2-1) bei mittlerer Nutzlebensdauer* von 100.000 Std.: L75;
Lichtquelle austauschbar: Nein;
Anzahl Betriebsgeräte: Einheit;
Betriebsgerät inklusive: Ja;
Service Tag: Ja;
Lampentyp: LED;
Portfolio: Better;
Garantiedauer: 5 Jahre;
Lichtstrom: 3.600 lm;
Gesättigtes Rot (R9): >50;
Ähnlichste Farbtemperatur: 4000 K;
Nennlichtausbeute (Nom): 138 lm/W;
Farbwiedergabeindex (CRI): >90;
Ausstrahlungswinkel der Lichtquelle: - Grad;
Farbe der Lichtquelle: 940 Neutralweiß;
Optik: Breitstrahlend (WB);
Ausstrahlungswinkel Leuchte: 120°;
Unified Glare Rating CEN: 19;
Eingangsspannung: 220 bis 240 V;
Netzfrequenz: 50 to 60 Hz;
Leistungsaufnahme Konstantlichtstrom bei Installation: - W;
Durchschnittlicher CLO-Stromverbrauch: - W;
Einschaltstrom: 21 A;
Einschaltzeit: 280 ms;
Leistung: 26 W;
Leistungsfaktor (Bruchteil): 0.9;
Elektrischer Anschluss: Steckverbinder, 3-polig;
Kabel: -;
Anzahl Leuchten pro Sicherung mit 16 A Typ B: 15;
Geeignet zum häufigen Ein- und Ausschalten: Nein;
IEC-Schutzklasse: Schutzklasse I;
Klirrfaktor: 20 %;
Dimmbar: Nein;
Betriebsgerät: Sensorfähiger Interact System Ready Treiber;
Steuerungsschnittstelle: Kabellos;
Konstanter Lichtstrom: Nein;
Maximaler Dimmlevel: 1%;
Vernetzbarkeit: Interact Ready;
Gehäusematerial: Stahl;
Reflektor-Material: Polykarbonat;
Optisches Material: Polykarbonat;
Material optische Abdeckung: Polykarbonat;
Befestigungsmaterial: Edelstahl;
Gehäusefarbe: Weiß;
Ausführung optische Abdeckung: Texturiert;
Gesamte Länge: 1.200 mm;
Gesamte Breite: 200 mm;
Gesamte Höhe: 73 mm;
Abmessungen (Höhe x Breite x Tiefe): 73 x 200 x 1200 mm ;
Schutzart (IP): IP20 | Fernhalten von Fingern;
Schlagfestigkeit (IK): IK02 | 0,2 J Standard;
Nettogewicht: 4,200 kg;
Glühfadentest: Temperatur: 850 °C, Dauer: 30 s;
Entflammbarkeitszeichen: Zur Montage auf normal entflammbare Oberflächen (F-Zeichen);
CE-Zeichen: Ja;
ENEC-Zeichen: ENEC-Zeichen;
Photobiologisches Risiko: Photobiological risk group 0 @200mm to EN62778;
EU RoHS-konform: Ja;
Bemessungsumgebungstemperatur (Tq): 25 °C;
Flackerwert (PstLM) – Flackerwert gemäß EN 61000-3-3: 1;
Messung der Sichtbarkeit des Stroboskopeffekts (SVM): 0,4;
Umgebungstemperaturbereich: +10 bis +40 °C;
Nachhaltigkeitsbewertung: Unclassified;
Produktnamen anzeigen: SM340C 36S/940 SEIA PCS U4 L120 WH;
Angezeigter Bestellcode, Beschreibung (DTN, nur B2B): SM340C 36S/940 SEIA PCS U4 L120 WH;
Vollständiger EOC (nur B2B): 871951470816700;
Angezeigter Bestellcode (nur B2B): 70816700;
Material-Nummer (12NC): 910925868904;
SAP-Anzahl pro Verpackung: 1;
SAP EAN/UPC – Stück/Set/Kiste: 8719514708167;
SAP-Zähler – Pakete pro Außenkarton: 1;
EAN Umverpackung: 8719514708167;
Produktfamiliencode: SM340C | FLEXBLEND STAND-ALONE;

(c) Signify
Menge: 1,000
