# Projekt
Leistungsbeschreibung (GAEB DA XML 3.2, DA81)
Währung: EUR
Auftraggeber: Signify GmbH, Röntgenstraße 22, 22335 Hamburg
Erstellt mit: Philips, http://www.lighting.philips.de, 16.07.2026

## LV
Datum: 16.07.2026

### 0001 Philips, FlexBlend Pendelleuchten

**0001.00001 SP340Z CP WH Kupplungsstück SP340Z | FLEXBLEND S&S ACCESSORIES, - V, Weiß**
Das Beleuchtungssystem muss eine Philips FlexBlend Pendelleuchte sein oder alternativ die folgenden Kriterien erfüllen: Das Beleuchtungssystem muss ENEC-zertifiziert sein. Es muss eine Auswahl von Lichtstrompaketen zwischen 2600 und 5200 lm zur Verfügung stehen. Es sollte mit einer 5-Jahres-Herstellergarantie ausgestattet sein. Die Leuchte soll außerdem bürotauglich sein, mit UGR<19 und einer System-Lichtausbeute von bis zu 140 lm/W. Das Beleuchtungssystem sollte außerdem eine Nutzlebensdauer von 50.000 Stunden bei L85 bieten. Es sollte eine Auswahl an flimmerfreien Betriebsgeräten für Ein/Aus-Funktion, DALI-Steuerung sowie integrierte Drahtlos-Konnektivität umfassen. Darüber hinaus muss eine optionale Notbeleuchtung vorhanden sein. Die Leuchten müssen jeweils über Steckverbinder verfügen, um eine schnelle Installation zu gewährleisten. Die LEDs müssen einen hohen CRI-Wert von 90 und einen niedrigen SDCM-Wert von <3 aufweisen. Weitere Merkmale des benötigten Beleuchtungssystems sind eine Betriebstemperatur von +10 bis +40ºC, ein eingebautes Betriebsgerät, eine Leistung bei Umgebungstemperatur (Tq) von +25ºC, eine Ausfallrate des Betriebsgerätes von 5 % bei einer mittleren Lebensdauer von 50.000 Stunden. Das Gehäuse sollte robust und aus Stahl gefertigt sein, und die Farbe muss Weiß (RAL9003), Schwarz oder Silber sein; es muss eine Auswahl an Optiken geben – Opal, MLO & PCS – und aus dem Material Polycarbonat bestehen. Außerdem muss für das Produkt eine EPD-Erklärung des Herstellers vorliegen.
Service Tag: Ja;
Portfolio: Better;
Eingangsspannung: - V;
Netzfrequenz: - Hz;
IEC-Schutzklasse: -;
Gesamte Höhe: 70 mm;
Material: Polykarbonat;
Schutzart (IP): -;
Schlagfestigkeit (IK): -;
Zubehörfarbe: Weiß;
Winkel: -;
Nettogewicht: 0,360 kg;
CE-Zeichen: Ja;
EU RoHS-konform: Ja;
Produktnamen anzeigen: SP340Z CP WH Kupplungsstück;
Angezeigter Bestellcode, Beschreibung (DTN, nur B2B): SP340Z CP WH Kupplungsstück;
Vollständiger EOC (nur B2B): 871951410602400;
Angezeigter Bestellcode (nur B2B): 8719514106024;
Material-Nummer (12NC): 910925867343;
SAP-Anzahl pro Verpackung: 1;
SAP EAN/UPC – Stück/Set/Kiste: 8719514106024;
SAP-Zähler – Pakete pro Außenkarton: 1;
EAN Umverpackung: 8719514106024;
Produktfamiliencode: SP340Z | FLEXBLEND S&S ACCESSORIES;

(c) Signify
Menge: 1,000
