# Projekt
Leistungsbeschreibung (GAEB DA XML 3.2, DA81)
Währung: EUR
Auftraggeber: Signify GmbH, Röntgenstraße 22, 22335 Hamburg
Erstellt mit: Philips, http://www.lighting.philips.de, 08.05.2026

## LV
Datum: 08.05.2026

### 0001 Philips, GentleSpace Gen4

**0001.00001 BY580X 170S/840 SIA WB GC SI IA9 GentleSpace Gen4, Highbay, 102 W, 17000 lm, 4000 K, Kabellos, Interact Ready, Breitstrahlend (WB), IA9, IP65, IK03**
Das Beleuchtungssystem muss GentleSpace gen4 von Philips sein oder alternativ die folgenden Kriterien erfüllen: Das Beleuchtungssystem muss ENEC-zertifiziert sein. Es wird mit einer 5-Jahres-Herstellergarantie geliefert. Es wird in der Regel eine hohe Effizienz (HE) von bis zu 183 lm/W sowie eine Lampenlebensdauer von 100.000 Stunden bei L85 geboten. Außerdem sollte ein hoher CRI-Wert von 80 gegeben sein. Das Beleuchtungssystem sollte über eine DALI-Schnittstelle verfügen. Zudem sollten sechs verschiedene Optik-Varianten integriert sein: Breitstrahlend, tief-/breitstrahlend, engstrahlend, extrem breitstrahlend, Hochregaloptik und asymmetrische Ausstrahlcharakteristik. Die Leuchte muss über einen externen Anschluss mit Schutzart IP65 und verschiedene Befestigungsmöglichkeiten verfügen (z. B. Decken- oder Wandhalterung oder Aufhängeset). Es müssen diverse Installationsmethoden (Wieland-Steckanschluss oder Free-Wire-Kabel) sowie zahlreiche Lichtstrompakete – bis zu 49.000 Lumen von einer einzelnen Leuchte und 70.000 Lumen von einem 2er-Paket – möglich sein. Diese Auswahl gewährleistet eine „passgenaue“ Beleuchtungslösung, die auf die jeweilige Anwendung zugeschnitten ist. Es muss auch die Möglichkeit einer erweiterten Konnektivität bieten und für die Verbindung mit IoT-basierten Systemen und Softwareanwendungen wie Interact Ready bereit sein. Der Umgebungstemperaturbereich muss -30 bis +45 ºC betragen. Für Sportanwendungen muss die Leuchte ballwurfsicher sein und den VDE-Anforderungen entsprechen und/oder einen Schwimmbadschutz bieten. Für anspruchsvolle Anwendungen in der Schwerindustrie sollte sie eine hohe Beständigkeit gegenüber extremen Temperaturen bis zu 70 °C (XT-Version), ATEX 2/22 sowie Korrosionsklasse 4 bieten. Die Leuchte muss leicht zu warten und zu pflegen sein, wobei die Teile über die Anwendung Signify ServiceTag rückverfolgbar sind.
Lichtstromtoleranz: +/-10%;
Anfängliche Farbsättigung: (0.380, 0.375) SDCM 3;
Toleranz Leistungsaufnahme: +/-5%;
Ausfallrate des Betriebsgeräts bei mittlerer Nutzlebensdauer von 100.000 Std.: 10 %;
Lichtstromstabilität (EN-IEC 62722-2-1) bei mittlerer Nutzlebensdauer* von 100.000 Std.: L85;
Anzahl Betriebsgeräte: Einheit;
Betriebsgerät inklusive: Ja;
Portfolio: Best;
Garantiedauer: 5 Jahre;
Lichtstrom: 17.000 lm;
Ähnlichste Farbtemperatur: 4000 K;
Nennlichtausbeute (Nom): 167 lm/W;
Farbwiedergabeindex (CRI): >80;
Farbe der Lichtquelle: 840 Neutralweiß;
Optik: Breitstrahlend (WB);
Ausstrahlungswinkel Leuchte: 91° x 91°;
Unified Glare Rating CEN: 25;
Eingangsspannung: 220 bis 240 V;
Netzfrequenz: 50 to 60 Hz;
Leistungsaufnahme Konstantlichtstrom bei Installation: 0 W;
Durchschnittlicher CLO-Stromverbrauch: -W;- W;
Einschaltstrom: 5,1 A;
Einschaltzeit: 0,76 ms;
Leistung: 102 W;
Leistungsfaktor (Bruchteil): 0.9;
Elektrischer Anschluss: Wieland/Adels-kompatibler Steckverbinder, 3-polig;
Kabel: -;
Anzahl Leuchten pro Sicherung mit 16 A Typ B: 12;
Geeignet zum häufigen Ein- und Ausschalten: Ja (bezieht sich auf Anwesenheits-/Bewegungserkennung und Tageslichtnutzung);
IEC-Schutzklasse: Schutzklasse I;
Dimmbar: Ja;
Betriebsgerät: Sensorfähiger Interact System Ready Treiber;
Steuerungsschnittstelle: Kabellos;
Konstanter Lichtstrom: Nein;
DALI-Typ: DALI-2™, D4i™;
Vernetzbarkeit: Interact Ready;
Lichtregelung: Sensor SNH (R) 210;
Gehäusematerial: Aluminium;
Reflektor-Material: Polykarbonat;
Optisches Material: Polykarbonat;
Material optische Abdeckung: Glas;
Befestigungsmaterial: Aluminium;
Gehäusefarbe: Silber;
Ausführung optische Abdeckung: Klar;
Gesamte Länge: 254 mm;
Gesamte Breite: 719 mm;
Gesamte Höhe: 116 mm;
Abmessungen (Höhe x Breite x Tiefe): 116 x 719 x 254 mm ;
Schutzart (IP): IP65 | Schutz gegen Eindringen von Staub, strahlwassergeschützt;
Schlagfestigkeit (IK): IK03 | 0,3 J;
Nettogewicht: 12,000 kg;
Zentrale Notbeleuchtung: Nein;
Glühfadentest: Temperatur: 650 °C, Dauer: 30 s;
Entflammbarkeitszeichen: Zur Montage auf leicht entflammbaren Oberflächen (D-Zeichen);
CE-Zeichen: Ja;
ENEC-Zeichen: ENEC-Zeichen;
EU RoHS-konform: Ja;
Bemessungsumgebungstemperatur (Tq): 25 °C;
Flackerwert (PstLM) – Flackerwert gemäß EN 61000-3-3: 1;
Messung der Sichtbarkeit des Stroboskopeffekts (SVM): 0,4;
Umgebungstemperaturbereich: -30 bis +55 °C;
Nachhaltigkeitsbewertung: Signify Circle;
Produktnamen anzeigen: BY580X 170S/840 SIA WB GC SI IA9;
Angezeigter Bestellcode, Beschreibung (DTN, nur B2B): BY580X 170S/840 SIA WB GC SI IA9;
Vollständiger EOC (nur B2B): 872016959054000;
Angezeigter Bestellcode (nur B2B): 59054000;
Material-Nummer (12NC): 910505104558;
SAP-Anzahl pro Verpackung: 1;
SAP EAN/UPC – Stück/Set/Kiste: 8720169590540;
SAP-Zähler – Pakete pro Außenkarton: 1;
EAN Umverpackung: 8720169590540;
Produktfamiliencode: BY580X | Gentlespace gen4 Interact;

(c) Signify
Menge: 1,000
