# Projekt
Leistungsbeschreibung (GAEB DA XML 3.2, DA81)
Währung: EUR
Auftraggeber: Signify GmbH, Röntgenstraße 22, 22335 Hamburg
Erstellt mit: Philips, http://www.lighting.philips.de, 28.04.2026

## LV
Datum: 28.04.2026

### 0001 Philips, GreenSpace Downlight

**0001.00001 DN473B LED20S/830 PSU-E C WH PCC P GreenSpace Downlight, downlight, 13.3 W, D200 mm, 1750 lm, 3000 K, UGR19, Hochglanzreflektor, Klar, IP20/54**
Das Beleuchtungsprodukt muss zur GreenSpace-Downlight-Familie von Philips gehören oder alternativ die folgenden Kriterien erfüllen. Das Produkt sollte für Anwendungen in Innenräumen mit UGR < 19 und L65 < 3000 cd/m² geeignet sein, optional erhältlich, wenn die Einhaltung der Vorschriften für Büros erforderlich ist. Es soll eine Nutzlebensdauer von 100.000 Stunden bei L90 gegeben sein. Das Produkt muss eine breite Palette an Optionen für Lichtleistung, CCT, Reflektor, Treiber und Kabelkonfigurationen bieten. Die Lichtleistung sollte in einem Bereich von 700 lm bis 5.000 lm verfügbar sein, um verschiedenen Anwendungsanforderungen gerecht zu werden, und die Systemeffizienz sollte bis zu 160 lm/W erreichen. Die Ausschnittgröße des Produkts sollte einen Durchmesser von 150 mm und/oder 200 mm aufweisen. Sowohl CRI 80 als auch CRI 90 Optionen sollten angeboten werden, ebenso Farbtemperaturen von 3.000 K und 4.000 K. Reflektortypen – darunter klares Aluminium, Weiß, Schwarz und Matt – sollten Teil der Produktfamilie zur Auswahl durch den Planer sein. Notbeleuchtungsfunktionen, darunter zentrale Notbeleuchtung, CLO und Durchverdrahtung, müssen in der Produktfamilie unterstützt werden. Klare und opale Polycarbonat-Abdeckungsvarianten sollten optional erhältlich sein und müssen die Schutzart IP54 erfüllen. Rahmenfarben in Weiß, Schwarz und Silber müssen ebenfalls zur Auswahl angeboten werden. Das Produkt sollte an ein drahtloses System angeschlossen werden können, sodass es über einen integrierten Sensor auf der Klar-/Opalabdeckung überwacht und gesteuert werden kann.
Lichtstromtoleranz: +/-10%;
Anfängliche Farbsättigung: (0.44, 0.40) SDCM<3;
Toleranz Leistungsaufnahme: +/-10%;
SDCM: SDCM≤3;
Treiber-Ausfallrate bei 5000 Std.: 1 %;
Ausfallrate des Betriebsgerätes bei mittlerer Nutzlebensdauer von 50.000 Std.: 10 %;
Lichtstromstabilität (EN-IEC 62722-2-1) bei mittlerer Nutzlebensdauer* von 50.000 Std.: L90;
Lichtstromstabilität (EN-IEC 62722-2-1) bei mittlerer Nutzlebensdauer* von 100.000 Std.: -;
Lampenfamiliencode: LED20S | LED Module, system flux 2000 lm;
Lichtquelle austauschbar: Nein;
Anzahl Betriebsgeräte: Einheit;
Betriebsgerät: -;
Betriebsgerät inklusive: Ja;
Service Tag: Ja;
Lampentyp: LED;
Montage: Einbau- und Einlegeleuchten;
Portfolio: Best;
Garantiedauer: 5 Jahre;
Lichtstrom: 1.750 lm;
Ähnlichste Farbtemperatur: 3000 K;
Nennlichtausbeute (Nom): 130 lm/W;
Farbwiedergabeindex (CRI): >80;
Anzahl Lichtquellen: 1;
Ausstrahlungswinkel der Lichtquelle: - Grad;
Farbe der Lichtquelle: 830 Warmweiß;
Optik: -;
Ausstrahlungswinkel Leuchte: 120°;
Unified Glare Rating CEN: 19;
Eingangsspannung: 220 bis 240 V;
Netzfrequenz: 50 to 60 Hz;
Leistungsaufnahme Konstantlichtstrom bei Installation: - W W;
Durchschnittlicher CLO-Stromverbrauch: - W W;
Einschaltstrom: 14 A;
Einschaltzeit: 0,130 ms;
Leistung: 13,3 W;
Leistungsfaktor (Bruchteil): 0.9;
Elektrischer Anschluss: -;
Kabel: -;
Anzahl Leuchten pro Sicherung mit 16 A Typ B: 65;
Geeignet zum häufigen Ein- und Ausschalten: Ja;
IEC-Schutzklasse: Schutzklasse II;
Klirrfaktor: 20 %;
Dimmbar: Nein;
Betriebsgerät: Netzgerät extern (Ein/Aus);
Steuerungsschnittstelle: -;
Konstanter Lichtstrom: Nein;
Maximaler Dimmlevel: Nicht anwendbar;
Gehäusematerial: Polykarbonat;
Reflektor-Material: Aluminium und Polycarbonat;
Optisches Material: Polykarbonat;
Material optische Abdeckung: Polykarbonat;
Befestigungsmaterial: -;
Gehäusefarbe: Weiß;
Ausführung optische Abdeckung: Klar;
Reflektoroberfläche: Hochglanzreflektor;
Gesamte Höhe: 94 mm;
Gesamter Durchmesser: 216 mm;
Schutzart (IP): IP20/54 | Fernhalten von Fingern; Schutz gegen schädliche Staubablagerungen im Innern, spritzwassergeschützt;
Schlagfestigkeit (IK): IK02 | 0,2 J Standard;
Nettogewicht: 0,700 kg;
Ladeleistung – Unabhängige Sicherheitsleuchten: 0 W;
Zentrale Notbeleuchtung: Nein;
Glühfadentest: Temperatur: 750 °C, Dauer: 30 s;
Entflammbarkeitszeichen: -;
CE-Zeichen: Ja;
ENEC-Zeichen: ENEC-Zeichen;
EU RoHS-konform: Ja;
Bemessungsumgebungstemperatur (Tq): 25 °C;
Hinweise: * -Gemäß Lighting Europe-Leitfaden „Bewertung der Leistung von LED-Leuchten – Januar 2018": Statistisch gesehen gibt es keinen relevanten Unterschied in der Lumenerhaltung zwischen B50 und beispielsweise B10. Daher repräsentiert der Wert für die Nutzungsdauer (B50) auch den Wert für B10.;
Umgebungstemperaturbereich: -15 bis +40 °C;
Nachhaltigkeitsbewertung: Unclassified;
GWP gesamt A1-A3 (CO2eq) in EPD: 10,9 kg CO₂e;
Anteil des Produkts an Sekundärmaterialien: 13,1 %;
Anteil des recycelbaren Inhalts des Endprodukts: 47 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: DN473B LED20S/830 PSU-E C WH PCC P;
Angezeigter Bestellcode, Beschreibung (DTN, nur B2B): DN473B LED20S/830 PSU-E C WH PCC P;
Vollständiger EOC (nur B2B): 871869938474600;
Angezeigter Bestellcode (nur B2B): 38474600;
Material-Nummer (12NC): 912500100074;
SAP-Anzahl pro Verpackung: 1;
SAP EAN/UPC – Stück/Set/Kiste: 8718699384746;
SAP-Zähler – Pakete pro Außenkarton: 1;
EAN Umverpackung: 8718699384746;
Produktfamiliencode: DN473B | 200mm + anti-glare ring, IP54;

(c) Signify
Menge: 1,000
