# Projekt
Leistungsbeschreibung (GAEB DA XML 3.2, DA81)
Währung: EUR
Auftraggeber: Signify GmbH, Röntgenstraße 22, 22335 Hamburg
Erstellt mit: Philips, http://www.lighting.philips.de, 19.03.2026

## LV
Datum: 19.03.2026

### 0001 Philips, Master Value LED tube T8 KVG/VVG/230V

**0001.00001 MAS LEDtube 600mm HO 7.6W865 T8 MASTER Value, LEDtube, T8, KVG/VVG/220-240V, 600 mm, 7.6 W, 18W TL-D, 6500 K, 1150 lm, CRI 80, 100000 Stunde(n)**
Produktanforderung: Das angegebene Beleuchtungssystem muss Philips MASTER LEDtube T8 oder gleichwertig sein und die unten aufgeführten technischen und umweltbezogenen Kriterien erfüllen.Zertifizierungen und Konformität:•  CE-zertifiziert•  ENEC-zertifiziert•  NSF-zertifiziert (geeignet für HACCP-Implementierung ohne zusätzlichen Schutz)•  Photobiologische Sicherheitsklasse: RG0•  Entspricht dem IEC 61549 Falltest für bruchsichere LeistungTechnische Daten:•  Nutzlebensdauer: ≥ 75.000 Stunden (L70/B50)•  Farbwiedergabeindex (CRI): ≥ 80•  Standardabweichung Farbanpassung (SDCM): < 6•  Betriebstemperaturbereich: -20°C bis +45°C•  Schaltzyklus: ≥ 200.000 Mal•  Leistungsfaktor (PF): ≥ 0,9•  Stroboskopisches Sichtbarkeitsmaß (SVM): ≤ 0,1•  Flimmerwert (Pst): ≤ 0,1Design-Merkmale:•  Kunststoffgehäuse•  Drehbare Endkappen (bis zu 90°)•  Bruchsichere KonstruktionUmweltanforderungen:•  Die Lampe muss mindestens 40 % recycelten Kunststoff aus Verbraucherabfällen in ihren Kunststoffkomponenten enthalten.•  Eine Umweltproduktdeklaration (EPD) muss vorhanden seinGarantie:•  Mindestgarantie des Herstellers von 5 JahrenEffizienz trifft Verantwortung: Philips MASTER LEDtube T8Signify präsentiert die neue Philips MASTER LEDtube T8 EM/mains – eine bahnbrechende LED-Röhre, die auf Leistung, Langlebigkeit und Umweltfreundlichkeit ausgelegt ist. Unsere erste LED-Röhre, die zu 40 % aus recyceltem Kunststoff besteht, setzt einen neuen Standard für nachhaltige Beleuchtung ohne Abstriche an der Qualität.Mit einer langen Nutzlebensdauer von 75.000 Stunden (L70/B50) und einer hohen Lichtausbeute von 185 lm/W* sorgt die MASTER LEDtube T8 für überragende Energieeffizienz. Die kamerafreundliche, flimmerfreie Leistung und eine hohe Farbwiedergabe sorgen für eine überragende Lichtqualität. Sie eignen sich daher ideal für Büros, Schulen, Lagerhallen und öffentliche Räume. Außerdem erfüllt es strenge Ausschreibungsanforderungen, darunter:•  Bruchsicheres Design, getestet nach IEC 61549•  CE-, ENEC- und NSF-Zertifizierungen (geeignet für HACCP-Implementierung ohne zusätzlichen Schutz)•  Photobiologische Schutzklasse RG0•  SDCM < 6, CRI ≥ 80 und PF ≥ 0,9•  Drehbare Endkappen (bis zu 90°) für eine flexible Installation•  5 Jahre Garantie und EPD-VerfügbarkeitSetzen Sie Nachhaltigkeit und Leistung in ein neues Licht mit der neuen Philips MASTER LEDtube T8.
Sockel: G13 Rotatable end-cap;
Nennlebensdauer: 100.000 Stunde(n);
Anzahl der Schaltzyklen: 200.000;
Lampentyp: LEDtube;
Referenz für Lichtstrommessung: Sphere;
Garantiedauer: 5 Jahre;
Licht-Farbcode: 865 | CCT of 6500K;
Ausstrahlungswinkel (Nom): 160 Grad;
Lichtstrom: 1.150 lm;
Lichtfarbe: Kühles Tageslicht;
Ähnlichste Farbtemperatur: 6500 K;
Nennlichtausbeute (Nom): 151 lm/W;
Farbkonsistenz: <6;
Farbwiedergabeindex (CRI): 80;
Restlichtstrom am Ende der Nennlebensdauer (Nom.): 70 %;
Photobiologische Sicherheit gemäß EN 62471: RG0;
Anteil des Produkts an Sekundärmaterialien: 40,9 %;
Eingangsfrequenz: 50 bis 60 Hz;
Leistung: 7,6 W;
Lampenstrom (max.): 40 mA;
Lampenstrom (min.): 30 mA;
Startzeit (Nom): 0,5 s;
Aufwärmzeit bis 60 % Licht: 0.5 s;
Leistungsfaktor (Bruchteil): 0.9;
Spannung (Nom): 220-240 V;
LED-Alternative zu Leuchtstofflampenleistung: 18W TL-D;
Einschaltstrom am Netz: 7;
Max. Lampenanzahl für MCB Typ B 10 A – Netz: 105;
Max. Lampenanzahl für MCB Typ B, 10 A – EM-Vorschaltgerät ohne Kompensationskondensator.: 125;
Max. Lampenanzahl für MCB Typ B, 10 A – EM-Vorschaltgerät mit Kompensationskondensator.: 30;
Max. Lampenanzahl für MCB Typ B 16 A – Netz: 170;
Max. Lampenanzahl für MCB Typ B, 16 A – EM-Vorschaltgerät ohne Kompensationskondensator.: 290;
Max. Lampenanzahl für MCB Typ B, 16 A – EM-Vorschaltgerät mit Kompensationskondensator.: 49;
Kompatibilität mit Vorschaltgeräten: KVG/VVG/220-240V;
Gehäusetemperatur (Nom): 50 °C;
Dimmbar: Nein;
Kolbenausführung: Matt;
Kolbenmaterial: Kunststoff;
Produktlänge: 600 mm;
Kolbenform: T8;
Nettogewicht: 0,095 kg;
Energieeffizienz-Label (EEL): D;
Energiesparendes Produkt: Ja;
Zeichen & Zertifikate: RoHS Konformität, CE Zeichen, KEMA-KEUR(DEKRA) Zertifikat, ENEC Zertifikat;
Energieverbrauch kWh/1.000 Std.: 8 kWh;
EPREL-Registrierungsnummer: 2144217;
CE-Zeichen: Ja;
EU RoHS-konform: Ja;
Flackerwert (PstLM) – Flackerwert gemäß EN 61000-3-3: 0,1;
Messung der Sichtbarkeit des Stroboskopeffekts (SVM): 0,1;
Umgebungstemperaturbereich: -20 bis +45 °C;
Anteil an recyceltem Kunststoff (Post-Consumer): 40 %;
Eine Verwendung in geschlossenen Leuchten ist möglich: Yes;
Produktnamen anzeigen: MAS LEDtube 600mm HO 7.6W865 T8;
Angezeigter Bestellcode, Beschreibung (DTN, nur B2B): MASTER LEDtube 600mm HO 7.6W865 T8;
Vollständiger EOC (nur B2B): 872110304419800;
Angezeigter Bestellcode (nur B2B): 04419800;
Material-Nummer (12NC): 929004260402;
SAP-Anzahl pro Verpackung: 1;
SAP EAN/UPC – Stück/Set/Kiste: 8721103044198;
SAP-Zähler – Pakete pro Außenkarton: 10;
EAN Umverpackung: 8721103044204;

(c) Signify
Menge: 1,000
