# Projekt
Leistungsbeschreibung (GAEB DA XML 3.2, DA81)
Währung: EUR
Auftraggeber: Signify GmbH, Röntgenstraße 22, 22335 Hamburg
Erstellt mit: Philips, http://www.lighting.philips.de, 01.06.2026

## LV
Datum: 01.06.2026

### 0001 Philips, Maxos fusion

**0001.00001 LL500E MPH Gen2 WH Maxos fusion, Accessory**
Bei dem Beleuchtungssystem muss es sich um Maxos fusion von Philips handeln, oder es muss folgenden Kriterien entsprechen. Das Beleuchtungssystem sollte ein schienenbasiertes Tragschienensystem sein. Das Lichtbandsystem muss eine flexible Positionierung und Neupositionierung der Leuchten ermöglichen. Das Beleuchtungssystem muss auch die Möglichkeit bieten, zusätzliche Geräte auf demselben Backbone zu integrieren, um eine aufgeräumte Decke zu ermöglichen. Darüber hinaus müssen Kabel über spezielle Kabelkanäle an der Oberseite der Schiene entlanggeführt werden. Die Leuchte muss eine flache Polycarbonat-Optik haben, die eine sehr hohe Gleichmäßigkeit der Farbtemperatur und ein gleichmäßiges diffuses Licht bietet.
Portfolio: Best;
Eingangsspannung: 222 bis 240 V;
Netzfrequenz: 50 to 60 Hz;
IEC-Schutzklasse: Schutzklasse I;
Gesamte Länge: 213 mm;
Gesamte Breite: 96 mm;
Gesamte Höhe: 111 mm;
Abmessungen (Höhe x Breite x Tiefe): 111 x 96 x 213 mm ;
Material: Stahl;
Schutzart (IP): IP20 | Fernhalten von Fingern;
Schlagfestigkeit (IK): IK02 | 0,2 J Standard;
Zubehörfarbe: Weiß;
Nettogewicht: 0,800 kg;
CE-Zeichen: Ja;
EU RoHS-konform: Ja;
Produktnamen anzeigen: LL500E MPH Gen2 WH;
Angezeigter Bestellcode, Beschreibung (DTN, nur B2B): LL500E MPH Gen2 WH;
Vollständiger EOC (nur B2B): 872016995633900;
Angezeigter Bestellcode (nur B2B): 95633900;
Material-Nummer (12NC): 910925870981;
SAP-Anzahl pro Verpackung: 1;
SAP EAN/UPC – Stück/Set/Kiste: 8720169956339;
SAP-Zähler – Pakete pro Außenkarton: 1;
EAN Umverpackung: 8720169956339;
Produktfamiliencode: LL500E | Maxos fusion Electrical;

(c) Signify
Menge: 1,000
