# Projekt
Leistungsbeschreibung (GAEB DA XML 3.2, DA81)
Währung: EUR
Auftraggeber: Signify GmbH, Röntgenstraße 22, 22335 Hamburg
Erstellt mit: Philips, http://www.lighting.philips.de, 01.06.2026

## LV
Datum: 01.06.2026

### 0001 Philips, Maxos unify

**0001.00001 LL550E MPM Gen2 WH Maxos unify, Accessory**
Bei dem Beleuchtungssystem muss es sich um das Lichtband Philips Maxos unify von Signify handeln oder es muss gleichwertige Eigenschaften aufweisen und folgende Kriterien erfüllen:
Portfolio: Best;
Eingangsspannung: 222 bis 240 V;
Netzfrequenz: 50 to 60 Hz;
IEC-Schutzklasse: Schutzklasse I;
Gesamte Länge: 213 mm;
Gesamte Breite: 96 mm;
Gesamte Höhe: 111 mm;
Abmessungen (Höhe x Breite x Tiefe): 111 x 96 x 213 mm ;
Material: Stahl;
Schutzart (IP): IP20 | Fernhalten von Fingern;
Schlagfestigkeit (IK): IK02 | 0,2 J Standard;
Zubehörfarbe: Weiß;
Nettogewicht: 0,800 kg;
CE-Zeichen: Ja;
EU RoHS-konform: Ja;
Produktnamen anzeigen: LL550E MPM Gen2 WH;
Angezeigter Bestellcode, Beschreibung (DTN, nur B2B): LL550E MPM Gen2 WH;
Vollständiger EOC (nur B2B): 872016995628500;
Angezeigter Bestellcode (nur B2B): 95628500;
Material-Nummer (12NC): 910925870976;
SAP-Anzahl pro Verpackung: 1;
SAP EAN/UPC – Stück/Set/Kiste: 8720169956285;
SAP-Zähler – Pakete pro Außenkarton: 1;
EAN Umverpackung: 8720169956285;
Produktfamiliencode: LL550E | Maxos unify electrical accessories;

(c) Signify
Menge: 1,000
