# Projekt
Leistungsbeschreibung (GAEB DA XML 3.2, DA81)
Währung: EUR
Auftraggeber: Signify GmbH, Röntgenstraße 22, 22335 Hamburg
Erstellt mit: Philips, http://www.lighting.philips.de, 14.07.2026

## LV
Datum: 14.07.2026

### 0001 Philips, Maxos unify

**0001.00001 LL551X 133S/840 NE DIA NB WH Maxos unify, Trunking light unit, 88 W, 1478 mm, 13300 lm, 4000 K, DALI-regelbar, Interact Ready, Tiefstrahlend (NB), Texturiert, Weiß, IP20**
Bei dem Beleuchtungssystem muss es sich um das Lichtband Philips Maxos unify von Signify handeln oder es muss gleichwertige Eigenschaften aufweisen und folgende Kriterien erfüllen:
Lichtstromtoleranz: +/-7%;
Anfängliche Farbsättigung: (0.34. 0.35) SDCM <3;
Toleranz Leistungsaufnahme: +/-11%;
Ausfallrate des Betriebsgerätes bei mittlerer Nutzlebensdauer von 50.000 Std.: 5 %;
Ausfallrate des Betriebsgeräts bei mittlerer Nutzlebensdauer von 100.000 Std.: 10 %;
Lichtstromstabilität (EN-IEC 62722-2-1) bei mittlerer Nutzlebensdauer* von 50.000 Std.: L95;
Lichtstromstabilität (EN-IEC 62722-2-1) bei mittlerer Nutzlebensdauer* von 100.000 Std.: L85;
Anzahl Betriebsgeräte: Einheit;
Betriebsgerät inklusive: Ja;
Portfolio: Best;
Garantiedauer: 5 Jahre;
Lichtstrom: 13.300 lm;
Ähnlichste Farbtemperatur: 4000 K;
Nennlichtausbeute (Nom): 151 lm/W;
Farbwiedergabeindex (CRI): >80;
Ausstrahlungswinkel der Lichtquelle: 120 Grad;
Farbe der Lichtquelle: 840 Neutralweiß;
Optik: Tiefstrahlend (NB);
Ausstrahlungswinkel Leuchte: 32° x 58°;
Unified Glare Rating CEN: 22;
Eingangsspannung: 220-240 V;
Netzfrequenz: 50 to 60 Hz;
Einschaltstrom: 25 A;
Einschaltzeit: 0,230 ms;
Leistung: 88 W;
Leistungsfaktor (Bruchteil): 0.98;
Elektrischer Anschluss: 7-poliger Anschlussblock;
Kabel: -;
Anzahl Leuchten pro Sicherung mit 16 A Typ B: 20;
Geeignet zum häufigen Ein- und Ausschalten: Nicht anwendbar;
IEC-Schutzklasse: Schutzklasse I;
Klirrfaktor: 5 %;
Dimmbar: Ja;
Betriebsgerät: DALI-Dimmen Interact System Ready;
Steuerungsschnittstelle: DALI-regelbar;
Konstanter Lichtstrom: Nein;
DALI-Typ: DALI-2™;
Maximaler Dimmlevel: 1%;
Vernetzbarkeit: Interact Ready;
Gehäusematerial: Stahl;
Reflektor-Material: -;
Optisches Material: Polymethylmethacrylat;
Material optische Abdeckung: Polymethylmethacrylat;
Befestigungsmaterial: Stahl;
Gehäusefarbe: Weiß;
Ausführung optische Abdeckung: Texturiert;
Gesamte Länge: 1.478 mm;
Gesamte Breite: 62 mm;
Gesamte Höhe: 14 mm;
Abmessungen (Höhe x Breite x Tiefe): 14 x 62 x 1478 mm ;
Schutzart (IP): IP20 | Fernhalten von Fingern;
Schlagfestigkeit (IK): IK03 | 0,3 J;
Nettogewicht: 1,560 kg;
Zentrale Notbeleuchtung: Nein;
Glühfadentest: Temperatur: 850 °C, Dauer: 30 s;
Entflammbarkeitszeichen: Zur Montage auf normal entflammbare Oberflächen (F-Zeichen);
CE-Zeichen: Ja;
ENEC-Zeichen: ENEC-Zeichen;
EU RoHS-konform: Ja;
Bemessungsumgebungstemperatur (Tq): 25 °C;
Umgebungstemperaturbereich: -20 bis +35 °C;
Nachhaltigkeitsbewertung: Signify Circle;
Produktnamen anzeigen: LL551X 133S/840 NE DIA NB  WH;
Angezeigter Bestellcode, Beschreibung (DTN, nur B2B): LL551X 133S/840 NE DIA NB  WH;
Vollständiger EOC (nur B2B): 872110343849200;
Angezeigter Bestellcode (nur B2B): 8721103438492;
Material-Nummer (12NC): 910925871912;
SAP-Anzahl pro Verpackung: 1;
SAP EAN/UPC – Stück/Set/Kiste: 8721103438492;
SAP-Zähler – Pakete pro Außenkarton: 1;
EAN Umverpackung: 8721103438492;
Produktfamiliencode: LL551X | Maxos unify panel 1478mm;

(c) Signify
Menge: 1,000
