# Projekt
Leistungsbeschreibung (GAEB DA XML 3.2, DA81)
Währung: EUR
Auftraggeber: Signify GmbH, Röntgenstraße 22, 22335 Hamburg
Erstellt mit: Philips, http://www.lighting.philips.de, 10.07.2026

## LV
Datum: 10.07.2026

### 0001 Philips, Pacific LED Gen5

**0001.00001 WT490C 42S/840 PSU HE VWB WA7 L1200 Pacific LED Gen5, Waterproof, 25.5 W, L1200 mm, 4200 lm, 4000 K, Sehr breitstrahlend, Klar, IP66, IK08**
Bei dem Beleuchtungssystem muss es sich um Pacific LED Gen5 von Signify handeln, oder es muss folgenden Kriterien entsprechen: Das Beleuchtungssystem muss ENEC-zertifiziert sein. Es wird mit einer 5-jährigen Herstellergarantie geliefert. Die LEDs müssen einen hohen CRI von 80 und einen niedrigen SDCM von <3 aufweisen. Das Beleuchtungssystem muss ein breites Spektrum an Abstrahlungswinkeln bieten: engstrahlend mit Hochregaloptik, breitstrahlend und sehr breitstrahlend sowie zwei Lichtfarbtemperaturen: 3000 K und 4000 K. Es sollte über wasserdichte Leuchten der Schutzart IP66 mit einem hohen Stoßschutz von IK08 verfügen. Die Leuchten sollten sich durch hohe Robustheit und Beständigkeit gegen zahlreiche chemische Stoffe auszeichnen. Sie sollten über eine hohe Effizienz von 160 lm/W und eine Nutzlebensdauer von 100.000 Stunden bei L80 sowie außerdem über eine Vielzahl von Lichtstrompaketen (mit bis zu 15000 lm) verfügen. Die Installation der Leuchten sollte problemlos mit optionaler Durchgangsverdrahtung und vielfältigen Anschlussmöglichkeiten erfolgen. Zudem sollte eine optionale DALI-Steuerung und eine Notfallbeleuchtung vorhanden sein. Eine Option für erweiterte Konnektivität und Bereitschaft zur Verbindung mit Beleuchtungssteuerungssystemen und Softwareanwendungen wie dem skalierbaren System Interact Pro wird bereitgestellt. Diese Auswahl gewährleistet eine „perfekte“ Beleuchtungslösung, die auf die jeweilige Anwendung zugeschnitten ist.
Lichtstromtoleranz: +/-7%;
Anfängliche Farbsättigung: (0.38, 0.38) SDCM <3;
Toleranz Leistungsaufnahme: +/-11%;
SDCM: SDCM≤3;
Ausfallrate des Betriebsgerätes bei mittlerer Nutzlebensdauer von 50.000 Std.: 5 %;
Ausfallrate des Betriebsgeräts bei mittlerer Nutzlebensdauer von 100.000 Std.: 10 %;
Lichtstromstabilität (EN-IEC 62722-2-1) bei mittlerer Nutzlebensdauer* von 50.000 Std.: L95;
Lichtstromstabilität (EN-IEC 62722-2-1) bei mittlerer Nutzlebensdauer* von 100.000 Std.: L90;
Lichtquelle austauschbar: Ja;
Anzahl Betriebsgeräte: Einheit;
Betriebsgerät inklusive: Ja;
Service Tag: Ja;
Lampentyp: LED;
Portfolio: Best;
Garantiedauer: 5 Jahre;
Lichtstrom: 4.200 lm;
Ähnlichste Farbtemperatur: 4000 K;
Nennlichtausbeute (Nom): 165 lm/W;
Farbwiedergabeindex (CRI): >80;
Farbe der Lichtquelle: 840 Neutralweiß;
Optik: Sehr breitstrahlend;
Ausstrahlungswinkel Leuchte: 123° x 122°;
Unified Glare Rating CEN: 25;
Eingangsspannung: 220 bis 240 V;
Netzfrequenz: 50 to 60 Hz;
Einschaltstrom: 19 A;
Einschaltzeit: 0,28 ms;
Leistung: 25,5 W;
Leistungsfaktor (Bruchteil): 0.93;
Elektrischer Anschluss: Steckverbinder, 7-polig;
Kabel: -;
Anzahl Leuchten pro Sicherung mit 16 A Typ B: 24;
Geeignet zum häufigen Ein- und Ausschalten: Nein;
IEC-Schutzklasse: Schutzklasse I;
Klirrfaktor: 20 %;
Dimmbar: Nein;
Betriebsgerät: Netzteil (Ein/Aus);
Steuerungsschnittstelle: -;
Konstanter Lichtstrom: Nein;
Gehäusematerial: Polykarbonat;
Reflektor-Material: -;
Optisches Material: Polykarbonat;
Material optische Abdeckung: Polykarbonat;
Befestigungsmaterial: Stahl;
Gehäusefarbe: Weiß;
Ausführung optische Abdeckung: Klar;
Gesamte Länge: 1.248 mm;
Gesamte Breite: 96 mm;
Gesamte Höhe: 68 mm;
Abmessungen (Höhe x Breite x Tiefe): 68 x 96 x 1248 mm ;
Schutzart (IP): IP66 | Schutz gegen Eindringen von Staub, strahlwassergeschützt;
Schlagfestigkeit (IK): IK08 | 5 J vandalismussicher;
Nettogewicht: 2,380 kg;
Glühfadentest: Temperatur: 850 °C, Dauer: 30 s;
Entflammbarkeitszeichen: Zur Montage auf leicht entflammbaren Oberflächen (D-Zeichen);
CE-Zeichen: Ja;
ENEC-Zeichen: ENEC-Pluszeichen;
Photobiologisches Risiko: Photobiological risk group 1 @200mm to EN62778;
Photobiologische Risikospezifikation: 0 m;
EU RoHS-konform: Ja;
Bemessungsumgebungstemperatur (Tq): 25 °C;
Flackerwert (PstLM) – Flackerwert gemäß EN 61000-3-3: 1;
Messung der Sichtbarkeit des Stroboskopeffekts (SVM): 0,4;
Umgebungstemperaturbereich: -25 bis +45 °C;
Nachhaltigkeitsbewertung: Signify Circle;
GWP gesamt A1-A3 (CO2eq) in EPD: 33,9 kg CO₂e;
Anteil des Produkts an Sekundärmaterialien: 22,4 %;
Anteil des recycelbaren Inhalts des Endprodukts: 36,4 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: WT490C 42S/840 PSU HE VWB WA7 L1200;
Angezeigter Bestellcode, Beschreibung (DTN, nur B2B): WT490C 42S/840 PSU HE VWB WA7 L1200;
Vollständiger EOC (nur B2B): 871951462673700;
Angezeigter Bestellcode (nur B2B): 8719514626737;
Material-Nummer (12NC): 910925868612;
SAP-Anzahl pro Verpackung: 1;
SAP EAN/UPC – Stück/Set/Kiste: 8719514626737;
SAP-Zähler – Pakete pro Außenkarton: 1;
EAN Umverpackung: 8719514626737;
Produktfamiliencode: WT490C | Pacific LED gen5;

(c) Signify
Menge: 1,000
