# Projekt
Leistungsbeschreibung (GAEB DA XML 3.2, DA81)
Währung: EUR
Auftraggeber: Signify GmbH, Röntgenstraße 22, 22335 Hamburg
Erstellt mit: Philips, http://www.lighting.philips.de, 13.05.2026

## LV
Datum: 13.05.2026

### 0001 Philips, PowerBalance gen2

**0001.00001 RC463B 34S/UE840 SEIA W62L62 CPC CWL IA4 PowerBalance gen2, Recessed, UltraEfficient, 29 W, 620x620 mm, CPC, 3400 lm, 4000 K, Kabellos, Interact Ready, UGR16, IA4, TP(b), EL-DC**
Das Beleuchtungssystem muss das Philips PowerBalance Gen2 sein oder alternativ die folgenden Kriterien erfüllen: Das Beleuchtungssystem muss ENEC-zertifiziert sein. Es muss mit einer 5-Jahres-Herstellergarantie ausgestattet sein. Das Beleuchtungssystem sollte außerdem eine Nutzlebensdauer von 50.000 Stunden bei L90 bieten. Die Leuchte sollte bürotauglich sein, mit UGR<16 und einer Lichtausbeute des Systems von >170 lm/W. Das System sollte eine Auswahl an flackerfreien Treibern wie Ein/Aus-, DALI-Steuerung und integrierte kabellose Konnektivität umfassen. Darüber hinaus muss eine optionale Notfallbeleuchtung verfügbar sein. Die Leuchten müssen außerdem entweder über Schnellanschlüsse oder Wieland-Steckanschlüsse verfügen, um eine schnelle Installation zu gewährleisten. Die LEDs müssen einen hohen CRI-Wert von 90 und einen niedrigen SWE-Wert von <3 aufweisen. Zu den weiteren Merkmalen des gewünschten Beleuchtungssystems gehören eine Betriebstemperatur von +10 bis +40 ºC, eine Leistungsumgebungstemperatur (Tq) von +25 ºC und eine Ausfallrate des Betriebsgerätes von 5 % bei einer mittleren Nutzlebensdauer von 50.000 Stunden. Das Gehäuse muss robust und aus Stahl sein, die Farbe weiß (RAL 9003), die Optik matt und aus Polycarbonat. Außerdem muss das Produkt recycelbar sein und eine EPD-Erklärung des Herstellers aufweisen.
Lichtstromtoleranz: +/-10%;
Anfängliche Farbsättigung: (0.38, 0.38) SDCM ≤3;
Toleranz Leistungsaufnahme: +/-10%;
SDCM: SDCM≤3;
Ausfallrate des Betriebsgerätes bei mittlerer Nutzlebensdauer von 50.000 Std.: 2,5 %;
Ausfallrate des Betriebsgeräts bei mittlerer Nutzlebensdauer von 100.000 Std.: 5 %;
Lichtstromstabilität (EN-IEC 62722-2-1) bei mittlerer Nutzlebensdauer* von 50.000 Std.: L90;
Lichtstromstabilität (EN-IEC 62722-2-1) bei mittlerer Nutzlebensdauer* von 100.000 Std.: L85;
Anzahl Betriebsgeräte: Einheit;
Betriebsgerät inklusive: Ja;
Portfolio: Best;
Garantiedauer: 5 Jahre;
Lichtstrom: 3.400 lm;
Gesättigtes Rot (R9): >50;
Ähnlichste Farbtemperatur: 4000 K;
Nennlichtausbeute (Nom): 172 lm/W;
Farbwiedergabeindex (CRI): >80;
Ausstrahlungswinkel der Lichtquelle: 120 Grad;
Farbe der Lichtquelle: LED BioUP Cyan mit erweitertem Spektrum und Ra80 4.000 K;
Optik: Breitstrahlend, Office-kompatibel;
Ausstrahlungswinkel Leuchte: 86°;
Unified Glare Rating CEN: 16;
Indirekte Blendung: L65≤3000 cd/m²;
Eingangsspannung: 220 bis 240 V;
Netzfrequenz: 50 to 60 Hz;
Einschaltstrom: 23 A;
Einschaltzeit: 0,216 ms;
Leistung: 29 W;
Leistungsfaktor (Bruchteil): 0.9;
Elektrischer Anschluss: Steckverbinder und Zugentlastung;
Kabel: -;
Anzahl Leuchten pro Sicherung mit 16 A Typ B: 24;
Geeignet zum häufigen Ein- und Ausschalten: Ja (bezieht sich auf Anwesenheits-/Bewegungserkennung und Tageslichtnutzung);
IEC-Schutzklasse: Schutzklasse I;
Durchgangsverdrahtung: -;
Dimmbar: Ja;
Betriebsgerät: Sensorfähiges Interact System Ready Betriebsgerät für zentrale Notfallbeleuchtung;
Steuerungsschnittstelle: Kabellos;
Konstanter Lichtstrom: Nein;
DALI-Typ: DALI-2™;
Maximaler Dimmlevel: 1%;
Vernetzbarkeit: Interact Ready;
Lichtregelung: Interact SC200 Sensor;
Gehäusematerial: Stahl;
Reflektor-Material: Polykarbonat;
Optisches Material: Polykarbonat;
Material optische Abdeckung: Polykarbonat;
Befestigungsmaterial: -;
Gehäusefarbe: Weiß;
Ausführung optische Abdeckung: Opal;
Reflektoroberfläche: Weißer Reflektor;
Gesamte Höhe: 86 mm;
Kompatibilität mit Decken- oder Deckenmontagezubehör: Concealed profile ceiling version;
Schutzart (IP): IP20/40 | geschützt vor Berührung durch Finger, Emittierende Oberfläche;
Schlagfestigkeit (IK): IK03 | 0,35 J verstärkt;
Explosionsgefahrenklasse: -;
Montage: Einbau- und Einlegeleuchten;
Nettogewicht: 5,400 kg;
Zentrale Notbeleuchtung: Ja;
Notbeleuchtung: Gleichstrombetriebene zentrale Notfallbeleuchtung;
Betriebsmodus der Notfallbeleuchtung: Dauerhaft;
Glühfadentest: Temperatur: 650 °C, Dauer: 30 s;
Entflammbarkeitszeichen: Zur Montage auf normal entflammbare Oberflächen (F-Zeichen);
CE-Zeichen: Ja;
ENEC-Zeichen: ENEC-Zeichen;
EU RoHS-konform: Ja;
FIRE_SAFETY_UK: TP(b) diffuser flammability class;
Bemessungsumgebungstemperatur (Tq): 25 °C;
Flackerwert (PstLM) – Flackerwert gemäß EN 61000-3-3: 1;
Umgebungstemperaturbereich: +10 bis +35 °C;
Nachhaltigkeitsbewertung: Lighting for wellbeing;
Produktnamen anzeigen: RC463B 34S/UE840 SEIA W62L62 CPC CWL IA4;
Angezeigter Bestellcode, Beschreibung (DTN, nur B2B): RC463B 34S/UE840 SEIA W62L62 CPC CWL IA4;
Vollständiger EOC (nur B2B): 872016963350600;
Angezeigter Bestellcode (nur B2B): 63350600;
Material-Nummer (12NC): 910505105890;
SAP-Anzahl pro Verpackung: 1;
SAP EAN/UPC – Stück/Set/Kiste: 8720169633506;
SAP-Zähler – Pakete pro Außenkarton: 1;
EAN Umverpackung: 8720169633506;
Produktfamiliencode: RC463B | PowerBalance recessed;

(c) Signify
Menge: 1,000
