# Projekt
Leistungsbeschreibung (GAEB DA XML 3.2, DA81)
Währung: EUR
Auftraggeber: Signify GmbH, Röntgenstraße 22, 22335 Hamburg
Erstellt mit: Philips, http://www.lighting.philips.de, 30.04.2026

## LV
Datum: 30.04.2026

### 0001 Philips, TrueLine, Anbaumontage

**0001.00001 SM530C 31S/940 DEIA L1410 BK TrueLine, Anbaumontage, 22 W, 1410x55 mm; H88 mm, 3100 lm, 4000 K, CRI>90, DALI-regelbar, Interact Ready, UGR19**
Das Beleuchtungssystem muss TrueLine von Philips sein oder alternativ die folgenden Kriterien erfüllen: Leuchte für die Anbaumontage mit ENEC-Zertifizierung. Die Beleuchtung sollte bürokonform sein und die Blendwirkungsbewertung der UGR (EN 12464-1) < 19 entsprechen. Geeignet für Arbeitsplätze nach EN 12464-1 durch begrenzte Leuchtdichte L ≤ 3000 cd/2 bei zirkulärem Abstrahlungswinkel von mehr als 65°. Die Beleuchtung sollte eine optische Abdeckung mit diffuser Linse mit symmetrisch begrenzter breiter Lichtverteilung aus PMMA-Material haben. Das Beleuchtungssystem sollte außerdem eine Lebensdauer von 50.000 Stunden L90 mit einer 5-Jahres-Herstellergarantie bieten. Sie haben die Wahl zwischen Lumenpaketen von 700lm bis 11000lm für eine große Auswahl an Produktlängen und einer Systemeffizienz von bis zu 174 lm/W. Es sollte eine Auswahl an flimmerfreien Betriebsgeräten für Ein/Aus-Funktion, DALI-Steuerung sowie integrierte Drahtlos-Konnektivität umfassen. Wenn die Leuchte mit angeschlossenem System gewählt wird, sollte sie über aufrüstbare integrierte Sensoren und/oder drahtlose Treiber für Datenerfassung, Belegung, Tageslichtregulierung und Wegweisung verfügen. Darüber hinaus muss eine optionale Notbeleuchtung vorhanden sein. Die Leuchten müssen außerdem über Steckverbinder verfügen, um eine schnelle Installation zu gewährleisten. Die LEDs sollen einen hohen CRI-Wert von 90 und einen niedrigen SDCM-Wert von <3 aufweisen. Weitere Merkmale des geforderten Beleuchtungssystems sind eine Betriebstemperatur von +10 bis +40 ºC, eine Umgebungstemperatur (Tq) von +25 ºC und eine Ausfallrate von 5 % für das Vorschaltgerät bei mittlerer Lebensdauer von 50.000 Stunden. Das Gehäuse sollte robust und aus Stahl gefertigt sein und die Farbe muss Weiß (RAL9003) oder Schwarz (RAL 9004) sein oder ein eloxiertes Aluminiumfinish besitzen. Sie sollte der Schutzklasse (EN 61140) entsprechen: I, Schutzart (DIN EN 60529): IP20, Schlagfestigkeit nach IEC 62262: IK03, Prüftemperatur der Drahtglühprobe nach IEC 60695-2-11: 650 °C. Die Leuchte entspricht den grundlegenden Anforderungen der geltenden EU-Vorschriften und Produktsicherheitsgesetze und trägt das CE-Zeichen. Außerdem muss das Produkt recycelbar sein und eine EPD-Erklärung des Herstellers enthalten.
Lichtstromtoleranz: +/-10%;
Anfängliche Farbsättigung: (0.38, 0.38) SDCM <3;
Toleranz Leistungsaufnahme: +/-10%;
SDCM: SDCM≤3;
Ausfallrate des Betriebsgerätes bei mittlerer Nutzlebensdauer von 50.000 Std.: 0,05 %;
Ausfallrate des Betriebsgeräts bei mittlerer Nutzlebensdauer von 100.000 Std.: 0,1 %;
Lichtstromstabilität (EN-IEC 62722-2-1) bei mittlerer Nutzlebensdauer* von 50.000 Std.: L90;
Lichtstromstabilität (EN-IEC 62722-2-1) bei mittlerer Nutzlebensdauer* von 100.000 Std.: L80;
Lichtquelle austauschbar: Nein;
Anzahl Betriebsgeräte: Einheit;
Betriebsgerät inklusive: Ja;
Service Tag: Ja;
Lampentyp: LED;
Portfolio: Best;
Garantiedauer: 5 Jahre;
Lichtstrom: 3.100 lm;
Gesättigtes Rot (R9): >50;
Ähnlichste Farbtemperatur: 4000 K;
Nennlichtausbeute (Nom): 148 lm/W;
Farbwiedergabeindex (CRI): >90;
Ausstrahlungswinkel der Lichtquelle: 120 Grad;
Farbe der Lichtquelle: 940 Neutralweiß;
Optik: Breitstrahlend (WB);
Ausstrahlungswinkel Leuchte: 80°;
Unified Glare Rating CEN: 19;
Eingangsspannung: 220 bis 240 V;
Netzfrequenz: 50 to 60 Hz;
Einschaltstrom: 19,4 A;
Einschaltzeit: 200 ms;
Leistung: 22 W;
Leistungsfaktor (Bruchteil): 0.9;
Elektrischer Anschluss: Schnellsteckverbinder, 5-polig;
Kabel: -;
Anzahl Leuchten pro Sicherung mit 16 A Typ B: 30;
Geeignet zum häufigen Ein- und Ausschalten: Nein;
IEC-Schutzklasse: Schutzklasse I;
Klirrfaktor: 20 %;
Dimmbar: Ja;
Betriebsgerät: DALI-Dimmung, Interact-System-kompatibel, extern, für zentrale Notbeleuchtung;
Steuerungsschnittstelle: DALI-regelbar;
Konstanter Lichtstrom: Nein;
DALI-Typ: DALI-2™;
Maximaler Dimmlevel: 1%;
Vernetzbarkeit: Interact Ready;
Gehäusematerial: Aluminium;
Reflektor-Material: -;
Optisches Material: -;
Material optische Abdeckung: Polymethylmethacrylat;
Befestigungsmaterial: Edelstahl;
Gehäusefarbe: Schwarz;
Ausführung optische Abdeckung: Satiniert;
Gesamte Länge: 1.409 mm;
Gesamte Breite: 55 mm;
Gesamte Höhe: 88 mm;
Abmessungen (Höhe x Breite x Tiefe): 88 x 55 x 1409 mm ;
Schutzart (IP): IP20 | Fernhalten von Fingern;
Schlagfestigkeit (IK): IK03 | 0,35 J verstärkt;
Montage: Oberfläche;
Nettogewicht: 3,700 kg;
Zentrale Notbeleuchtung: Ja;
Notbeleuchtung: Gleichstrombetriebene zentrale Notfallbeleuchtung;
Glühfadentest: Temperatur: 650 °C, Dauer: 30 s;
Entflammbarkeitszeichen: Zur Montage auf normal entflammbare Oberflächen (F-Zeichen);
CE-Zeichen: Ja;
ENEC-Zeichen: ENEC-Zeichen;
Photobiologisches Risiko: Photobiological risk group 1 @200mm to EN62778;
EU RoHS-konform: Ja;
Bemessungsumgebungstemperatur (Tq): 25 °C;
Flackerwert (PstLM) – Flackerwert gemäß EN 61000-3-3: 1;
Messung der Sichtbarkeit des Stroboskopeffekts (SVM): 0,4;
Umgebungstemperaturbereich: +10 bis +40 °C;
Nachhaltigkeitsbewertung: Unclassified;
GWP gesamt A1-A3 (CO2eq) in EPD: 71,2 kg CO₂e;
Anteil des Produkts an Sekundärmaterialien: 6,5 %;
Anteil des recycelbaren Inhalts des Endprodukts: 58,1 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: SM530C 31S/940 DEIA L1410 BK;
Angezeigter Bestellcode, Beschreibung (DTN, nur B2B): SM530C 31S/940 DEIA L1410 BK;
Vollständiger EOC (nur B2B): 871951497207000;
Angezeigter Bestellcode (nur B2B): 97207000;
Material-Nummer (12NC): 910505103236;
SAP-Anzahl pro Verpackung: 1;
SAP EAN/UPC – Stück/Set/Kiste: 8719514972070;
SAP-Zähler – Pakete pro Außenkarton: 1;
EAN Umverpackung: 8719514972070;
Produktfamiliencode: SM530C | TrueLine OC;

(c) Signify
Menge: 1,000
