# Projekt
Leistungsbeschreibung (GAEB DA XML 3.2, DA81)
Währung: EUR
Auftraggeber: Signify GmbH, Röntgenstraße 22, 22335 Hamburg
Erstellt mit: Philips, http://www.lighting.philips.de, 08.07.2026

## LV
Datum: 08.07.2026

### 0001 Philips, UniStreet gen2

**0001.00001 BGP291 LED51-4S/730 II DM50 48/60S UniStreet gen2, Road & street light, 32.5 W, 4524 lm, 3000 K, CRI70, Mittlere Lichtverteilung 50, Schutzklasse II, IP66**
Das Beleuchtungssystem muss UniStreet gen2 sein oder alternativ die folgenden Kriterien erfüllen: Das Beleuchtungssystem muss LED-basierte Leuchten bieten, die einen 1:1-Ersatz für konventionelle Lichtquellen ermöglichen. Das Beleuchtungssystem soll eine Auswahl von vier Gehäusegrößen haben, die jeweils eine Lichtleistung von 700 bis 33.000 Lumen bieten. Es muss eine Auswahl von mehr als 40 verschiedenen Lichtverteilungen haben. Der Treiber und die LED-Engine müssen sich in einem separaten Fach innerhalb desselben Produktgehäuses befinden. Das Druckgussgehäuse darf keine Kühlrippen aufweisen, um eine glatte Oberfläche zu gewährleisten, die weniger anfällig für Verschleiß und Korrosion ist. Außerdem dürfen die Leuchten keine Schrauben an der Oberseite haben, um Korrosion und Wasserlecks zu vermeiden. Das Verschließen des Deckels soll mit zwei Edelstahlschrauben erfolgen. Optional kann die Leuchte mit zwei Clips anstelle von Schrauben ausgestattet werden, um einen werkzeuglosen Zugang zum Treiberfach zu ermöglichen. Außerdem soll eine optionale Treiberplatte erhältlich sein, um den Treiber oder das SPD leicht entfernen zu können. Und das Beleuchtungssystem muss über ein QR-basiertes Identifikationssystem verfügen, das jede Leuchte eindeutig identifizierbar macht, so dass Informationen zu Installation, Wartung und Ersatzteilen einfach und genau referenziert werden können. Die Leuchten müssen für die Verbindung mit Lichtsteuerungs- und Softwareanwendungen wie Interact City systemfähig sein. Darüber hinaus muss jede Leuchte äußerst robust sein und eine Stoßfestigkeit von IK08 aufweisen.
Lichtstromtoleranz: +/-7%;
Anfängliche Farbsättigung: (0.43, 0.40) SDCM <5;
Toleranz Leistungsaufnahme: +/-10%;
Init. Farbwiedergabeindextoleranz: +/-2;
SDCM: SDCM≤5;
Ausfallrate des Betriebsgerätes bei mittlerer Nutzlebensdauer von 50.000 Std.: 5 %;
Ausfallrate des Betriebsgeräts bei mittlerer Nutzlebensdauer von 100.000 Std.: 10 %;
Lichtstromstabilität (EN-IEC 62722-2-1) bei mittlerer Nutzlebensdauer* von 50.000 Std.: L99;
Lichtstromstabilität (EN-IEC 62722-2-1) bei mittlerer Nutzlebensdauer* von 100.000 Std.: L97;
Lampenfamiliencode: LED51 | LED module 5100 lm;
Lichtquelle austauschbar: Ja;
Anzahl Betriebsgeräte: Einheit;
Betriebsgerät inklusive: Ja;
Typ des Lichtquellenmoduls: LED;
Service Tag: Ja;
Lampentyp: LED;
Portfolio: Best;
Garantiedauer: 5 Jahre;
Nach oben gerichtete Lichtstromrate: 0;
Lichtstrom: 4.524 lm;
Ähnlichste Farbtemperatur: 3000 K;
Nennlichtausbeute (Nom): 139 lm/W;
Farbwiedergabeindex (CRI): 70;
Farbe der Lichtquelle: 730 Warmweiß;
Ausstrahlungswinkel Leuchte: 154° - 31° x 54°;
Optiktyp im Außenbereich: Mittlere Lichtverteilung 50;
Effektive Projektionsfläche: 0,0235 m²;
Eingangsspannung: 220 bis 240 V;
Netzfrequenz: 50 to 60 Hz;
Einschaltstrom: 21 A;
Einschaltzeit: 0,225 ms;
Leistung: 32,5 W;
Leistungsfaktor (Bruchteil): 0.98;
Elektrischer Anschluss: 2 Steckverbinder, 5-polig;
Kabel: -;
Anzahl Leuchten pro Sicherung mit 16 A Typ B: 30;
IEC-Schutzklasse: Schutzklasse II;
Überspannungsschutz (allgemein/differenziell): Überspannungsschutz bis 6 kV im Gegentaktmodus und bis 8 kV im Gleichtaktmodus;
Dimmbar: Nein;
Betriebsgerät: Netzteil mit DALI-Schnittstelle;
Steuerungsschnittstelle: -;
Konstanter Lichtstrom: Nein;
Maximaler Dimmlevel: Verwalte Deine Einstellungen und Routinen;
Gehäusematerial: Aluminiumdruckguss;
Reflektor-Material: Polykarbonat;
Optisches Material: Polymethylmethacrylat;
Material optische Abdeckung: Glas;
Befestigungsmaterial: Aluminium;
Gehäusefarbe: Grau;
Montagevorrichtung: Mastansatz für Durchmesser 48–60 mm;
Form optische Abdeckung: Flach;
Ausführung optische Abdeckung: Klar;
Gesamte Länge: 520 mm;
Gesamte Breite: 234 mm;
Gesamte Höhe: 95 mm;
Abmessungen (Höhe x Breite x Tiefe): 95 x 234 x 520 mm ;
Schutzart (IP): IP66 | Schutz gegen Eindringen von Staub, strahlwassergeschützt;
Schlagfestigkeit (IK): IK09 | 10 J;
Standardaufneigung Aufsatzmontage: 0°;
Standardaufneigung Ansatzmontage: 0°;
Typ optische Abdeckung: Flachglas;
Nettogewicht: 4,000 kg;
Entflammbarkeitszeichen: Zur Montage auf normal entflammbare Oberflächen (F-Zeichen);
CE-Zeichen: Ja;
ENEC-Zeichen: ENEC-Pluszeichen;
EU RoHS-konform: Ja;
Bemessungsumgebungstemperatur (Tq): 25 °C;
Hinweise: * Bei extremen Umgebungstemperaturen kann die Leuchte automatisch abgedimmt werden, um Komponenten zu schützen;
Umgebungstemperaturbereich: -40 bis +50 °C;
Nachhaltigkeitsbewertung: Signify Circle;
GWP gesamt A1-A3 (CO2eq) in EPD: 47,3 kg CO₂e;
Anteil des Produkts an Sekundärmaterialien: 45 %;
Anteil des recycelbaren Inhalts des Endprodukts: 61,4 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BGP291 LED51-4S/730 II DM50 48/60S;
Angezeigter Bestellcode, Beschreibung (DTN, nur B2B): BGP291 LED51-4S/730 II DM50 48/60S;
Vollständiger EOC (nur B2B): 871951418141000;
Angezeigter Bestellcode (nur B2B): 8719514181410;
Material-Nummer (12NC): 910925868106;
SAP-Anzahl pro Verpackung: 1;
SAP EAN/UPC – Stück/Set/Kiste: 8719514181410;
SAP-Zähler – Pakete pro Außenkarton: 1;
EAN Umverpackung: 8719514181410;
Produktfamiliencode: BGP291 | LumiStreet gen2 Micro;

(c) Signify
Menge: 1,000
