# Projekt
Leistungsbeschreibung (GAEB DA XML 3.2, DA81)
Währung: EUR
Auftraggeber: Signify GmbH, Röntgenstraße 22, 22335 Hamburg
Erstellt mit: Philips, http://www.lighting.philips.de, 03.05.2026

## LV
Datum: 03.05.2026

### 0001 Philips, CoreLine Tubular Rohrleuchte Gen2

**0001.00001 WT210C G2 LED50S/840 PSD TW1 PC L1200 CoreLine Tubular Rohrleuchte Gen2, 31 W, L1200 mm, 5000 lm, 4000 K, DALI-regelbar, Abstrahlungswinkel (120°), Ovaler Reflektor, Opal, IP68, IK10, TW1, EL-DC**
Das Beleuchtungssystem muss CoreLine Feuchtraumleuchte von Philips sein oder alternativ gleichwertige Eigenschaften aufweisen und die folgenden Kriterien erfüllen: Das Beleuchtungssystem muss ENEC-zertifiziert sein. Es sollte mit einer 5-Jahres-Herstellergarantie ausgestattet sein. Das Beleuchtungssystem sollte eine hohe Effizienz mit bis zu 160lm/W bieten und eine Lampenlebensdauer von 100.000 Stunden bei L80 haben. Die LEDs müssen einen hohen CRI von 80 und eine Lichtfarbtemperatur von 4000K haben. Das Beleuchtungssystem muss entweder aus ammoniakbeständigem PMMA oder aus wasserdichtem, röhrenförmigem, industrietauglichem Material bestehen, das in einer PC-Version erhältlich ist. Darüber hinaus muss es eine Auswahl an kombinierten hohen Schutzarten für Eindringen und mechanischen Schutz von IP67/IP69K und IK06 (PMMA) und IP68/IP69K und IK10 bieten. Die Leuchten sollten einfach zu installieren sein, einen externen Anschluss haben und durchgehend verdrahtet sein.
Lichtstromtoleranz: +/-10%;
Anfängliche Farbsättigung: (0.38, 0.38) SDCM<3;
Toleranz Leistungsaufnahme: +/-10%;
Ausfallrate des Betriebsgerätes bei mittlerer Nutzlebensdauer von 50.000 Std.: 5 %;
Ausfallrate des Betriebsgeräts bei mittlerer Nutzlebensdauer von 100.000 Std.: 10 %;
Lichtstromstabilität (EN-IEC 62722-2-1) bei mittlerer Nutzlebensdauer* von 50.000 Std.: L90;
Lichtstromstabilität (EN-IEC 62722-2-1) bei mittlerer Nutzlebensdauer* von 100.000 Std.: L80;
Anzahl Betriebsgeräte: Einheit;
Betriebsgerät inklusive: Ja;
Portfolio: Better;
Garantiedauer: 5 Jahre;
Lichtstrom: 5.000 lm;
Ähnlichste Farbtemperatur: 4000 K;
Nennlichtausbeute (Nom): 161 lm/W;
Farbwiedergabeindex (CRI): >80;
Farbe der Lichtquelle: 840 Neutralweiß;
Optik: Abstrahlungswinkel (120°), Ovaler Reflektor;
Ausstrahlungswinkel Leuchte: 120°;
Unified Glare Rating CEN: 30;
Eingangsspannung: 220-240 V;
Netzfrequenz: 0/50/60 Hz;
Einschaltstrom: 23,1 A;
Einschaltzeit: 0,221 ms;
Leistung: 31 W;
Leistungsfaktor (Bruchteil): 0.90;
Elektrischer Anschluss: Schnellsteckverbinder, 5-polig;
Kabel: -;
Anzahl Leuchten pro Sicherung mit 16 A Typ B: 22;
Geeignet zum häufigen Ein- und Ausschalten: Nein;
IEC-Schutzklasse: Schutzklasse I;
Dimmbar: Ja;
Betriebsgerät: Netzteil mit DALI-Schnittstelle, DC-kompatibel für zentrale Notfallbeleuchtung (integriert);
Steuerungsschnittstelle: DALI-regelbar;
Konstanter Lichtstrom: Nein;
DALI-Typ: DALI-2™;
Gehäusematerial: Polykarbonat;
Reflektor-Material: Stahl;
Optisches Material: Polykarbonat;
Material optische Abdeckung: Polykarbonat;
Befestigungsmaterial: Edelstahl;
Gehäusefarbe: Weiß;
Ausführung optische Abdeckung: Opal;
Gesamte Länge: 1.310 mm;
Gesamte Höhe: 79 mm;
Gesamter Durchmesser: 79 mm;
Schutzart (IP): IP68 | Schutz gegen Eindringen von Staub, wasserdicht;
Schlagfestigkeit (IK): IK10 | 20 J vandalismusgeschützt;
Nettogewicht: 1,440 kg;
Zentrale Notbeleuchtung: Ja;
Notbeleuchtung: Gleichstrombetriebene zentrale Notfallbeleuchtung;
Glühfadentest: Temperatur: 850 °C, Dauer: 30 s;
Entflammbarkeitszeichen: Zur Montage auf leicht entflammbaren Oberflächen (D-Zeichen);
CE-Zeichen: Ja;
ENEC-Zeichen: ENEC-Zeichen;
EU RoHS-konform: Ja;
Bemessungsumgebungstemperatur (Tq): 25 °C;
Umgebungstemperaturbereich: -20 bis +40 °C;
Nachhaltigkeitsbewertung: Unclassified;
Produktnamen anzeigen: WT210C G2 LED50S/840 PSD TW1 PC L1200;
Angezeigter Bestellcode, Beschreibung (DTN, nur B2B): WT210C G2 LED50S/840 PSD TW1 PC L1200;
Vollständiger EOC (nur B2B): 872110332975299;
Angezeigter Bestellcode (nur B2B): 32975299;
Material-Nummer (12NC): 911401829188;
SAP-Anzahl pro Verpackung: 1;
SAP EAN/UPC – Stück/Set/Kiste: 8721103329752;
SAP-Zähler – Pakete pro Außenkarton: 6;
EAN Umverpackung: 8721103329929;

(c) Signify
Menge: 1,000
