# Projekt
Leistungsbeschreibung (GAEB DA XML 3.2, DA81)
Währung: EUR
Auftraggeber: Signify GmbH, Röntgenstraße 22, 22335 Hamburg
Erstellt mit: Philips, http://www.lighting.philips.de, 10.07.2026

## LV
Datum: 10.07.2026

### 0001 Pierlite, Pierlite Vandaprime

**0001.00001 VX200C 42S/840 PSD L700 WB BR PI5 VX200C | Vandaprime WP, 29.5 W, Netzteil mit DALI-Schnittstelle, Breitstrahlend (WB), 110° x 110°, Einfache Pulverbeschichtung**
Das Beleuchtungssystem muss entweder Pierlite Vandaprime von Signify sein oder alternativ gleichwertig zu den folgenden Kriterien sein.  Die Leuchten müssen mit mindestens 5-jähriger Herstellergarantie geliefert werden. Die LEDs müssen einen hohen CRI von 80 und einen niedrigen SDCM-Wert von ≤ 3 liefern. Das System muss mehrere optische Verteilungen bieten, darunter opal, schmal, breit und sehr breit, sowie CCT von 3000 K und 4000 K. Die Leuchte muss die Schutzart IP66 und den Stoßfestigkeitsgrad IK10 aufweisen. Das System erreicht eine Lichtausbeute von bis zu 150 lm/W und bietet eine Auswahl an Lumenpaketen bis zu 10.000 Lumen an. Die Leuchte soll eine Nennlebensdauer von 100.000 Stunden bei L85 bieten, mit einer Ausfallrate des Betriebsgeräts von 5 %. Flexible Installationsmethoden, einschließlich Decken-, Wand- und Rohrmontage, geeignet für Innen- und Außenbereiche, sollten verfügbar sein, sowie optionaler DALI-Steuerung.  Das Design soll den Prinzipien der Kreislaufwirtschaft entsprechen und so die Umweltbelastung verringern. Die Leuchte soll den Austausch von Treibern, LED-Platinen und Linsen ermöglichen, um ihre Nutzungsdauer zu verlängern, und soll Zugang zu Produkt- und Wartungsinformationen über digitale Werkzeuge wie das Signify Service-Tag bieten. Diese Spezifikation gewährleistet eine robuste, effiziente und zukunftssichere Beleuchtungslösung und macht die Pierlite Vandaprime, die wasserdichte Leuchte, zur bevorzugten Wahl für anspruchsvolle Anwendungen.
Lichtstromtoleranz: +/-5%;
Anfängliche Farbsättigung: (0.382, 0.378);
Toleranz Leistungsaufnahme: +/-15%;
SDCM: SDCM≤3;
Ausfallrate des Betriebsgeräts bei mittlerer Nutzlebensdauer von 100.000 Std.: 10 %;
Lichtstromstabilität (EN-IEC 62722-2-1) bei mittlerer Nutzlebensdauer* von 50.000 Std.: L95;
Lichtstromstabilität (EN-IEC 62722-2-1) bei mittlerer Nutzlebensdauer* von 100.000 Std.: L90;
Anzahl Betriebsgeräte: Einheit;
Betriebsgerät inklusive: Ja;
Service Tag: Ja;
Portfolio: Best;
Garantiedauer: 5 Jahre;
Lichtstrom: 4.200 lm;
Ähnlichste Farbtemperatur: 4000 K;
Nennlichtausbeute (Nom): 143 lm/W;
Farbwiedergabeindex (CRI): 80;
Ausstrahlungswinkel der Lichtquelle: 116 Grad;
Farbe der Lichtquelle: 840 Neutralweiß;
Optik: Breitstrahlend (WB);
Ausstrahlungswinkel Leuchte: 110° x 110°;
Unified Glare Rating CEN: 19;
Eingangsspannung: 220/240 V;
Netzfrequenz: 50 to 60 Hz;
Einschaltstrom: 18 A;
Einschaltzeit: 0,214 ms;
Leistung: 29,5 W;
Leistungsfaktor (Bruchteil): 0.90;
Elektrischer Anschluss: Schnellsteckverbinder, 5-polig;
Kabel: -;
Anzahl Leuchten pro Sicherung mit 16 A Typ B: 21;
Geeignet zum häufigen Ein- und Ausschalten: Nicht anwendbar;
IEC-Schutzklasse: Schutzklasse I;
Durchgangsverdrahtung: -;
Klirrfaktor: 20 %;
Anschlusstyp: PUSH-IN | Schnellsteckverbinder;
Dimmbar: DALI-regelbar;
Betriebsgerät: Netzteil mit DALI-Schnittstelle;
Steuerungsschnittstelle: DALI-regelbar;
Konstanter Lichtstrom: Nein;
Lichtregelung: -;
Fotozelle: -;
Gehäusematerial: Aluminiumdruckguss LM6 – Legierungsklasse (EN AC-44300);
Reflektor-Material: -;
Optisches Material: Polykarbonat;
Material optische Abdeckung: Polykarbonat;
Befestigungsmaterial: Stahl;
Gehäusefarbe: Grau;
Ausführung optische Abdeckung: Klar;
Gesamte Länge: 700 mm;
Gesamte Breite: 138 mm;
Gesamte Höhe: 114 mm;
Abmessungen (Höhe x Breite x Tiefe): 114 x 138 x 700 mm ;
Schutzart (IP): IP66 | Schutz gegen Eindringen von Staub, strahlwassergeschützt;
Schlagfestigkeit (IK): IK10 | 20 J vandalismusgeschützt;
Explosionsgefahrenklasse: -;
Montage: Ausleger;
Nettogewicht: 5,300 kg;
Zentrale Notbeleuchtung: Nein;
Notbeleuchtung: -;
Glühfadentest: Temperatur: 650 °C, Dauer: 30 s;
Entflammbarkeitszeichen: Zur Montage auf normal entflammbare Oberflächen (F-Zeichen);
CE-Zeichen: Ja;
ENEC-Zeichen: -;
Photobiologisches Risiko: Photobiological risk group 1 @200mm to EN62778;
EU RoHS-konform: Ja;
Bemessungsumgebungstemperatur (Tq): 25 °C;
Flackerwert (PstLM) – Flackerwert gemäß EN 61000-3-3: 1;
Messung der Sichtbarkeit des Stroboskopeffekts (SVM): 0,4;
Umgebungstemperaturbereich: -20 bis +45 °C;
Nachhaltigkeitsbewertung: Unclassified;
Produktnamen anzeigen: VX200C 42S/840 PSD L700 WB BR PI5;
Angezeigter Bestellcode, Beschreibung (DTN, nur B2B): VX200C 42S/840 PSD L700 WB BR PI5;
Vollständiger EOC (nur B2B): 872016963404600;
Angezeigter Bestellcode (nur B2B): 8720169634046;
Material-Nummer (12NC): 910505105938;
SAP-Anzahl pro Verpackung: 1;
SAP EAN/UPC – Stück/Set/Kiste: 8720169634046;
SAP-Zähler – Pakete pro Außenkarton: 1;
EAN Umverpackung: 8720169634046;
Produktfamiliencode: VX200C | Vandaprime WP;

(c) Signify
Menge: 1,000
