# Projekt
Leistungsbeschreibung (GAEB DA XML 3.2, DA81)
Währung: EUR
Auftraggeber: Signify GmbH, Röntgenstraße 22, 22335 Hamburg
Erstellt mit: Philips, http://www.lighting.philips.de, 10.04.2026

## LV
Datum: 10.04.2026

### 0001 Signify Dynalite, Dynalite Basismodule

**0001.00001 DGTM202**
Auf diese Weise ergibt sich eine sehr hohe Flexibilität und Möglichkeit verschiedene Dimm-Protokolle in einem Basismodul zu vereinen. Dabei darf der maximale Strom aller Steckmodule in einem Basismodul 10 A nicht überschreiten.Das Philips Dynalite Steckmodulsystem ist eine freikonfigurierbare Aktor-Lösung. Das Steckmodul bestehtaus einem Hutschienen-Basismodul, dass mitunterschiedlichen Steckmodulen bestückt werden kann.Je nach Steckmodul kann die Beleuchtung somitgeschaltet oder gedimmt werden. Die Steckmodulebenötigen entweder 1 oder 2 der 4 zur Verfügungstehenden Slots.• Dimmmodule: DGLM (Phasenanschnitt), DGTM(Phasenabschnitt), DGBM (DALI oder 1-10 V),DGLEDM (LED dimmen)• Schaltmodule: DGRM (Schaltrelais), DGCM(Jalousiesteuerung)Die Anbindung an das Dynalite System erfolgt über eineCAT7-Leitung.Technische DatenNetzspannung: 230 V +/- 14%Netzfrequenz: 50/60 HzStrom: max. 10 AMax. Leitungsdurchmesser: 4 mm²Eingänge: 8 (potentialfrei,programmierbar)Ausgänge: 4 Slots mit 2 Kanälen2 A je KanalTemperaturbereich Betrieb: 0 bis +40°C(0- 95 % RH)Temperaturbereich Lager: -25 bis +60°C(0- 90 % RH) Abmessungen (H x B x T): 93x 211x 75 mmEinbaubreite: 12 TEBesonderheiten: 170 voreingestellteSzenen,Diagnose LED,Service SwitchSchutzart: IP 20Gewicht: 0,94 kg(nur DDMC802-GL)Zertifikate: CE, C-TickDynaliteDynalite-Linie: RS 485 DyNetDyNet Spannungsversorgung: 12 V bei 120 mA
Nettogewicht: 28,500 g;
Hinweise: Laden Sie das Produktdatenblatt herunter, um weitere Informationen und Hinweise zu Bestellmöglichkeiten zu erhalten.;
Produktnamen anzeigen: DGTM202;
Angezeigter Bestellcode, Beschreibung (DTN, nur B2B): DGTM202;
Vollständiger EOC (nur B2B): 871869688773800;
Angezeigter Bestellcode (nur B2B): 88773800;
Material-Nummer (12NC): 913703260709;
SAP-Anzahl pro Verpackung: 1;
SAP EAN/UPC – Stück/Set/Kiste: 8718696887738;
SAP-Zähler – Pakete pro Außenkarton: 1;
EAN Umverpackung: 8718696894736;

(c) Signify
Menge: 1,000
