# Projekt
Leistungsbeschreibung (GAEB DA XML 3.2, DA81)
Währung: EUR
Auftraggeber: Signify GmbH, Röntgenstraße 22, 22335 Hamburg
Erstellt mit: Philips, http://www.lighting.philips.de, 01.05.2026

## LV
Datum: 01.05.2026

### 0001 Signify Dynalite, Signify Gruppenschranksteuerung

**0001.00001 LCU7591 Amplight Leak Coil**
Die Lösung ermöglicht die Steuerung von Außenbeleuchtungsgruppen über das stadteigene Stromnetz für die Außenbeleuchtung. Durch den Einbau/Austausch von Steuergeräten in Schaltschränken in Kombination mit dem Lichtmanagementsystem (LMS) werden die angeschlossenen Außenbeleuchtungspunkte durch Schalten der bereits vorhandenen Schütze steuerbar. Die installierte Hardware umfasst eine Zentraleinheit (CPU), die über Mobilfunktechnologie mit dem LMS verbunden ist, einen Überspannungsschutz für die angeschlossenen Module, Schaltmodule zur Steuerung von Lichtpunkten über das Schütz, Komponenten zur Strommessung und eine Batterieoption, die es der CPU ermöglicht, Daten zu speichern und einen Netzausfallalarm an das LMS zu senden, bevor es sich abschaltet.
Nettogewicht: 0,425 kg;
Produktnamen anzeigen: LCU7591 Amplight Leak Coil;
Angezeigter Bestellcode, Beschreibung (DTN, nur B2B): AmsLeak coil;
Vollständiger EOC (nur B2B): 872790094774800;
Angezeigter Bestellcode (nur B2B): 94774800;
Material-Nummer (12NC): 913700341903;
SAP-Anzahl pro Verpackung: 1;
SAP EAN/UPC – Stück/Set/Kiste: 8727900947748;
SAP-Zähler – Pakete pro Außenkarton: 18;
EAN Umverpackung: 8727900947755;

(c) Signify
Menge: 1,000
