# Projekt
Leistungsbeschreibung (GAEB DA XML 3.2, DA81)
Währung: EUR
Auftraggeber: Signify GmbH, Röntgenstraße 22, 22335 Hamburg
Erstellt mit: Philips, http://www.lighting.philips.de, 19.05.2026

## LV
Datum: 19.05.2026

### 0001 Signify, TownTune Central Post-Top

**0001.00001 BDP260 LED100/740 PSR II DS50 PCC DGR 62 TownTune Central Post-Top, Urban road & street light, 59 W, 6900 lm, 4000 K, CRI70, Lichtverteilung symmetrisch 50, Schutzklasse II, IP66, STD**
Das Beleuchtungssystem muss TownTune sein oder alternativ den folgenden Kriterien entsprechen: Das Beleuchtungssystem muss ENEC-zertifizierte LED-basierte Leuchten enthalten, die für Neuinstallationen oder 1:1 Nachrüst-Ersatz von Post-Top-Leuchten im urbanen Umfeld geeignet sind. Die Leuchte muss Teil einer Produktfamilie sein, die die Einsatzmöglichkeiten im gesamten Bereich erweitert und die Wartungsanforderungen durch gemeinsam genutzte Komponenten kostengünstiger und einfacher macht. Die Familie bietet die Flexibilität, Zubehör zur Individualisierung des Erscheinungsbilds entweder direkt oder zukünftig einzusetzen, indem obere Vordächer, untere Ringe oder – außer bei CCB – beide hinzugefügt werden. Diese Spezifikation gilt für TownTune CPT (Central Post Top). Das System sollte eine breite Auswahl an Lumenwerten bieten, mit einem Systemlichtstrom von 600 bis zu 13.000 Lumen in einer flachen PC-Abdeckung. Eine hohe Lichtausbeute von bis zu 145 lm/W muss möglich sein. Eine große Auswahl von mindestens 30 symmetrischen, asymmetrischen und Straßenoptiken muss verfügbar sein, um die jeweilige Anwendung zu optimieren. Eine optionale Blende für störendes Licht oder Rücklicht (außer bei symmetrischer Optik) muss verfügbar sein, auch als Nachrüstlösung. Außerdem muss eine große Auswahl an Farbtemperaturen (730, 740, 727, 722 oder 830) für das Lichtmodul verfügbar sein. Eine optimierte ClearStar-Version mit Lichtfarbe 518 oder 420 ist für umweltsensible Bereiche verfügbar. Das Beleuchtungssystem muss über ein QR-basiertes Identifikationssystem verfügen, das jede Leuchte eindeutig identifizierbar macht und somit ermöglicht, Installations-, Wartungs- und Ersatzteilinformationen einfach und präzise zu referenzieren. Die Leuchten müssen gegen das Eindringen von Wasser gemäß IP66 geschützt, stoßfest gemäß IK10 sein und über einen Zapfen für den Anschluss an einen Mast mit 60 mm oder 76 mm Durchmesser verfügen. Die Leuchten sollten außerdem eine lange Lebensdauer von mindestens 100.000 Stunden bei L93 aufweisen. Und das System muss eine breite Auswahl an Dimm- und Steuerungsoptionen bieten, darunter Lineswitch, Dynadim, CLO, DALI, bis hin zu Zhaga System Ready Zd4i-Kompatibilität mit Interact City, um die Effizienz durch zukünftig eingesetzte intelligente Beleuchtung zu optimieren. Optional kann auch ein nach unten gerichteter, Zhaga-System-ready Zd4i-Sockel für zukünftige Sensoren vorgesehen werden. Die Garantiedauer der Leuchte beträgt 5 Jahre.
Lichtstromtoleranz: +/-7%;
Anfängliche Farbsättigung: (0.381, 0.379) SDCM <5;
Toleranz Leistungsaufnahme: +/-10%;
Init. Farbwiedergabeindextoleranz: +/-2;
SDCM: SDCM≤5;
Treiber-Ausfallrate bei 5000 Std.: 0,5 %;
Ausfallrate des Betriebsgeräts bei mittlerer Nutzlebensdauer von 100.000 Std.: 10 %;
Lichtstromstabilität (EN-IEC 62722-2-1) bei mittlerer Nutzlebensdauer* von 100.000 Std.: L96;
Lampenfamiliencode: LED100 | LED module 10000 lm;
Lichtquelle austauschbar: Ja;
Anzahl Betriebsgeräte: Einheit;
Betriebsgerät inklusive: Ja;
Typ des Lichtquellenmoduls: LED;
Service Tag: Ja;
Lampentyp: LED;
Portfolio: Better;
Garantiedauer: 5 Jahre;
Nach oben gerichtete Lichtstromrate: 0;
Lichtstrom: 6.900 lm;
Ähnlichste Farbtemperatur: 4000 K;
Nennlichtausbeute (Nom): 117 lm/W;
Farbwiedergabeindex (CRI): 70;
Anzahl Lichtquellen: 40;
Farbe der Lichtquelle: 740 Neutralweiß;
Ausstrahlungswinkel Leuchte: 152° x 155°;
Optiktyp im Außenbereich: Lichtverteilung symmetrisch 50;
Effektive Projektionsfläche: 0,042 m²;
Eingangsspannung: 220-240 V;
Netzfrequenz: 50 to 60 Hz;
Einschaltstrom: 43 A;
Einschaltzeit: 0,26 ms;
Leistung: 59 W;
Leistungsfaktor (Bruchteil): 0.98;
Elektrischer Anschluss: Interner Anschluss;
Kabel: -;
Anzahl Leuchten pro Sicherung mit 16 A Typ B: 10;
IEC-Schutzklasse: Schutzklasse II;
Überspannungsschutz (allgemein/differenziell): Standardmäßige Überspannungsschutzstufe;
Dimmbar: Ja;
Betriebsgerät: Regelbares Netzteil;
Steuerungsschnittstelle: -;
Konstanter Lichtstrom: Nein;
DALI-Typ: DALI-2™;
Maximaler Dimmlevel: 10%;
Gehäusematerial: Aluminiumdruckguss;
Reflektor-Material: Acrylat;
Optisches Material: Polymethylmethacrylat;
Material optische Abdeckung: Polymethylmethacrylat;
Befestigungsmaterial: Aluminium;
Gehäusefarbe: Grau;
Montagevorrichtung: Mastspitze für Durchmesser 62 mm;
Form optische Abdeckung: Konvex;
Ausführung optische Abdeckung: Klar;
Gesamte Höhe: 187 mm;
Gesamter Durchmesser: 477 mm;
Schutzart (IP): IP66 | Schutz gegen Eindringen von Staub, strahlwassergeschützt;
Schlagfestigkeit (IK): IK10 | 20 J vandalismusgeschützt;
Standardaufneigung Aufsatzmontage: 0°;
Standardaufneigung Ansatzmontage: -;
Typ optische Abdeckung: Polycarbonatwanne/-abdeckung, UV-beständig;
Nettogewicht: 6,800 kg;
Entflammbarkeitszeichen: Zur Montage auf normal entflammbare Oberflächen (F-Zeichen);
CE-Zeichen: Ja;
ENEC-Zeichen: ENEC-Zeichen;
Photobiologisches Risiko: Photobiological risk group 1 @200mm to EN62778;
EU RoHS-konform: Ja;
Bemessungsumgebungstemperatur (Tq): 25 °C;
Hinweise: * Bei extremen Umgebungstemperaturen kann die Leuchte automatisch abgedimmt werden, um Komponenten zu schützen;
Umgebungstemperaturbereich: -40 bis +50 °C;
Nachhaltigkeitsbewertung: Signify Circle;
GWP gesamt A1-A3 (CO2eq) in EPD: 58,7 kg CO₂e;
Anteil des Produkts an Sekundärmaterialien: 55,2 %;
Anteil des recycelbaren Inhalts des Endprodukts: 55,2 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BDP260 LED100/740 PSR II DS50 PCC DGR 62;
Angezeigter Bestellcode, Beschreibung (DTN, nur B2B): BDP260 LED100/740 PSR II DS50 PCC DGR 62;
Vollständiger EOC (nur B2B): 871869989449800;
Angezeigter Bestellcode (nur B2B): 89449800;
Material-Nummer (12NC): 912300024564;
SAP-Anzahl pro Verpackung: 1;
SAP EAN/UPC – Stück/Set/Kiste: 8718699894498;
SAP-Zähler – Pakete pro Außenkarton: 1;
EAN Umverpackung: 8718699894498;
Produktfamiliencode: BDP260 | TOWNTUNE CENTRAL POST-TOP;

(c) Signify
Menge: 1,000
