# Projekt
Leistungsbeschreibung (GAEB DA XML 3.2, DA81)
Währung: EUR
Auftraggeber: Signify GmbH, Röntgenstraße 22, 22335 Hamburg
Erstellt mit: Philips, http://www.lighting.philips.de, 18.05.2026

## LV
Datum: 18.05.2026

### 0001 Signify, TownTune Asymmetrisch DR

**0001.00001 BDP266 LED109-4S/740 II DM10 CLO SRT SRB TownTune Asymmetrisch DR, Urban road & street light, 63 W, 8610 lm, 4000 K, CRI70, DALI-regelbar, Mittlere Lichtverteilung 10, Schutzklasse II, IP66, STD**
Das Beleuchtungssystem muss TownTune sein oder alternativ den folgenden Kriterien entsprechen: Das Beleuchtungssystem muss ENEC-zertifizierte LED-basierte Leuchten enthalten, die für Neuinstallationen oder 1:1 Nachrüst-Ersatz von Post-Top-Leuchten im städtischen Bereich geeignet sind. Die Leuchte muss zu einer Produktfamilie gehören, die die Anwendungsmöglichkeiten im gesamten Bereich erweitert und durch gemeinsame Komponenten Wartungsaufwand und -kosten reduziert. Die Produktfamilie soll die Flexibilität bieten, Zubehör für die Individualisierung des Erscheinungsbilds – wie obere Abdeckungen, untere Ringe oder, mit Ausnahme von CCB, beide – entweder direkt oder zu einem späteren Zeitpunkt einzusetzen. Diese Spezifikation gilt für TownTune ASY (ausgestattet mit Pfostenaufsatz oder Seiteneinführung mit Kippoption). Es sollte eine breite Auswahl an Lumenwerten bieten, mit einem Systemlichtstrom von 800 bis 13.000 Lumen in einer flachen PC-Abdeckung. Eine hohe Effizienz von bis zu 146 lm/W muss möglich sein. Eine breite Auswahl von mindestens 30 symmetrischen, asymmetrischen und Straßenoptiken muss verfügbar sein, um die jeweilige Anwendung optimal anzupassen. Eine optionale Lamellenblende zur Begrenzung von störendem Licht oder Rückbeleuchtung (außer bei symmetrischer Optik) muss ebenfalls zur Nachrüstung erhältlich sein. Außerdem muss eine große Auswahl an Farbtemperaturen (730, 740, 727, 722 oder 830) für das Light Engine verfügbar sein. Eine optimierte ClearStar-Version mit den Lichtfarben 518 oder 420 ist für umweltsensitive Anwendungen erhältlich. Das Beleuchtungssystem muss über ein QR-basiertes Identifikationssystem verfügen, das jede Leuchte eindeutig identifizierbar macht und dadurch ermöglicht, dass Informationen zu Installation, Wartung und Ersatzteilen einfach und genau abgerufen werden können. Die Leuchten müssen gemäß IP66 gegen Eindringen geschützt, gemäß IK10 stoßfest sein und einen Zapfen für einen Mastanschluss oben (60 mm oder 76 mm) oder einen seitlichen Anschluss mit einem möglichen Befestigungsbereich von 32–76 mm besitzen. Die Leuchten sollten außerdem eine lange Lebensdauer von mindestens 100.000 Stunden bei L93 aufweisen. Das System muss eine breite Auswahl an Dimm- und Steuerungsoptionen bieten, darunter Lineswitch, Dynadim, CLO, DALI und bis hin zu Zhaga System Ready Zd4i-Kompatibilität mit Interact City, um die Effizienz durch zukünftig eingesetzte intelligente Beleuchtung zu optimieren. Optional kann auch eine nach unten gerichtete Zhaga System Ready Zd4i-Buchse für zukünftige Sensoren vorgesehen werden. Die Garantiedauer der Leuchte beträgt 5 Jahre.
Lichtstromtoleranz: +/-7%;
Anfängliche Farbsättigung: (0.381, 0.379) SDCM <5;
Toleranz Leistungsaufnahme: +/-10%;
Init. Farbwiedergabeindextoleranz: +/-2;
SDCM: SDCM≤5;
Treiber-Ausfallrate bei 5000 Std.: 0,5 %;
Ausfallrate des Betriebsgeräts bei mittlerer Nutzlebensdauer von 100.000 Std.: 10 %;
Lichtstromstabilität (EN-IEC 62722-2-1) bei mittlerer Nutzlebensdauer* von 100.000 Std.: L100;
Lampenfamiliencode: LED109 | LED module 10900 lm;
Lichtquelle austauschbar: Ja;
Anzahl Betriebsgeräte: Einheit;
Betriebsgerät inklusive: Ja;
Typ des Lichtquellenmoduls: LED;
Service Tag: Ja;
Lampentyp: LED;
Portfolio: Better;
Garantiedauer: 5 Jahre;
Nach oben gerichtete Lichtstromrate: 0;
Lichtstrom: 8.610 lm;
Ähnlichste Farbtemperatur: 4000 K;
Nennlichtausbeute (Nom): 137 lm/W;
Farbwiedergabeindex (CRI): 70;
Farbe der Lichtquelle: 740 Neutralweiß;
Ausstrahlungswinkel Leuchte: 12° - 76° × 157°;
Optiktyp im Außenbereich: Mittlere Lichtverteilung 10;
Effektive Projektionsfläche: 0,036 m²;
Eingangsspannung: 220 bis 240 V;
Netzfrequenz: 50 or 60 Hz;
Leistungsaufnahme Konstantlichtstrom bei Installation: 63 W;
Durchschnittlicher CLO-Stromverbrauch: 64 W;
Leistungsaufnahme Konstantlichtstrom am Ende der Lebensdauer: 65 W;
Einschaltstrom: 9,6 A;
Einschaltzeit: 0,13 ms;
Leistung: 63 W;
Leistungsfaktor (Bruchteil): 0.98;
Elektrischer Anschluss: Interner Anschluss;
Kabel: -;
Anzahl Leuchten pro Sicherung mit 16 A Typ B: 31;
IEC-Schutzklasse: Schutzklasse II;
Überspannungsschutz (allgemein/differenziell): Standardmäßige Überspannungsschutzstufe;
Dimmbar: Ja;
Betriebsgerät: Netzteil mit DALI- und SystemReady-Schnittstelle;
Steuerungsschnittstelle: DALI-regelbar;
Konstanter Lichtstrom: Ja;
DALI-Typ: D4i™, DALI-2™;
Maximaler Dimmlevel: 10%;
Lichtregelung: Konstanter Lichtstrom;
Gehäusematerial: Aluminiumdruckguss;
Reflektor-Material: Acrylat;
Optisches Material: Polymethylmethacrylat;
Material optische Abdeckung: Polymethylmethacrylat;
Befestigungsmaterial: Aluminium;
Gehäusefarbe: Grau;
Montagevorrichtung: Universalstück für Durchmesser 48–60 mm, justierbar;
Form optische Abdeckung: Konvex;
Ausführung optische Abdeckung: Klar;
Gesamte Höhe: 131 mm;
Gesamter Durchmesser: 533 mm;
Schutzart (IP): IP66 | Schutz gegen Eindringen von Staub, strahlwassergeschützt;
Schlagfestigkeit (IK): IK09 | 10 J;
Standardaufneigung Aufsatzmontage: -;
Standardaufneigung Ansatzmontage: 0°;
Typ optische Abdeckung: Polycarbonatwanne/-abdeckung, UV-beständig;
Nettogewicht: 6,800 kg;
Entflammbarkeitszeichen: Zur Montage auf normal entflammbare Oberflächen (F-Zeichen);
CE-Zeichen: Ja;
ENEC-Zeichen: ENEC-Zeichen;
Photobiologisches Risiko: Photobiological risk group 1 @200mm to EN62778;
EU RoHS-konform: Ja;
Bemessungsumgebungstemperatur (Tq): 25 °C;
Hinweise: * Bei extremen Umgebungstemperaturen kann die Leuchte automatisch abgedimmt werden, um Komponenten zu schützen;
Umgebungstemperaturbereich: -40 bis +50 °C;
Nachhaltigkeitsbewertung: Signify Circle;
GWP gesamt A1-A3 (CO2eq) in EPD: 70,5 kg CO₂e;
Anteil des Produkts an Sekundärmaterialien: 47,7 %;
Anteil des recycelbaren Inhalts des Endprodukts: 47,4 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BDP266 LED109-4S/740 II DM10 CLO SRT SRB;
Angezeigter Bestellcode, Beschreibung (DTN, nur B2B): BDP266 LED109-4S/740 II DM10 CLO SRT SRB;
Vollständiger EOC (nur B2B): 871869949762000;
Angezeigter Bestellcode (nur B2B): 49762000;
Material-Nummer (12NC): 912300024203;
SAP-Anzahl pro Verpackung: 1;
SAP EAN/UPC – Stück/Set/Kiste: 8718699497620;
SAP-Zähler – Pakete pro Außenkarton: 1;
EAN Umverpackung: 8718699497620;
Produktfamiliencode: BDP266 | TOWNTUNE ASYMMETRIC DR;

(c) Signify
Menge: 1,000
