# Projekt
Leistungsbeschreibung (GAEB DA XML 3.2, DA81)
Währung: EUR
Auftraggeber: Signify GmbH, Röntgenstraße 22, 22335 Hamburg
Erstellt mit: Philips, http://www.lighting.philips.de, 19.05.2026

## LV
Datum: 19.05.2026

### 0001 Signify, TownTune Asymmetrisch Lyre

**0001.00001 BDP270 LED12-4S/740 DN10 CLO SRT SRB 62P TownTune Asymmetrisch Lyre, Urban road & street light, 8.5 W, 936 lm, 4000 K, CRI70, DALI-regelbar, Lichtverteilung engstrahlend 10, Schutzklasse I, IP66, STD**
Das Beleuchtungssystem muss TownTune sein oder alternativ den folgenden Kriterien entsprechen: Das Beleuchtungssystem muss ENEC-zertifizierte LED-basierte Leuchten enthalten, die für Neuinstallationen oder 1:1 Nachrüst-Ersatz von Mastaufsatzleuchten im urbanen Umfeld geeignet sind. Die Leuchte muss Teil einer Produktfamilie sein, die die Anwendungsbereiche im gesamten Gebiet erweitert und durch gemeinsame Komponenten die Wartung kostengünstiger und einfacher gestaltet. Die Produktfamilie bietet die Flexibilität, Zubehör für die Individualisierung des Erscheinungsbilds einzubeziehen – entweder direkt oder zu einem späteren Zeitpunkt – durch das Hinzufügen von oberen Abdeckungen, unteren Ringen oder, mit Ausnahme von CCB, beidem. Diese Spezifikation gilt für TownTune LYRE (mit einer markanten Pfostenaufsatzhalterung). Es sollte eine breite Palette von Lumenwerten bieten, mit einem Systemlichtstrom von 800 bis 13.000 Lumen in einer flachen PC-Schale. Eine hohe Lichtausbeute von bis zu 140 Lm/W muss möglich sein. Es muss eine große Auswahl von mindestens 30 symmetrischen, asymmetrischen und Straßenbeleuchtungsoptiken zur anwendungsspezifischen Optimierung zur Verfügung stehen. Eine optionale Blende zur Begrenzung von störendem Licht oder Rücklicht (außer bei symmetrischer Optik) muss verfügbar sein, auch als Nachrüstsatz. Außerdem muss für das Lichtmodul eine breite Auswahl an Farbtemperaturen (730, 740, 727, 722 oder 830) verfügbar sein. Eine optimierte ClearStar-Version mit der Lichtfarbe 518 oder 420 ist für umweltsensible Bereiche verfügbar. Das Beleuchtungssystem muss über ein QR-basiertes Identifikationssystem verfügen, das jede Leuchte eindeutig identifizierbar macht und eine einfache sowie genaue Zuordnung von Informationen zu Installation, Wartung und Ersatzteilen ermöglicht. Die Leuchten müssen die Schutzart IP66 aufweisen, stoßfest nach IK10 sein und über einen Anschlusszapfen für die Mastspitze mit 62-mm-Mast verfügen. Die Leuchten sollten zudem eine Mindestlebensdauer von 100.000 Stunden bei L93 aufweisen. Das System muss eine breite Auswahl an Dimm- und Steuerungsoptionen bieten, darunter Lineswitch, Dynadim, CLO, DALI, bis hin zu Zhaga System Ready Zd4i-Kompatibilität mit Interact City, um die Effizienz durch künftig eingesetzte intelligente Beleuchtung zu optimieren. Optional kann auch ein nach unten ausgerichteter Zhaga-System-ready Zd4i-Sockel für zukünftige Sensoren vorhanden sein. Die Garantiedauer der Leuchte beträgt 5 Jahre.
Lichtstromtoleranz: +/-7%;
Anfängliche Farbsättigung: (0.381, 0.379) SDCM <5;
Toleranz Leistungsaufnahme: +/-10%;
Init. Farbwiedergabeindextoleranz: +/-2;
SDCM: SDCM≤5;
Treiber-Ausfallrate bei 5000 Std.: 0,5 %;
Ausfallrate des Betriebsgeräts bei mittlerer Nutzlebensdauer von 100.000 Std.: 10 %;
Lichtstromstabilität (EN-IEC 62722-2-1) bei mittlerer Nutzlebensdauer* von 100.000 Std.: L100;
Lampenfamiliencode: LED12 | LED Module 1200 lm;
Lichtquelle austauschbar: Ja;
Anzahl Betriebsgeräte: Einheit;
Betriebsgerät inklusive: Ja;
Typ des Lichtquellenmoduls: LED;
Service Tag: Ja;
Lampentyp: LED;
Portfolio: Better;
Garantiedauer: 5 Jahre;
Nach oben gerichtete Lichtstromrate: 0;
Lichtstrom: 936 lm;
Ähnlichste Farbtemperatur: 4000 K;
Nennlichtausbeute (Nom): 110 lm/W;
Farbwiedergabeindex (CRI): 70;
Farbe der Lichtquelle: 740 Neutralweiß;
Ausstrahlungswinkel Leuchte: 12° - 59° × 158°;
Optiktyp im Außenbereich: Lichtverteilung engstrahlend 10;
Effektive Projektionsfläche: 0,089 m²;
Eingangsspannung: 220 bis 240 V;
Netzfrequenz: 50 or 60 Hz;
Leistungsaufnahme Konstantlichtstrom bei Installation: 8.5 W;
Durchschnittlicher CLO-Stromverbrauch: 8.5 W;
Leistungsaufnahme Konstantlichtstrom am Ende der Lebensdauer: 8.6 W;
Einschaltstrom: 18 A;
Einschaltzeit: 0,32 ms;
Leistung: 8,5 W;
Leistungsfaktor (Bruchteil): 0.94;
Elektrischer Anschluss: Interner Anschluss;
Kabel: -;
Anzahl Leuchten pro Sicherung mit 16 A Typ B: 23;
IEC-Schutzklasse: Schutzklasse I;
Überspannungsschutz (allgemein/differenziell): Standardmäßige Überspannungsschutzstufe;
Dimmbar: Ja;
Betriebsgerät: Netzteil mit DALI- und SystemReady-Schnittstelle;
Steuerungsschnittstelle: DALI-regelbar;
Konstanter Lichtstrom: Ja;
DALI-Typ: D4i™, DALI-2™;
Maximaler Dimmlevel: 10%;
Lichtregelung: Konstanter Lichtstrom;
Gehäusematerial: Aluminiumdruckguss;
Reflektor-Material: Acrylat;
Optisches Material: Polymethylmethacrylat;
Material optische Abdeckung: Polymethylmethacrylat;
Befestigungsmaterial: Aluminium;
Gehäusefarbe: Grau;
Montagevorrichtung: Mastspitze für Durchmesser 62 mm;
Form optische Abdeckung: Konvex;
Ausführung optische Abdeckung: Klar;
Gesamte Höhe: 580 mm;
Gesamter Durchmesser: 477 mm;
Schutzart (IP): IP66 | Schutz gegen Eindringen von Staub, strahlwassergeschützt;
Schlagfestigkeit (IK): IK09 | 10 J;
Standardaufneigung Aufsatzmontage: 0°;
Standardaufneigung Ansatzmontage: -;
Typ optische Abdeckung: Polycarbonatwanne/-abdeckung, UV-beständig;
Nettogewicht: 10,500 kg;
Entflammbarkeitszeichen: Zur Montage auf normal entflammbare Oberflächen (F-Zeichen);
CE-Zeichen: Ja;
ENEC-Zeichen: ENEC-Zeichen;
Photobiologisches Risiko: Photobiological risk group 1 @200mm to EN62778;
EU RoHS-konform: Ja;
Bemessungsumgebungstemperatur (Tq): 25 °C;
Hinweise: * Bei extremen Umgebungstemperaturen kann die Leuchte automatisch abgedimmt werden, um Komponenten zu schützen;
Umgebungstemperaturbereich: -40 bis +50 °C;
Nachhaltigkeitsbewertung: Unclassified;
GWP gesamt A1-A3 (CO2eq) in EPD: 68 kg CO₂e;
Anteil des Produkts an Sekundärmaterialien: 56,4 %;
Anteil des recycelbaren Inhalts des Endprodukts: 56,7 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BDP270 LED12-4S/740 DN10 CLO SRT SRB 62P;
Angezeigter Bestellcode, Beschreibung (DTN, nur B2B): BDP270 LED12-4S/740 DN10 CLO SRT SRB 62P;
Vollständiger EOC (nur B2B): 871869949769900;
Angezeigter Bestellcode (nur B2B): 49769900;
Material-Nummer (12NC): 912300024210;
SAP-Anzahl pro Verpackung: 1;
SAP EAN/UPC – Stück/Set/Kiste: 8718699497699;
SAP-Zähler – Pakete pro Außenkarton: 1;
EAN Umverpackung: 8718699497699;
Produktfamiliencode: BDP270 | TOWNTUNE ASYMMETRIC LYRE;

(c) Signify
Menge: 1,000
