# Projekt
Leistungsbeschreibung (GAEB DA XML 3.2, DA81)
Währung: EUR
Auftraggeber: Signify GmbH, Röntgenstraße 22, 22335 Hamburg
Erstellt mit: Philips, http://www.lighting.philips.de, 19.05.2026

## LV
Datum: 19.05.2026

### 0001 Signify, TownTune Asymmetrisch Lyre DR

**0001.00001 BDP271 LED69-4S/830 II DM10 CLO SRT SRB TownTune Asymmetrisch Lyre DR, Urban road & street light, 52 W, 5148 lm, 3000 K, CRI80, DALI-regelbar, Mittlere Lichtverteilung 10, Schutzklasse II, IP66, STD**
Das Beleuchtungssystem muss TownTune sein oder alternativ den folgenden Kriterien entsprechen: Das Beleuchtungssystem muss ENEC-zertifizierte LED-Leuchten enthalten, die für Neuinstallationen oder 1:1 Nachrüstungen von Post-Top-Leuchten im städtischen Umfeld geeignet sind. Die Leuchte muss Teil einer Produktfamilie sein, die die Anwendungsmöglichkeiten im gesamten Bereich erweitert und durch gemeinsame Komponenten die Wartung kostengünstiger und einfacher macht. Die Familie soll Flexibilität bieten, um Zubehör entweder sofort oder zu einem späteren Zeitpunkt einzubinden und das Erscheinungsbild durch Hinzufügen von oberen Hauben, unteren Ringen oder – außer CCB – beidem zu individualisieren. Diese Spezifikation gilt für TownTune LYRE (mit charakteristischer Pfostenaufsatz-Halterung). Sie sollte eine breite Auswahl an Lumenpaketen bieten, mit einem Systemlichtstrom von 800 bis 13.000 Lumen in einer flachen PC-Schale. Eine hohe Lichtausbeute von bis zu 140 Lm/W muss möglich sein. Eine breite Auswahl von mindestens 30 symmetrischen, asymmetrischen und Straßenoptiken muss zur Verfügung stehen, um die jeweilige Anwendung zu optimieren. Eine optionale Lamellenblende zur Begrenzung von Streulicht oder Rückstrahlung (außer bei symmetrischer Optik) muss verfügbar sein, auch als Nachrüstsatz. Außerdem muss eine breite Auswahl an Farbtemperaturen (730, 740, 727, 722 oder 830) für das Lichtmodul verfügbar sein. Eine optimierte ClearStar-Version mit Lichtfarbe 518 oder 420 ist für umweltsensible Situationen erhältlich. Das Beleuchtungssystem muss mit einem QR-basierten Identifizierungssystem ausgestattet sein, das jede Leuchte eindeutig identifizierbar macht und einen einfachen sowie genauen Zugriff auf Informationen zu Installation, Wartung und Ersatzteilen ermöglicht. Die Leuchten müssen einen Schutz gegen das Eindringen von Wasser gemäß IP66, einen Schutz gegen Stöße gemäß IK10 bieten und über einen Anschlusszapfen für die Montage auf einem 62-mm-Mast verfügen. Die Leuchten sollten außerdem eine lange Nutzlebensdauer von mindestens 100.000 Stunden bei mindestens L93 aufweisen. Und das System muss eine breite Palette an Dimm- und Steuerungsoptionen bieten, darunter Lineswitch, Dynadim, CLO, DALI, bis hin zu Zhaga System Ready Zd4i-Kompatibilität mit Interact City, um die Effizienz durch zukünftig eingesetzte intelligente Beleuchtung zu optimieren. Optional ist auch ein nach unten gerichteter, systembereiter Zhaga-Zd4i-Sockel für zukünftige Sensoren möglich. Die Garantiedauer der Leuchte beträgt 5 Jahre.
Lichtstromtoleranz: +/-7%;
Anfängliche Farbsättigung: (0.410, 0.390) SDCM <5;
Toleranz Leistungsaufnahme: +/-10%;
Init. Farbwiedergabeindextoleranz: +/-2;
SDCM: SDCM≤5;
Treiber-Ausfallrate bei 5000 Std.: 0,5 %;
Ausfallrate des Betriebsgeräts bei mittlerer Nutzlebensdauer von 100.000 Std.: 10 %;
Lichtstromstabilität (EN-IEC 62722-2-1) bei mittlerer Nutzlebensdauer* von 100.000 Std.: L100;
Lampenfamiliencode: LED69 | LED module 6900 lm;
Lichtquelle austauschbar: Ja;
Anzahl Betriebsgeräte: Einheit;
Betriebsgerät inklusive: Ja;
Typ des Lichtquellenmoduls: LED;
Service Tag: Ja;
Lampentyp: LED;
Portfolio: Better;
Garantiedauer: 5 Jahre;
Nach oben gerichtete Lichtstromrate: 0;
Lichtstrom: 5.148 lm;
Ähnlichste Farbtemperatur: 3000 K;
Nennlichtausbeute (Nom): 99 lm/W;
Farbwiedergabeindex (CRI): 80;
Farbe der Lichtquelle: 830 Warmweiß;
Ausstrahlungswinkel Leuchte: 12° - 76° × 157°;
Optiktyp im Außenbereich: Mittlere Lichtverteilung 10;
Effektive Projektionsfläche: 0,095 m²;
Eingangsspannung: 220 bis 240 V;
Netzfrequenz: 50 or 60 Hz;
Leistungsaufnahme Konstantlichtstrom bei Installation: 52 W;
Durchschnittlicher CLO-Stromverbrauch: 53 W;
Leistungsaufnahme Konstantlichtstrom am Ende der Lebensdauer: 54 W;
Einschaltstrom: 9,6 A;
Einschaltzeit: 0,13 ms;
Leistung: 52 W;
Leistungsfaktor (Bruchteil): 0.97;
Elektrischer Anschluss: Interner Anschluss;
Kabel: -;
Anzahl Leuchten pro Sicherung mit 16 A Typ B: 31;
IEC-Schutzklasse: Schutzklasse II;
Überspannungsschutz (allgemein/differenziell): Standardmäßige Überspannungsschutzstufe;
Dimmbar: Ja;
Betriebsgerät: Netzteil mit DALI- und SystemReady-Schnittstelle;
Steuerungsschnittstelle: DALI-regelbar;
Konstanter Lichtstrom: Ja;
DALI-Typ: D4i™, DALI-2™;
Maximaler Dimmlevel: 10%;
Lichtregelung: Konstanter Lichtstrom;
Gehäusematerial: Aluminiumdruckguss;
Reflektor-Material: Acrylat;
Optisches Material: Polymethylmethacrylat;
Material optische Abdeckung: Polymethylmethacrylat;
Befestigungsmaterial: Aluminium;
Gehäusefarbe: Grau;
Montagevorrichtung: Mastspitze für Durchmesser 62 mm;
Form optische Abdeckung: Konvex;
Ausführung optische Abdeckung: Klar;
Gesamte Höhe: 580 mm;
Gesamter Durchmesser: 533 mm;
Schutzart (IP): IP66 | Schutz gegen Eindringen von Staub, strahlwassergeschützt;
Schlagfestigkeit (IK): IK09 | 10 J;
Standardaufneigung Aufsatzmontage: 0°;
Standardaufneigung Ansatzmontage: -;
Typ optische Abdeckung: Polycarbonatwanne/-abdeckung, UV-beständig;
Nettogewicht: 10,500 kg;
Entflammbarkeitszeichen: Zur Montage auf normal entflammbare Oberflächen (F-Zeichen);
CE-Zeichen: Ja;
ENEC-Zeichen: ENEC-Zeichen;
Photobiologisches Risiko: Photobiological risk group 1 @200mm to EN62778;
EU RoHS-konform: Ja;
Bemessungsumgebungstemperatur (Tq): 25 °C;
Hinweise: * Bei extremen Umgebungstemperaturen kann die Leuchte automatisch abgedimmt werden, um Komponenten zu schützen;
Umgebungstemperaturbereich: -40 bis +50 °C;
Nachhaltigkeitsbewertung: Unclassified;
GWP gesamt A1-A3 (CO2eq) in EPD: 73,7 kg CO₂e;
Anteil des Produkts an Sekundärmaterialien: 52,4 %;
Anteil des recycelbaren Inhalts des Endprodukts: 52,5 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BDP271 LED69-4S/830 II DM10 CLO SRT SRB;
Angezeigter Bestellcode, Beschreibung (DTN, nur B2B): BDP271 LED69-4S/830 II DM10 CLO SRT SRB;
Vollständiger EOC (nur B2B): 871869949770500;
Angezeigter Bestellcode (nur B2B): 49770500;
Material-Nummer (12NC): 912300024211;
SAP-Anzahl pro Verpackung: 1;
SAP EAN/UPC – Stück/Set/Kiste: 8718699497705;
SAP-Zähler – Pakete pro Außenkarton: 1;
EAN Umverpackung: 8718699497705;
Produktfamiliencode: BDP271 | TOWNTUNE ASYMMETRIC LYRE AND DR;

(c) Signify
Menge: 1,000
