# Projekt
Leistungsbeschreibung (GAEB DA XML 3.2, DA81)
Währung: EUR
Auftraggeber: Signify GmbH, Röntgenstraße 22, 22335 Hamburg
Erstellt mit: Philips, http://www.lighting.philips.de, 19.05.2026

## LV
Datum: 19.05.2026

### 0001 Signify, CityCharm Cone

**0001.00001 BDS491 LED100-/740 I DM GRB DF-S GR CLO CityCharm Cone, Urban road & street light, 58 W, 7600 lm, 4000 K, CRI70, Mittlere Lichtverteilung, Schutzklasse I, IP66, SRG10-10**
Das Beleuchtungssystem muss CityCharm sein oder alternativ den folgenden Kriterien entsprechen: Das Beleuchtungssystem sollte für die Neuinstallation oder Renovierung in städtischen Umgebungen geeignet sein. Es sollte mit 3 verschiedenen Schalen-Designs erhältlich sein. Das LED-Board sollte rund sein, um sich harmonisch in das Design der Leuchte zu integrieren. Die LED-Platine sollte eine breite Palette an Lichtstromwerten bieten, mit einem Systemlichtstrom von 780 bis 8.300 Lumen. Eine hohe Lichtausbeute von bis zu 144 lm/W muss möglich sein. Symmetrische, asymmetrische und Straßenoptiken müssen verfügbar sein, um die jeweilige Anwendung zu optimieren. Mindestens eine optionale Lamellenblende für störendes oder Rücklicht (außer für symmetrische Optik) muss ebenfalls als Nachrüstung verfügbar sein. Eine breite Auswahl an Farbtemperaturen (730, 740, 727, 722 oder 830) für das Lichtmodul muss verfügbar sein. Mehrere dekorative Elemente sollten verfügbar sein, mit denen Farben und das Volumen des Korpus variiert werden können. Die Leuchte sollte wahlweise mit einer vertikal streuenden Lichtquelle erhältlich sein. Für Wohnstraßenverteilungen sollte die Leuchte mit einem Diffusor erhältlich sein, um besonders angenehmes Licht zu liefern, bei maximal 7% Leistungsverlust. Elektrische Schutzklasse I und II. Umgebungstemperaturbereich von -20° bis zu +50°C. Das Beleuchtungssystem muss über ein QR-basiertes Identifizierungssystem verfügen, das jede Leuchte eindeutig identifizierbar macht und so ermöglicht, dass Informationen zu Installation, Wartung und Ersatzteilen einfach und genau abgerufen werden können. Die Leuchte sollte einen direkten Zugang sowohl zum Betriebsgerät als auch zum Lichtmodul bieten. Die Leuchten müssen gemäß IP66 staub- und wasserdicht sowie bis IK11 (50 Joule) stoßfest sein. Die Leuchten sollten außerdem eine Mindestlebensdauer von 100.000 Stunden bei einem L96-Wert haben. Ein Überspannungsschutz bis zu 10kV sollte vorhanden sein. Meersalzschutz sollte optional verfügbar sein (SST 1.000 Stunden). Es sollte eine große Auswahl an Dimm- und Steuerungsoptionen wie DynaDimmer, CLO, DALI und bis hin zu Zhaga-D4i-ready-Kompatibilität mit Interact geben, um die Effizienz durch intelligente Beleuchtung zu optimieren. Die Leuchte muss eine Garantie von 5 Jahren haben. Das Beleuchtungssystem muss ENEC-zertifiziert sein.
Lichtstromtoleranz: +/-10%;
Anfängliche Farbsättigung: (0.3818, 0.3796) SDCM <5;
Toleranz Leistungsaufnahme: +/-10%;
Init. Farbwiedergabeindextoleranz: +/-2;
SDCM: SDCM≤5;
Ausfallrate des Betriebsgeräts bei mittlerer Nutzlebensdauer von 100.000 Std.: 10 %;
Lichtstromstabilität (EN-IEC 62722-2-1) bei mittlerer Nutzlebensdauer* von 100.000 Std.: L100;
Lampenfamiliencode: LED100 | LED module 10000 lm;
Lichtquelle austauschbar: Ja;
Anzahl Betriebsgeräte: Einheit;
Betriebsgerät inklusive: Ja;
Typ des Lichtquellenmoduls: LED;
Service Tag: Ja;
Lampentyp: LED;
Portfolio: Better;
Garantiedauer: 5 Jahre;
Nach oben gerichtete Lichtstromrate: 0,0351;
Lichtstrom: 7.600 lm;
Ähnlichste Farbtemperatur: 4000 K;
Nennlichtausbeute (Nom): 130 lm/W;
Farbwiedergabeindex (CRI): 70;
Farbe der Lichtquelle: 740 Neutralweiß;
Ausstrahlungswinkel Leuchte: 360°;
Optiktyp im Außenbereich: Mittlere Lichtverteilung;
Effektive Projektionsfläche: 0,1155 m²;
Eingangsspannung: 220 bis 240 V;
Netzfrequenz: 50 to 60 Hz;
Leistungsaufnahme Konstantlichtstrom bei Installation: 58 W;
Durchschnittlicher CLO-Stromverbrauch: 59 W;
Leistungsaufnahme Konstantlichtstrom am Ende der Lebensdauer: 60 W;
Einschaltstrom: 47 A;
Einschaltzeit: 0,25 ms;
Leistung: 58 W;
Leistungsfaktor (Bruchteil): 0.99;
Elektrischer Anschluss: Freie Anschlussleitungen;
Kabel: Kabel (0,2 m) ohne Steckverbinder;
Anzahl Leuchten pro Sicherung mit 16 A Typ B: 10;
IEC-Schutzklasse: Schutzklasse I;
Überspannungsschutz (allgemein/differenziell): Überspannungsschutz bis 10 kV im Gegentaktmodus und bis 10 kV im Gleichtaktmodus;
Dimmbar: Nein;
Betriebsgerät: Geregeltes Netzteil mit konstantem Lichtstrom;
Steuerungsschnittstelle: -;
Konstanter Lichtstrom: Ja;
Maximaler Dimmlevel: Nicht anwendbar;
Lichtregelung: Konstanter Lichtstrom;
Gehäusematerial: Aluminium;
Reflektor-Material: -;
Optisches Material: Polykarbonat;
Material optische Abdeckung: Polykarbonat;
Befestigungsmaterial: Aluminium;
Gehäusefarbe: Grau;
Montagevorrichtung: An-/Aufsatz für Durchmesser 60 mm;
Form optische Abdeckung: Halbkugelförmig;
Ausführung optische Abdeckung: Klar;
Gesamte Höhe: 530 mm;
Gesamter Durchmesser: 555 mm;
Schutzart (IP): IP66 | Schutz gegen Eindringen von Staub, strahlwassergeschützt;
Schlagfestigkeit (IK): IK10 | 20 J vandalismusgeschützt;
Standardaufneigung Aufsatzmontage: 0°;
Standardaufneigung Ansatzmontage: 0°;
Typ optische Abdeckung: Polycarbonatwanne/-abdeckung;
Nettogewicht: 12,000 kg;
Entflammbarkeitszeichen: -;
CE-Zeichen: Ja;
ENEC-Zeichen: ENEC-Zeichen;
EU RoHS-konform: Ja;
Bemessungsumgebungstemperatur (Tq): 25 °C;
Hinweise: * Bei extremen Umgebungstemperaturen kann die Leuchte automatisch abgedimmt werden, um Komponenten zu schützen;
Umgebungstemperaturbereich: -40 bis +50 °C;
Nachhaltigkeitsbewertung: Signify Circle;
GWP gesamt A1-A3 (CO2eq) in EPD: 107 kg CO₂e;
Anteil des Produkts an Sekundärmaterialien: 36 %;
Anteil des recycelbaren Inhalts des Endprodukts: 37 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BDS491 LED100-/740 I DM GRB DF-S GR CLO;
Angezeigter Bestellcode, Beschreibung (DTN, nur B2B): BDS491 LED100-/740 I DM GRB DF-S GR CLO;
Vollständiger EOC (nur B2B): 871951420192700;
Angezeigter Bestellcode (nur B2B): 20192700;
Material-Nummer (12NC): 912300024684;
SAP-Anzahl pro Verpackung: 1;
SAP EAN/UPC – Stück/Set/Kiste: 8719514201927;
SAP-Zähler – Pakete pro Außenkarton: 1;
EAN Umverpackung: 8719514201927;
Produktfamiliencode: BDS491 | CITYCHARM CONE;

(c) Signify
Menge: 1,000
