# Projekt
Leistungsbeschreibung (GAEB DA XML 3.2, DA81)
Währung: EUR
Auftraggeber: Signify GmbH, Röntgenstraße 22, 22335 Hamburg
Erstellt mit: Philips, http://www.lighting.philips.de, 18.05.2026

## LV
Datum: 18.05.2026

### 0001 Signify, CityCharm Cordoba

**0001.00001 BDS490 LED50-/830 II DM GRB GR 60 CityCharm Cordoba, Urban road & street light, 40.5 W, 3900 lm, 3000 K, CRI80, Mittlere Lichtverteilung, Schutzklasse II, IP66**
Das Beleuchtungssystem muss entweder CityCharm sein oder alternativ die folgenden Kriterien erfüllen: Das Beleuchtungssystem muss für die Neuinstallation oder Renovierung in urbanen Bereichen geeignet sein. Es sollte in 3 verschiedenen Schalen-Designs erhältlich sein. Die LED-Platine sollte rund sein, um sich nahtlos in das Design der Leuchte einzufügen. Sie sollte eine breite Palette an Lichtströmen bieten, mit einem Systemlichtstrom von 780 bis 8.300 Lumen. Eine hohe Lichtausbeute von bis zu 144 lm/W muss möglich sein. Symmetrische, asymmetrische und Straßenoptiken müssen verfügbar sein, um die jeweilige Anwendung zu optimieren. Mindestens ein optionales Raster zur Begrenzung von Streulicht oder Rückstrahlung (außer bei symmetrischer Optik) muss ebenfalls als Nachrüstlösung verfügbar sein. Eine große Auswahl an Farbtemperaturen (730, 740, 727, 722 oder 830) für die Light Engine muss verfügbar sein. Mehrere dekorative Accessoires sollten verfügbar sein, um mit Farben und dem Volumen der Schale zu spielen. Die Leuchte soll wahlweise mit einer vertikal streuenden Lichtquelle verfügbar sein. Für Wohnstraßen sollte die Leuchte optional mit einem Diffusor erhältlich sein, um besonders angenehmes Licht zu liefern, bei einem maximalen Leistungsverlust von 7%. Elektrische Schutzklasse I und II. Umgebungstemperaturbereich für den Betrieb: -20° bis +50°C. Das Beleuchtungssystem muss über ein QR-basiertes Identifizierungssystem verfügen, mit dem jede Leuchte eindeutig identifiziert werden kann, sodass Installations-, Wartungs- und Ersatzteilinformationen einfach und präzise abgerufen werden können. Die Leuchte sollte einen direkten Zugang sowohl zum Betriebsgerät als auch zum Lichtmodul bieten. Die Leuchten müssen gemäß Schutzart IP66 gegen das Eindringen von Staub und Wasser sowie bis zu IK11 (50 Joule) gegen Stöße geschützt sein. Die Leuchten sollten ebenfalls eine Mindestlebensdauer von 100.000 Stunden L96 bieten. Ein Überspannungsschutz bis zu 10 kV sollte verfügbar sein. Meersalzschutz sollte optional verfügbar sein (SST 1.000 Stunden). Es sollte eine große Auswahl an Dimm- und Steuerungsoptionen wie DynaDimmer, CLO, DALI, bis hin zu Zhaga-D4i (ZD4i) geben, die mit Interact kompatibel sind, um die Effizienz durch intelligente Beleuchtung zu optimieren. Für die Leuchte muss eine Garantie von 5 Jahren gewährt werden. Das Beleuchtungssystem muss eine ENEC-Zertifizierung aufweisen.
Lichtstromtoleranz: +/-10%;
Anfängliche Farbsättigung: (0.4339, 0.4032) SDCM <5;
Toleranz Leistungsaufnahme: +/-10%;
Init. Farbwiedergabeindextoleranz: +/-2;
SDCM: SDCM≤5;
Ausfallrate des Betriebsgeräts bei mittlerer Nutzlebensdauer von 100.000 Std.: 10 %;
Lichtstromstabilität (EN-IEC 62722-2-1) bei mittlerer Nutzlebensdauer* von 100.000 Std.: L96;
Lampenfamiliencode: LED50 | LED module 5000 lm;
Lichtquelle austauschbar: Ja;
Anzahl Betriebsgeräte: Einheit;
Betriebsgerät inklusive: Ja;
Typ des Lichtquellenmoduls: LED;
Service Tag: Ja;
Lampentyp: LED;
Portfolio: Better;
Garantiedauer: 5 Jahre;
Nach oben gerichtete Lichtstromrate: 0,0293;
Lichtstrom: 3.900 lm;
Ähnlichste Farbtemperatur: 3000 K;
Nennlichtausbeute (Nom): 96 lm/W;
Farbwiedergabeindex (CRI): 80;
Farbe der Lichtquelle: 830 Warmweiß;
Ausstrahlungswinkel Leuchte: 360°;
Optiktyp im Außenbereich: Mittlere Lichtverteilung;
Effektive Projektionsfläche: 0,1124 m²;
Eingangsspannung: 220 bis 240 V;
Netzfrequenz: 50 to 60 Hz;
Einschaltstrom: 21 A;
Einschaltzeit: 0,225 ms;
Leistung: 40,5 W;
Leistungsfaktor (Bruchteil): 0.99;
Elektrischer Anschluss: Freie Anschlussleitungen;
Kabel: Kabel (0,2 m) ohne Steckverbinder;
Anzahl Leuchten pro Sicherung mit 16 A Typ B: 26;
IEC-Schutzklasse: Schutzklasse II;
Überspannungsschutz (allgemein/differenziell): Überspannungsschutz bis 6 kV im Gegentaktmodus und bis 8 kV im Gleichtaktmodus;
Dimmbar: Nein;
Betriebsgerät: Regelbares Netzteil;
Steuerungsschnittstelle: -;
Konstanter Lichtstrom: Nein;
DALI-Typ: DALI-2™;
Maximaler Dimmlevel: Nicht anwendbar;
Gehäusematerial: Aluminium;
Reflektor-Material: -;
Optisches Material: Polykarbonat;
Material optische Abdeckung: Polykarbonat;
Befestigungsmaterial: Aluminium;
Gehäusefarbe: Grau;
Montagevorrichtung: An-/Aufsatz für Durchmesser 60 mm;
Form optische Abdeckung: Halbkugelförmig;
Ausführung optische Abdeckung: Klar;
Gesamte Höhe: 530 mm;
Gesamter Durchmesser: 555 mm;
Schutzart (IP): IP66 | Schutz gegen Eindringen von Staub, strahlwassergeschützt;
Schlagfestigkeit (IK): IK10 | 20 J vandalismusgeschützt;
Standardaufneigung Aufsatzmontage: 0°;
Standardaufneigung Ansatzmontage: 0°;
Typ optische Abdeckung: Polycarbonatwanne/-abdeckung;
Nettogewicht: 12,000 kg;
Entflammbarkeitszeichen: -;
CE-Zeichen: Ja;
ENEC-Zeichen: ENEC-Zeichen;
EU RoHS-konform: Ja;
Bemessungsumgebungstemperatur (Tq): 25 °C;
Hinweise: * Bei extremen Umgebungstemperaturen kann die Leuchte automatisch abgedimmt werden, um Komponenten zu schützen;
Umgebungstemperaturbereich: -40 bis +50 °C;
Nachhaltigkeitsbewertung: Unclassified;
GWP gesamt A1-A3 (CO2eq) in EPD: 92,7 kg CO₂e;
Anteil des Produkts an Sekundärmaterialien: 41,7 %;
Anteil des recycelbaren Inhalts des Endprodukts: 42,1 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BDS490 LED50-/830 II DM GRB GR 60;
Angezeigter Bestellcode, Beschreibung (DTN, nur B2B): BDS490 LED50-/830 II DM GRB GR 60;
Vollständiger EOC (nur B2B): 871951420196500;
Angezeigter Bestellcode (nur B2B): 20196500;
Material-Nummer (12NC): 912300024688;
SAP-Anzahl pro Verpackung: 1;
SAP EAN/UPC – Stück/Set/Kiste: 8719514201965;
SAP-Zähler – Pakete pro Außenkarton: 1;
EAN Umverpackung: 8719514201965;
Produktfamiliencode: BDS490 | CITYCHARM CORDOBA;

(c) Signify
Menge: 1,000
