# Projekt
Leistungsbeschreibung (GAEB DA XML 3.2, DA81)
Währung: EUR
Auftraggeber: Signify GmbH, Röntgenstraße 22, 22335 Hamburg
Erstellt mit: Philips, http://www.lighting.philips.de, 22.05.2026

## LV
Datum: 22.05.2026

### 0001 Signify, CityCharm Fluid

**0001.00001 BDS492 LED20/730 PSU I DM GRB GR N 60 CityCharm Fluid, Urban road & street light, 14.2 W, 1680 lm, 3000 K, CRI70, Mittlere Lichtverteilung, Schutzklasse I, IP66, STD**
Das Beleuchtungssystem muss entweder CityCharm sein oder alternativ gleichwertig zu den folgenden Kriterien sein: Das Beleuchtungssystem sollte für die Installation oder Modernisierung in städtischen Bereichen geeignet sein. Sie sollte mit 3 verschiedenen Schalenformen verfügbar sein. Die LED-Platine sollte rund sein, um harmonisch in das Design der Leuchte integriert zu werden. Es sollte eine große Bandbreite an Lichtstromwerten bieten, mit einem Systemlichtstrom von 780 bis 8.300 Lumen. Eine hohe Lichtausbeute von bis zu 144 lm/W muss möglich sein. Symmetrische, asymmetrische und Straßenbeleuchtungsoptiken müssen verfügbar sein, um die jeweilige Anwendung zu optimieren. Mindestens eine optionale Lamellenblende zur Reduzierung von störendem Licht oder Rücklicht (außer bei symmetrischer Optik) muss ebenfalls als Nachrüstung verfügbar sein. Eine breite Auswahl an Farbtemperaturen (730, 740, 727, 722 oder 830) für das Lichtmodul muss verfügbar sein. Verschiedene dekorative Accessoires sollten verfügbar sein, um mit Farben und dem Volumen der Schale zu spielen. Die Leuchte sollte wahlweise mit einer vertikal streuenden Lichtquelle angeboten werden. Für Wohnstraßenbeleuchtung sollte die Leuchte optional mit einem Diffusor erhältlich sein, um besonders angenehmes Licht zu liefern, wobei der Leistungsverlust maximal 7 % beträgt. Elektrische Schutzklasse I und II. Umgebungstemperaturbereich von -20 °C bis +50 °C. Das Beleuchtungssystem muss über ein QR-basiertes Identifikationssystem verfügen, das jede Leuchte eindeutig kennzeichnet und so ermöglicht, Installations-, Wartungs- und Ersatzteilinformationen einfach und präzise abzurufen. Die Leuchte sollte einen direkten Zugang sowohl zum Vorschaltgerät als auch zum LED-Modul bieten. Die Leuchten müssen eine Schutzart von mindestens IP66 gegen Eindringen von Wasser und Staub sowie eine Stoßfestigkeit bis zu IK11 (50 Joule) aufweisen. Die Leuchten sollten zudem eine lange Nutzlebensdauer von mindestens 100.000 Stunden bei L96 aufweisen. Ein Überspannungsschutz bis 10kV sollte verfügbar sein. Korrosionsschutz gegen Meersalz sollte als Option angeboten werden (SST 1.000 Stunden). Es sollte eine große Auswahl an Dimm- und Steuerungsoptionen wie DynaDimmer, CLO, DALI und bis hin zu Zhaga-D4i (ZD4i) mit Interact-Kompatibilität zur Verfügung stehen, um die Effizienz durch intelligente Beleuchtung zu optimieren. Die Leuchte muss eine Garantie von 5 Jahren aufweisen. Das Beleuchtungssystem muss ENEC-zertifiziert sein.
Lichtstromtoleranz: +/-10%;
Anfängliche Farbsättigung: (0.4339, 0.4032) SDCM <5;
Toleranz Leistungsaufnahme: +/-10%;
Init. Farbwiedergabeindextoleranz: +/-2;
SDCM: SDCM≤5;
Ausfallrate des Betriebsgeräts bei mittlerer Nutzlebensdauer von 100.000 Std.: 10 %;
Lichtstromstabilität (EN-IEC 62722-2-1) bei mittlerer Nutzlebensdauer* von 100.000 Std.: L97;
Lampenfamiliencode: LED20 | LED Module 2000 lm;
Lichtquelle austauschbar: Ja;
Anzahl Betriebsgeräte: Einheit;
Betriebsgerät inklusive: Ja;
Typ des Lichtquellenmoduls: LED;
Service Tag: Ja;
Lampentyp: LED;
Portfolio: Better;
Garantiedauer: 5 Jahre;
Nach oben gerichtete Lichtstromrate: 0,016;
Lichtstrom: 1.680 lm;
Ähnlichste Farbtemperatur: 3000 K;
Nennlichtausbeute (Nom): 118 lm/W;
Farbwiedergabeindex (CRI): 70;
Farbe der Lichtquelle: 730 Warmweiß;
Ausstrahlungswinkel Leuchte: 360°;
Optiktyp im Außenbereich: Mittlere Lichtverteilung;
Effektive Projektionsfläche: 0,2132 m²;
Eingangsspannung: 220 bis 240 V;
Netzfrequenz: 50 to 60 Hz;
Einschaltstrom: 15 A;
Einschaltzeit: 0,295 ms;
Leistung: 14,2 W;
Leistungsfaktor (Bruchteil): 0.98;
Elektrischer Anschluss: Freie Anschlussleitungen;
Kabel: Kabel (0,5 m) mit Steckverbinder;
Anzahl Leuchten pro Sicherung mit 16 A Typ B: 29;
IEC-Schutzklasse: Schutzklasse I;
Überspannungsschutz (allgemein/differenziell): Standardmäßige Überspannungsschutzstufe;
Dimmbar: Nein;
Betriebsgerät: Netzteil (Ein/Aus);
Steuerungsschnittstelle: -;
Konstanter Lichtstrom: Nein;
DALI-Typ: DALI-2™;
Maximaler Dimmlevel: Nicht anwendbar;
Gehäusematerial: Aluminium;
Reflektor-Material: -;
Optisches Material: Polykarbonat;
Material optische Abdeckung: Polykarbonat;
Befestigungsmaterial: Aluminium;
Gehäusefarbe: Grau;
Montagevorrichtung: An-/Aufsatz für Durchmesser 60 mm;
Form optische Abdeckung: Halbkugelförmig;
Ausführung optische Abdeckung: Klar;
Gesamte Höhe: 702 mm;
Gesamter Durchmesser: 555 mm;
Schutzart (IP): IP66 | Schutz gegen Eindringen von Staub, strahlwassergeschützt;
Schlagfestigkeit (IK): IK11 | 50 J vandalismussicher;
Standardaufneigung Aufsatzmontage: 0°;
Standardaufneigung Ansatzmontage: 0°;
Typ optische Abdeckung: Polycarbonatwanne/-abdeckung;
Nettogewicht: 12,000 kg;
Entflammbarkeitszeichen: -;
CE-Zeichen: Ja;
ENEC-Zeichen: ENEC-Zeichen;
EU RoHS-konform: Ja;
Bemessungsumgebungstemperatur (Tq): 25 °C;
Umgebungstemperaturbereich: -40 bis +50 °C;
Nachhaltigkeitsbewertung: Signify Circle;
GWP gesamt A1-A3 (CO2eq) in EPD: 101 kg CO₂e;
Anteil des Produkts an Sekundärmaterialien: 37,5 %;
Anteil des recycelbaren Inhalts des Endprodukts: 37,4 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BDS492 LED20/730 PSU I DM GRB GR N 60;
Angezeigter Bestellcode, Beschreibung (DTN, nur B2B): BDS492 LED20/730 PSU I DM GRB GR N 60;
Vollständiger EOC (nur B2B): 872016903933900;
Angezeigter Bestellcode (nur B2B): 03933900;
Material-Nummer (12NC): 912300060273;
SAP-Anzahl pro Verpackung: 1;
SAP EAN/UPC – Stück/Set/Kiste: 8720169039339;
SAP-Zähler – Pakete pro Außenkarton: 1;
EAN Umverpackung: 8720169039339;
Produktfamiliencode: BDS492 | CITYCHARM FLUID;

(c) Signify
Menge: 1,000
