# Projekt
Leistungsbeschreibung (GAEB DA XML 3.2, DA81)
Währung: EUR
Auftraggeber: Signify GmbH, Röntgenstraße 22, 22335 Hamburg
Erstellt mit: Philips, http://www.lighting.philips.de, 19.05.2026

## LV
Datum: 19.05.2026

### 0001 Signify, CityClassic Gen2

**0001.00001 BDP513 LED24/727 DM32 II DGR 60P CityClassic Gen2, Urban road & street light, 17.4 W, 1992 lm, 2700 K, CRI70, Mittlere Lichtverteilung 32, Schutzklasse II, IP66, SRG6-6**
Das Beleuchtungssystem muss CityClassic gen2 sein oder alternativ die folgenden Kriterien erfüllen: Das Beleuchtungssystem muss ENEC-zertifizierte LED-basierte Leuchten enthalten, die für die Neuinstallation oder den 1:1 Austausch von Mastaufsatzleuchten im städtischen Umfeld geeignet sind. Es sollte eine breite Palette von Lumenwerten bieten, mit einem Systemlichtstrombereich von 800 bis 6.500 Lumen. Eine hohe Lichtausbeute von bis zu 135 Lm/W muss möglich sein. Eine breite Auswahl von mindestens 15 symmetrischen, asymmetrischen und Straßenbeleuchtungsoptiken muss verfügbar sein, um die jeweilige Anwendung zu optimieren. Eine optionale Lichtlenkblende zur Reduzierung von störendem oder rückwärtigem Licht (außer bei symmetrischer Optik) muss verfügbar sein, auch als Nachrüstlösung. Zur Erhöhung des Komforts kann eine GentleBeam-Abdeckung hinzugefügt werden. Optional kann eine Clearguide LED-Modul für Situationen mit hohen Anforderungen an den visuellen Komfort gewählt werden. Eine breite Auswahl an Farbtemperaturen (730, 740, 727, 722 oder 830) für das Lichtmodul muss verfügbar sein. Eine optimierte ClearStar-Version mit Lichtfarbe 518 oder 420 ist für umweltsensible Situationen erhältlich. Die Leuchte ist in zwei Größen erhältlich und kann wahlweise mit oder ohne großes Schutzdach verwendet werden, um maximale Flexibilität zu bieten und den spezifischen Anforderungen der jeweiligen Anwendung gerecht zu werden. Eine spezielle Version für Anwendungen, die eine extrem niedrige ULR (<1) erfordern, muss verfügbar sein. Das Beleuchtungssystem muss über ein QR-basiertes Identifikationssystem verfügen, das jede Leuchte eindeutig kennzeichnet und so ermöglicht, Installations-, Wartungs- und Ersatzteildaten einfach und präzise abzurufen. Die Leuchte lässt sich ohne Werkzeug öffnen und bietet direkten Zugang sowohl zum Betriebsgerät als auch zum LED-Modul. Die Leuchten müssen die Schutzart IP66 erfüllen und die Stoßfestigkeit IK10 aufweisen. Standardmäßig müssen sie mit einem Spigot (Ø 60 oder 76 mm), einschließlich Reduzieradapter, ausgestattet sein, um Flexibilität in der Anwendung zu gewährleisten. Die Leuchten müssen eine lange Lebensdauer von mindestens 100.000 Stunden bei L95 bieten. Das System muss eine breite Auswahl an Dimm- und Steuerungsoptionen bieten, darunter Lineswitch, Dynadim, CLO, DALI und bis hin zu Zhaga System Ready Zd4i-Kompatibilität mit Interact City, um die Effizienz durch den zukünftigen Einsatz intelligenter Beleuchtung zu optimieren. Die Garantiedauer der Leuchte beträgt 5 Jahre.
Lichtstromtoleranz: +/-7%;
Anfängliche Farbsättigung: (0.457, 0.409) SDCM<5;
Toleranz Leistungsaufnahme: +/-10%;
Init. Farbwiedergabeindextoleranz: +/-2;
SDCM: SDCM≤5;
Ausfallrate des Betriebsgeräts bei mittlerer Nutzlebensdauer von 100.000 Std.: 10 %;
Lichtstromstabilität (EN-IEC 62722-2-1) bei mittlerer Nutzlebensdauer* von 100.000 Std.: L97;
Lampenfamiliencode: LED24 | LED Module 2400 lm;
Lichtquelle austauschbar: Ja;
Anzahl Betriebsgeräte: Einheit;
Betriebsgerät inklusive: Ja;
Typ des Lichtquellenmoduls: LED;
Service Tag: Ja;
Lampentyp: LED;
Portfolio: Better;
Garantiedauer: 5 Jahre;
Nach oben gerichtete Lichtstromrate: 0,0815;
Lichtstrom: 1.992 lm;
Ähnlichste Farbtemperatur: 2700 K;
Nennlichtausbeute (Nom): 114 lm/W;
Farbwiedergabeindex (CRI): 70;
Farbe der Lichtquelle: 727 Warmweiß;
Ausstrahlungswinkel Leuchte: 4° - 58° × 149°;
Optiktyp im Außenbereich: Mittlere Lichtverteilung 32;
Effektive Projektionsfläche: 0,11 m²;
Eingangsspannung: 220 bis 240 V;
Netzfrequenz: 50 to 60 Hz;
Einschaltstrom: 18 A;
Einschaltzeit: 0,28 ms;
Leistung: 17,4 W;
Leistungsfaktor (Bruchteil): 0.94;
Elektrischer Anschluss: 5-poliger Anschlussblock;
Kabel: -;
Anzahl Leuchten pro Sicherung mit 16 A Typ B: 30;
IEC-Schutzklasse: Schutzklasse II;
Überspannungsschutz (allgemein/differenziell): Überspannungsschutz bis 6 kV im Gegentaktmodus und bis 6 kV im Gleichtaktmodus;
Dimmbar: Nein;
Betriebsgerät: Netzteil (Ein/Aus);
Steuerungsschnittstelle: -;
Konstanter Lichtstrom: Nein;
DALI-Typ: DALI-2™;
Maximaler Dimmlevel: 10%;
Gehäusematerial: Aluminiumdruckguss ADC1 - Legierungsklasse (EN AC-47100);
Reflektor-Material: -;
Optisches Material: Acrylat;
Material optische Abdeckung: Polykarbonat;
Befestigungsmaterial: Edelstahl;
Gehäusefarbe: Anthrazit;
Montagevorrichtung: Mastspitze für Durchmesser 60 mm;
Form optische Abdeckung: Zylinder/zylindrisch;
Ausführung optische Abdeckung: Klar;
Gesamte Höhe: 535 mm;
Gesamter Durchmesser: 230 mm;
Schutzart (IP): IP66 | Schutz gegen Eindringen von Staub, strahlwassergeschützt;
Schlagfestigkeit (IK): IK10 | 20 J vandalismusgeschützt;
Standardaufneigung Aufsatzmontage: 0°;
Standardaufneigung Ansatzmontage: -;
Typ optische Abdeckung: Transparente Polycarbonatwanne/-abdeckung;
Nettogewicht: 6,500 kg;
Entflammbarkeitszeichen: Zur Montage auf normal entflammbare Oberflächen (F-Zeichen);
CE-Zeichen: Ja;
ENEC-Zeichen: ENEC-Zeichen;
Photobiologisches Risiko: Photobiological risk group 0 @200mm to EN62778;
Photobiologische Risikospezifikation: 2,5 m;
EU RoHS-konform: Ja;
Bemessungsumgebungstemperatur (Tq): 25 °C;
Umgebungstemperaturbereich: -40 bis +50 °C;
Nachhaltigkeitsbewertung: Signify Circle;
Produktnamen anzeigen: BDP513 LED24/727 DM32 II DGR 60P;
Angezeigter Bestellcode, Beschreibung (DTN, nur B2B): BDP513 LED24/727 DM32 II DGR 60P;
Vollständiger EOC (nur B2B): 871951423291400;
Angezeigter Bestellcode (nur B2B): 23291400;
Material-Nummer (12NC): 912300024998;
SAP-Anzahl pro Verpackung: 1;
SAP EAN/UPC – Stück/Set/Kiste: 8719514232914;
SAP-Zähler – Pakete pro Außenkarton: 1;
EAN Umverpackung: 8719514232914;
Produktfamiliencode: BDP513 | CITYCLASSIC S GEN2 TORCH;

(c) Signify
Menge: 1,000
