# Projekt
Leistungsbeschreibung (GAEB DA XML 3.2, DA81)
Währung: EUR
Auftraggeber: Signify GmbH, Röntgenstraße 22, 22335 Hamburg
Erstellt mit: Philips, http://www.lighting.philips.de, 19.05.2026

## LV
Datum: 19.05.2026

### 0001 Signify, CityMood

**0001.00001 BSP672 LED140/730 PCC II DM50 G1 CRN2 AL CityMood, Urban road & street light, 84.1 W, 12320 lm, 3000 K, CRI70, Mittlere Lichtverteilung 50, Schutzklasse II, IP66, SL-PDR, STD**
Das Beleuchtungssystem muss CityMood sein oder alternativ folgende Kriterien erfüllen: Das Beleuchtungssystem muss ENEC-zertifizierte LED-Leuchten enthalten, die für Neuinstallationen oder Sanierungen im urbanen Umfeld geeignet sind. Es sollte eine breite Bandbreite an Lichtströmen bieten, mit einem Systemlichtstrom von bis zu 16.200 Lumen. Eine hohe Effizienz von bis zu 168 lm/W muss möglich sein. Eine breite Auswahl an symmetrischen, asymmetrischen und Straßenlichtoptiken muss verfügbar sein, um die jeweilige Anwendung zu optimieren. Eine optionale Lamellenblende zur Minimierung von Blendung oder störender Hintergrundbeleuchtung (außer bei symmetrischer Optik) muss verfügbar sein, auch als Nachrüstung. Eine breite Auswahl an Farbtemperaturen (730, 740, 727, 722 oder 830) für das Lichtmodul muss zur Verfügung stehen. Die Leuchte ist in einer Größe erhältlich, mit klarem Flachglas oder einer klaren Polycarbonatschale und kann mit oder ohne dekorative Kronen ausgestattet sein. Elektrische Schutzklasse I und II. Umgebungstemperaturbereich von -40° bis +50°C. Das Beleuchtungssystem muss über ein QR-basiertes Identifizierungssystem verfügen, das jede Leuchte eindeutig identifizierbar macht und somit eine einfache und präzise Referenzierung von Installations-, Wartungs- und Ersatzteilinformationen ermöglicht. Mit der Version mit werkzeugloser Öffnung lässt sich die Leuchte einfach öffnen und bietet direkten Zugang zu den Betriebsgeräten und dem LED-Modul. Die Leuchten müssen die Schutzart IP66 aufweisen, stoßfest sein bis IK10 mit klarer Polycarbonatwanne oder bis IK09 mit klarem Flachglas und als Standardoption eine 1-Zoll-Gasgewinde-Aufhängung besitzen. Die Leuchten sollten außerdem eine Nutzlebensdauer von mindestens 100.000 Stunden bei L95 aufweisen. Das System muss eine breite Auswahl an Dimm- und Steuerungsoptionen bieten, wie beispielsweise Leitungsumschaltung, dynamisches Dimmen, CLO, DALI oder Zhaga System Ready ZD4i-Kompatibilität mit Interact, um die Effizienz durch zukünftig eingesetzte intelligente Beleuchtung zu optimieren. Die Leuchte muss mit einer Garantie von 5 Jahren ausgestattet sein.
Lichtstromtoleranz: +/-7%;
Anfängliche Farbsättigung: (0.434,0403) SDCM<5;
Toleranz Leistungsaufnahme: +/-10%;
Init. Farbwiedergabeindextoleranz: +/-2;
SDCM: SDCM≤5;
Ausfallrate des Betriebsgeräts bei mittlerer Nutzlebensdauer von 100.000 Std.: 10 %;
Lichtstromstabilität (EN-IEC 62722-2-1) bei mittlerer Nutzlebensdauer* von 100.000 Std.: L96;
Lampenfamiliencode: LED140 | LED module 14000 lm;
Anzahl Betriebsgeräte: Einheit;
Betriebsgerät inklusive: Ja;
Typ des Lichtquellenmoduls: LED;
Service Tag: Ja;
Portfolio: Better;
Garantiedauer: 5 Jahre;
Nach oben gerichtete Lichtstromrate: 2;
Lichtstrom: 12.320 lm;
Ähnlichste Farbtemperatur: 3000 K;
Nennlichtausbeute (Nom): 146 lm/W;
Farbwiedergabeindex (CRI): 70;
Farbe der Lichtquelle: 730 Warmweiß;
Ausstrahlungswinkel Leuchte: -;
Optiktyp im Außenbereich: Mittlere Lichtverteilung 50;
Effektive Projektionsfläche: 0,15 m²;
Eingangsspannung: 220 bis 240 V;
Netzfrequenz: 50 to 60 Hz;
Einschaltstrom: 12 A;
Einschaltzeit: 100 ms;
Leistung: 84,1 W;
Leistungsfaktor (Bruchteil): 0.97;
Elektrischer Anschluss: 5-poliger Anschlussblock;
Kabel: -;
Anzahl Leuchten pro Sicherung mit 16 A Typ B: 21;
IEC-Schutzklasse: Schutzklasse II;
Überspannungsschutz (allgemein/differenziell): Standardmäßige Überspannungsschutzstufe;
Dimmbar: Ja;
Betriebsgerät: Netzteil mit DALI- und SystemReady-Schnittstelle;
Steuerungsschnittstelle: -;
Konstanter Lichtstrom: Nein;
DALI-Typ: DALI-2™;
Maximaler Dimmlevel: Nicht anwendbar;
Lichtregelung: -;
Gehäusematerial: Aluminiumdruckguss ADC1 - Legierungsklasse (EN AC-47100);
Reflektor-Material: -;
Optisches Material: Polymethylmethacrylat;
Material optische Abdeckung: Polykarbonat;
Befestigungsmaterial: -;
Gehäusefarbe: Schwarz;
Montagevorrichtung: Abhängeset, einfach, Standard;
Form optische Abdeckung: Konisch;
Ausführung optische Abdeckung: Klar;
Reflektoroberfläche: -;
Gesamte Höhe: 596 mm;
Gesamter Durchmesser: 557 mm;
Farbe der Teile: Alle Bauteile farbig;
Schutzart (IP): IP66 | Schutz gegen Eindringen von Staub, strahlwassergeschützt;
Schlagfestigkeit (IK): IK10 | 20 J vandalismusgeschützt;
Standardaufneigung Aufsatzmontage: -;
Standardaufneigung Ansatzmontage: -;
Typ optische Abdeckung: Polycarbonatwanne/-abdeckung, klar;
Nettogewicht: 12,000 kg;
Zentrale Notbeleuchtung: Nein;
Entflammbarkeitszeichen: -;
CE-Zeichen: Ja;
ENEC-Zeichen: ENEC-Pluszeichen;
Photobiologisches Risiko: Photobiological risk group 0 @200mm to EN62778;
Photobiologische Risikospezifikation: 3,5 m;
EU RoHS-konform: Ja;
Bemessungsumgebungstemperatur (Tq): 25 °C;
Umgebungstemperaturbereich: -40 °C bis 50 °C;
Nachhaltigkeitsbewertung: Signify Circle;
GWP gesamt A1-A3 (CO2eq) in EPD: 216 kg CO₂e;
Anteil des Produkts an Sekundärmaterialien: 10,6 %;
Anteil des recycelbaren Inhalts des Endprodukts: 55,5 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BSP672 LED140/730 PCC II DM50 G1 CRN2 AL;
Angezeigter Bestellcode, Beschreibung (DTN, nur B2B): BSP672 LED140/730 PCC II DM50 G1 CRN2 AL;
Vollständiger EOC (nur B2B): 872016956846400;
Angezeigter Bestellcode (nur B2B): 56846400;
Material-Nummer (12NC): 912300060511;
SAP-Anzahl pro Verpackung: 1;
SAP EAN/UPC – Stück/Set/Kiste: 8720169568464;
SAP-Zähler – Pakete pro Außenkarton: 1;
EAN Umverpackung: 8720169568464;
Produktfamiliencode: BSP672 | CityMood;

(c) Signify
Menge: 1,000
