# Projekt
Leistungsbeschreibung (GAEB DA XML 3.2, DA81)
Währung: EUR
Auftraggeber: Signify GmbH, Röntgenstraße 22, 22335 Hamburg
Erstellt mit: Philips, http://www.lighting.philips.de, 22.05.2026

## LV
Datum: 22.05.2026

### 0001 Signify, CitySoul gen2 LED Large

**0001.00001 BRP531 LED120-4S/830 II DM50 D9 AL GR CitySoul gen2 LED Large, Urban road & street light, 91 W, 10080 lm, 3000 K, CRI80, DALI-regelbar, Mittlere Lichtverteilung 50, Schutzklasse II, IP66, STD**
Das Beleuchtungssystem muss CitySoul LED gen2 sein oder alternativ die folgenden Kriterien erfüllen: Das Beleuchtungssystem muss über ENEC-zertifizierte LED-basierte Leuchten verfügen, die für die Neuinstallation oder Renovierung in städtischen Umgebungen geeignet sind. Es sollte eine große Auswahl an Lichtstromwerten bieten, mit einem maximalen Systemlichtstrom von bis zu 20.640 Lumen. Eine hohe Lichtausbeute von bis zu 155 lm/W muss möglich sein. Mindestens eine große Auswahl an symmetrischer, asymmetrischer und Straßenoptik muss verfügbar sein, um die jeweilige Anwendung zu optimieren. Ein optionaler Blendschutz für störende oder rückwärtige Beleuchtung (außer bei symmetrischer Optik) muss verfügbar sein, auch als Nachrüstlösung. Für Situationen, die ein hohes Maß an visuellem Komfort und Leistung erfordern, muss die Installation eines GentleBeam-Einsatzes möglich sein. Eine breite Auswahl an Farbtemperaturen (730, 740, 727, 722 oder 830) für die Light Engine muss ebenfalls verfügbar sein. Eine optimierte ClearStar-Version mit Lichtfarbe 518 oder 420 sollte für umweltsensible Situationen verfügbar sein. Die Leuchte sollte in zwei Größen verfügbar sein, für die Verwendung mit oder ohne spezielle Masten und Halterungen, um maximale Flexibilität zu gewährleisten und spezifische Anforderungen zu erfüllen. Elektrische Schutzklasse I und II. Zulässiger Umgebungstemperaturbereich von -40° bis +50°C. Das Beleuchtungssystem muss über ein QR-basiertes Identifikationssystem verfügen, das jede Leuchte eindeutig identifizierbar macht und somit ermöglicht, Installations-, Wartungs- und Ersatzteilinformationen einfach und präzise abzurufen. Die Leuchte muss einfach zu öffnen sein und direkten Zugang sowohl zum Betriebsgerät als auch zum Lichtmodul bieten. Die Leuchten müssen gemäß IP66 gegen Eindringen geschützt und gemäß IK08 stoßfest sein und als Standardausführung seitlichen Zugang, Mastaufsatz-, Seil- und Hängebefestigung für flexible Anwendungen bieten. Die Leuchten müssen außerdem eine lange Lebensdauer von mindestens 100.000 Stunden bei L95 aufweisen. Und das System muss eine große Auswahl an Dimm- und Steuerungsoptionen bieten, wie LineSwitch, DynaDimmer, CLO, DALI, bis hin zu Zhaga-D4i (ZD4i) und Interact-Kompatibilität, um die Effizienz durch zukünftig eingesetzte intelligente Beleuchtung zu optimieren. Die Leuchte muss über eine Garantie von 5 Jahren verfügen.
Lichtstromtoleranz: +/-7%;
Anfängliche Farbsättigung: (0.43, 0.40) SDCM <5;
Toleranz Leistungsaufnahme: +/-10%;
Init. Farbwiedergabeindextoleranz: +/-2;
SDCM: SDCM≤5;
Ausfallrate des Betriebsgeräts bei mittlerer Nutzlebensdauer von 100.000 Std.: 10 %;
Lichtstromstabilität (EN-IEC 62722-2-1) bei mittlerer Nutzlebensdauer* von 100.000 Std.: L96;
Lampenfamiliencode: LED120 | LED module 12000 lm;
Lichtquelle austauschbar: Ja;
Anzahl Betriebsgeräte: Einheit;
Betriebsgerät inklusive: Ja;
Typ des Lichtquellenmoduls: LED;
Service Tag: Ja;
Lampentyp: LED;
Portfolio: Better;
Garantiedauer: 5 Jahre;
Nach oben gerichtete Lichtstromrate: 0,03;
Lichtstrom: 10.080 lm;
Ähnlichste Farbtemperatur: 3000 K;
Nennlichtausbeute (Nom): 111 lm/W;
Farbwiedergabeindex (CRI): 80;
Anzahl Lichtquellen: 60;
Farbe der Lichtquelle: 830 Warmweiß;
Ausstrahlungswinkel Leuchte: -;
Optiktyp im Außenbereich: Mittlere Lichtverteilung 50;
Effektive Projektionsfläche: 0,061 m²;
Eingangsspannung: 220 bis 240 V;
Netzfrequenz: 50 to 60 Hz;
Einschaltstrom: 53 A;
Einschaltzeit: 0,3 ms;
Leistung: 91 W;
Leistungsfaktor (Bruchteil): 0.99;
Elektrischer Anschluss: Schraubanschlussblock;
Kabel: -;
Anzahl Leuchten pro Sicherung mit 16 A Typ B: 8;
IEC-Schutzklasse: Schutzklasse II;
Überspannungsschutz (allgemein/differenziell): Standardmäßige Überspannungsschutzstufe;
Dimmbar: Ja;
Betriebsgerät: Netzteil mit DALI-Schnittstelle;
Steuerungsschnittstelle: DALI-regelbar;
Konstanter Lichtstrom: Nein;
DALI-Typ: DALI-2™;
Maximaler Dimmlevel: 10%;
Gehäusematerial: Aluminium;
Reflektor-Material: Acrylat;
Optisches Material: Polymethylmethacrylat;
Material optische Abdeckung: Glas;
Befestigungsmaterial: Aluminium;
Gehäusefarbe: Grau;
Montagevorrichtung: Mastansatz für Durchmesser 60 mm;
Form optische Abdeckung: Flach;
Ausführung optische Abdeckung: Klar;
Gesamte Höhe: 100 mm;
Gesamter Durchmesser: 735 mm;
Schutzart (IP): IP66 | Schutz gegen Eindringen von Staub, strahlwassergeschützt;
Schlagfestigkeit (IK): IK08 | 5 J vandalismussicher;
Standardaufneigung Aufsatzmontage: -;
Standardaufneigung Ansatzmontage: -;
Typ optische Abdeckung: Klarglas;
Nettogewicht: 18,000 kg;
Entflammbarkeitszeichen: -;
CE-Zeichen: Ja;
ENEC-Zeichen: ENEC-Zeichen;
EU RoHS-konform: Ja;
Bemessungsumgebungstemperatur (Tq): 25 °C;
Hinweise: * Bei extremen Umgebungstemperaturen kann die Leuchte automatisch abgedimmt werden, um Komponenten zu schützen;
Umgebungstemperaturbereich: -40 bis +50 °C;
Nachhaltigkeitsbewertung: Signify Circle;
GWP gesamt A1-A3 (CO2eq) in EPD: 146 kg CO₂e;
Anteil des Produkts an Sekundärmaterialien: 48,9 %;
Anteil des recycelbaren Inhalts des Endprodukts: 59,7 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BRP531 LED120-4S/830 II DM50 D9 AL GR;
Angezeigter Bestellcode, Beschreibung (DTN, nur B2B): BRP531 LED120-4S/830 II DM50 D9 AL GR;
Vollständiger EOC (nur B2B): 871869987868900;
Angezeigter Bestellcode (nur B2B): 87868900;
Material-Nummer (12NC): 912300024411;
SAP-Anzahl pro Verpackung: 1;
SAP EAN/UPC – Stück/Set/Kiste: 8718699878689;
SAP-Zähler – Pakete pro Außenkarton: 1;
EAN Umverpackung: 8718699878689;
Produktfamiliencode: BRP531 | CITYSOUL GEN2 LARGE;

(c) Signify
Menge: 1,000
