# Projekt
Leistungsbeschreibung (GAEB DA XML 3.2, DA81)
Währung: EUR
Auftraggeber: Signify GmbH, Röntgenstraße 22, 22335 Hamburg
Erstellt mit: Philips, http://www.lighting.philips.de, 18.05.2026

## LV
Datum: 18.05.2026

### 0001 Signify, CitySoul gen2 LED Mini

**0001.00001 BPP532 LED60-4S/830 II DM50 D9 SRG10ALGR CitySoul gen2 LED Mini, Urban road & street light, 46.5 W, 4920 lm, 3000 K, CRI80, DALI-regelbar, Mittlere Lichtverteilung 50, Schutzklasse II, IP66, SRG10-10**
Das Beleuchtungssystem muss entweder CitySoul LED gen2 sein oder alternativ die folgenden Kriterien erfüllen: Das System muss ENEC-zertifizierte LED-basierte Leuchten enthalten, die für Neuinstallationen oder Renovierungen in urbanen Umgebungen geeignet sind. Es sollte eine breite Palette an Lumen-Ausgängen bieten, mit einem Systemlichtstrom von bis zu 20.640 Lumen. Eine hohe Lichtausbeute von bis zu 155 lm/W muss möglich sein. Es muss eine große Auswahl an mindestens symmetrischen, asymmetrischen und Straßenoptiken zur Verfügung stehen, um die jeweilige Anwendung zu optimieren. Eine optionale Blende für Störlicht oder Rückbeleuchtung (außer für symmetrische Optik) muss verfügbar sein, auch zur Nachrüstung. Für Anwendungen, die hohe Anforderungen an visuellen Komfort und Leistung stellen, muss die Möglichkeit bestehen, einen GentleBeam Einsatz zu installieren. Eine große Auswahl an Farbtemperaturen (730, 740, 727, 722 oder 830) für die Light Engine muss ebenfalls verfügbar sein. Eine optimierte ClearStar-Version mit Lichtfarbe 518 oder 420 sollte für umweltsensible Situationen verfügbar sein. Die Leuchte sollte in zwei Größen erhältlich sein, für die Verwendung mit oder ohne spezielle Stangen und Halterungen, um die Flexibilität zu erhöhen und der jeweiligen Anwendung gerecht zu werden. Elektrische Schutzklasse I und II. Umgebungstemperaturbereich von -40° bis +50°C. Das Beleuchtungssystem muss über ein QR-basiertes Identifikationssystem verfügen, das jede Leuchte eindeutig identifizierbar macht und so ermöglicht, Informationen zu Installation, Wartung und Ersatzteilen einfach und genau abzurufen. Die Leuchte muss leicht zu öffnen sein und direkten Zugriff auf sowohl das Vorschaltgerät als auch das Lichtmodul ermöglichen. Die Leuchten müssen gemäß IP66 gegen Eindringen von Wasser und Staub sowie gemäß IK08 gegen Stöße geschützt sein und standardmäßig über seitlichen Zugang, Mastaufsatz-, Seilabhängung- und Pendelmontage verfügen, um Flexibilität in der Anwendung zu gewährleisten. Die Leuchten sollten außerdem eine Nutzlebensdauer von mindestens 100.000 Stunden bei L95 aufweisen. Und das System muss eine breite Auswahl an Dimm- und Steuerungsoptionen wie LineSwitch, DynaDimmer, CLO, DALI bis hin zu Zhaga-D4i (ZD4i) bieten, mit zukunftsfähiger Kompatibilität zu Interact City, um die Effizienz durch den zukünftigen Einsatz intelligenter Beleuchtung zu optimieren. Die Leuchte muss eine Garantiezeit von 5 Jahren haben.
Lichtstromtoleranz: +/-7%;
Anfängliche Farbsättigung: (0.43, 0.40) SDCM <5;
Toleranz Leistungsaufnahme: +/-10%;
Init. Farbwiedergabeindextoleranz: +/-2;
SDCM: SDCM≤5;
Ausfallrate des Betriebsgeräts bei mittlerer Nutzlebensdauer von 100.000 Std.: 10 %;
Lichtstromstabilität (EN-IEC 62722-2-1) bei mittlerer Nutzlebensdauer* von 100.000 Std.: L97;
Lampenfamiliencode: LED60 | LED module 6000 lm;
Lichtquelle austauschbar: Ja;
Anzahl Betriebsgeräte: Einheit;
Betriebsgerät inklusive: Ja;
Typ des Lichtquellenmoduls: LED;
Service Tag: Ja;
Lampentyp: LED;
Portfolio: Better;
Garantiedauer: 5 Jahre;
Nach oben gerichtete Lichtstromrate: 0,03;
Lichtstrom: 4.920 lm;
Ähnlichste Farbtemperatur: 3000 K;
Nennlichtausbeute (Nom): 106 lm/W;
Farbwiedergabeindex (CRI): 80;
Anzahl Lichtquellen: 30;
Farbe der Lichtquelle: 830 Warmweiß;
Ausstrahlungswinkel Leuchte: -;
Optiktyp im Außenbereich: Mittlere Lichtverteilung 50;
Effektive Projektionsfläche: 0,079 m²;
Eingangsspannung: 220 bis 240 V;
Netzfrequenz: 50 to 60 Hz;
Einschaltstrom: 46 A;
Einschaltzeit: 0,25 ms;
Leistung: 46,5 W;
Leistungsfaktor (Bruchteil): 0.98;
Elektrischer Anschluss: Schraubanschlussblock;
Kabel: -;
Anzahl Leuchten pro Sicherung mit 16 A Typ B: 11;
IEC-Schutzklasse: Schutzklasse II;
Überspannungsschutz (allgemein/differenziell): Überspannungsschutz bis 10 kV im Gegentaktmodus und bis 10 kV im Gleichtaktmodus;
Dimmbar: Ja;
Betriebsgerät: Netzteil mit DALI-Schnittstelle;
Steuerungsschnittstelle: DALI-regelbar;
Konstanter Lichtstrom: Nein;
DALI-Typ: DALI-2™;
Maximaler Dimmlevel: 10%;
Gehäusematerial: Aluminium;
Reflektor-Material: Acrylat;
Optisches Material: Polymethylmethacrylat;
Material optische Abdeckung: Glas;
Befestigungsmaterial: Aluminium;
Gehäusefarbe: Grau;
Montagevorrichtung: -;
Form optische Abdeckung: Flach;
Ausführung optische Abdeckung: Klar;
Gesamte Höhe: 95 mm;
Gesamter Durchmesser: 540 mm;
Farbe der Teile: Alle Bauteile farbig;
Schutzart (IP): IP66 | Schutz gegen Eindringen von Staub, strahlwassergeschützt;
Schlagfestigkeit (IK): IK08 | 5 J vandalismussicher;
Standardaufneigung Aufsatzmontage: -;
Standardaufneigung Ansatzmontage: -;
Typ optische Abdeckung: Flachglas;
Nettogewicht: 13,300 kg;
Entflammbarkeitszeichen: -;
CE-Zeichen: Ja;
ENEC-Zeichen: ENEC-Zeichen;
EU RoHS-konform: Ja;
Bemessungsumgebungstemperatur (Tq): 25 °C;
Hinweise: * Bei extremen Umgebungstemperaturen kann die Leuchte automatisch abgedimmt werden, um Komponenten zu schützen;
Umgebungstemperaturbereich: -40 bis +50 °C;
Nachhaltigkeitsbewertung: Unclassified;
GWP gesamt A1-A3 (CO2eq) in EPD: 113 kg CO₂e;
Anteil des Produkts an Sekundärmaterialien: 48,5 %;
Anteil des recycelbaren Inhalts des Endprodukts: 59,8 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BPP532 LED60-4S/830 II DM50 D9 SRG10ALGR;
Angezeigter Bestellcode, Beschreibung (DTN, nur B2B): BPP532 LED60-4S/830 II DM50 D9 SRG10ALGR;
Vollständiger EOC (nur B2B): 871869989203600;
Angezeigter Bestellcode (nur B2B): 89203600;
Material-Nummer (12NC): 912300024530;
SAP-Anzahl pro Verpackung: 1;
SAP EAN/UPC – Stück/Set/Kiste: 8718699892036;
SAP-Zähler – Pakete pro Außenkarton: 1;
EAN Umverpackung: 8718699892036;
Produktfamiliencode: BPP532 | CITYSOUL GEN2 LYRE;

(c) Signify
Menge: 1,000
