# Projekt
Leistungsbeschreibung (GAEB DA XML 3.2, DA81)
Währung: EUR
Auftraggeber: Signify GmbH, Röntgenstraße 22, 22335 Hamburg
Erstellt mit: Philips, http://www.lighting.philips.de, 25.07.2026

## LV
Datum: 25.07.2026

### 0001 Signify, CityVario

**0001.00001 BPS300 LED60/730-1P DM16P 48/60S CityVario, Urban road & street light, 33.1 W, 5127 lm, 3000 K, Mittlere Lichtverteilung Version 24 Leistung (für 5050), Schutzklasse I, IP66**
Das Beleuchtungssystem muss entweder CityVario sein oder alternativ die folgenden Kriterien erfüllen: Das Beleuchtungssystem muss ENEC-zertifizierte LED-Leuchten enthalten, die für Neuinstallationen oder 1:1-Nachrüstungen im städtischen Umfeld geeignet sind. Die Leuchte muss Teil einer Produktfamilie sein, wodurch die Anwendungsmöglichkeiten im gesamten Gebiet erweitert werden und die Wartung durch gemeinsame Komponenten vereinfacht und kostengünstiger wird. Diese Spezifikation gilt für alle CityVario-Archetypen. Es sollte eine große Auswahl an Lumenpaketen bieten, mit einem Systemlichtstrom von 800 bis 10.000 Lumen. Eine hohe Lichtausbeute von bis zu 175 lm/W muss möglich sein. Eine breite Auswahl von mindestens 30 symmetrischen, asymmetrischen und Straßenoptiken muss verfügbar sein, um die jeweilige Anwendung zu optimieren. Eine optionale Blende zur Begrenzung störender Lichtemissionen muss verfügbar sein, auch als Nachrüstlösung. Außerdem muss eine große Auswahl an Farbtemperaturen (730, 740, 727, 722 oder 830) für das Lichtmodul verfügbar sein. Das Beleuchtungssystem muss über ein QR-basiertes Identifikationssystem verfügen, das jede Leuchte eindeutig identifizierbar macht und somit ermöglicht, Installations-, Wartungs- und Ersatzteilinformationen einfach und genau abzurufen. Die Leuchten müssen gemäß IP66 gegen Eindringen geschützt, gemäß IK10 stoßfest sein und über einen Mastzapfen für eine Mastaufsatzmontage (60 mm oder 76 mm) oder einen Seiteneintritt verfügen. Die Leuchten sollten außerdem eine lange Lebensdauer von mindestens 100.000 Stunden bei L95 aufweisen. Und das System muss eine breite Auswahl an Dimm- und Steuerungsoptionen bieten, wie Lineswitch, Dynadim, CLO, DALI, bis hin zu Zhaga-System-ready- bzw. Zd4i-Kompatibilität mit Interact City, um die Effizienz durch zukünftig eingesetzte intelligente Beleuchtung zu optimieren. Die Leuchte muss Zhaga-Ready (Book 15) bezüglich ihrer Befestigungsschnittstellen sein. Die Garantiedauer der Leuchte beträgt 5 Jahre.
Lichtstromtoleranz: +/-7%;
Anfängliche Farbsättigung: (0.43,0.40) SDCM<0.005;
Toleranz Leistungsaufnahme: +/-10%;
Init. Farbwiedergabeindextoleranz: +/-2;
Ausfallrate des Betriebsgerätes bei mittlerer Nutzlebensdauer von 50.000 Std.: 1,3 %;
Ausfallrate des Betriebsgeräts bei mittlerer Nutzlebensdauer von 100.000 Std.: 10 %;
Lichtstromstabilität (EN-IEC 62722-2-1) bei mittlerer Nutzlebensdauer* von 50.000 Std.: L93;
Lichtstromstabilität (EN-IEC 62722-2-1) bei mittlerer Nutzlebensdauer* von 100.000 Std.: L97;
Lampenfamiliencode: LED60 | LED module 6000 lm;
Anzahl Betriebsgeräte: Einheit;
Betriebsgerät inklusive: Ja;
Typ des Lichtquellenmoduls: LED;
Service Tag: Ja;
Portfolio: Better;
Garantiedauer: 5 Jahre;
Nach oben gerichtete Lichtstromrate: 0;
Lichtstrom: 5.127 lm;
Ähnlichste Farbtemperatur: 3000 K;
Nennlichtausbeute (Nom): 155 lm/W;
Farbwiedergabeindex (CRI): 70;
Farbe der Lichtquelle: 730 Warmweiß;
Ausstrahlungswinkel Leuchte: 50° - 4° × 123°;
Optiktyp im Außenbereich: Mittlere Lichtverteilung Version 24 Leistung (für 5050);
Effektive Projektionsfläche: 0,0144 m²;
Eingangsspannung: 220-240 V;
Netzfrequenz: 50 to 60 Hz;
Einschaltstrom: 18,7 A;
Einschaltzeit: 0,195 ms;
Leistung: 33,1 W;
Leistungsfaktor (Bruchteil): 0.98;
Elektrischer Anschluss: -;
Kabel: -;
Anzahl Leuchten pro Sicherung mit 16 A Typ B: 32;
IEC-Schutzklasse: Schutzklasse I;
Überspannungsschutz (allgemein/differenziell): -;
Dimmbar: Nein;
Betriebsgerät: Nicht dimmbarer Treiber Economy (ohne LR/LC);
Steuerungsschnittstelle: -;
Konstanter Lichtstrom: Nein;
Gehäusematerial: Aluminiumlegierung;
Reflektor-Material: Glas;
Optisches Material: Polykarbonat;
Material optische Abdeckung: Glas;
Befestigungsmaterial: Aluminium;
Gehäusefarbe: Dunkelgrau;
Montagevorrichtung: Mastansatz für Durchmesser 48–60 mm;
Form optische Abdeckung: Flach;
Ausführung optische Abdeckung: Klar;
Gesamte Länge: 459 mm;
Gesamte Breite: 391,2 mm;
Gesamte Höhe: 131 mm;
Gesamter Durchmesser: 391 mm;
Abmessungen (Höhe x Breite x Tiefe): 131 x 391 x 459 mm ;
Farbe der Teile: Alle Bauteile farbig;
Schutzart (IP): IP66 | Schutz gegen Eindringen von Staub, strahlwassergeschützt;
Schlagfestigkeit (IK): IK10 | 20 J vandalismusgeschützt;
Standardaufneigung Aufsatzmontage: -;
Standardaufneigung Ansatzmontage: 0°;
Typ optische Abdeckung: Glas;
Nettogewicht: 6,700 kg;
Zentrale Notbeleuchtung: Nein;
Notbeleuchtung: -;
Entflammbarkeitszeichen: -;
CE-Zeichen: Ja;
ENEC-Zeichen: ENEC-Pluszeichen;
EU RoHS-konform: Ja;
Bemessungsumgebungstemperatur (Tq): 25 °C;
Umgebungstemperaturbereich: -40 bis +50 °C;
Nachhaltigkeitsbewertung: Lighting for wellbeing, Signify Circle;
Produktnamen anzeigen: BPS300 LED60/730-1P DM16P 48/60S;
Angezeigter Bestellcode, Beschreibung (DTN, nur B2B): BPS300 LED60/730-1P DM16P 48/60S;
Vollständiger EOC (nur B2B): 872110336959800;
Angezeigter Bestellcode (nur B2B): 8721103369598;
Material-Nummer (12NC): 912300060803;
SAP-Anzahl pro Verpackung: 1;
SAP EAN/UPC – Stück/Set/Kiste: 8721103369598;
SAP-Zähler – Pakete pro Außenkarton: 1;
EAN Umverpackung: 8721103369598;
Produktfamiliencode: BPS300 | CityVario Asymetric;

(c) Signify
Menge: 1,000
