# Projekt
Leistungsbeschreibung (GAEB DA XML 3.2, DA81)
Währung: EUR
Auftraggeber: Signify GmbH, Röntgenstraße 22, 22335 Hamburg
Erstellt mit: Philips, http://www.lighting.philips.de, 13.05.2026

## LV
Datum: 13.05.2026

### 0001 Signify, ClearWay gen2

**0001.00001 BGP307 LED69-4S/740 II DX10 BL1 D11 48/7 ClearWay gen2, Road & street light, 40.5 W, 5880 lm, 4000 K, CRI70, Intern (keine externe Verbindung), Extrem breitstrahlende Lichtverteilung 10, Schutzklasse II, IP66**
Das Beleuchtungssystem muss ClearWay gen2 sein oder alternativ die folgenden Kriterien erfüllen: Das Beleuchtungssystem muss über LED-basierte Leuchten verfügen, die für alle Versionen mit unterschiedlicher Lichtleistung die gleiche Größe des Aluminium-Druckgussgehäuses bieten. Das Leuchtengehäuse darf keine Kühlrippen aufweisen, wodurch eine glatte Oberseite gewährleistet wird, die weniger anfällig für Verschleiß und Korrosion ist. Das Beleuchtungssystem muss eine Auswahl von über 40 verschiedenen Lichtverteilungen bieten und eine Neigungsverstellung ermöglichen, ohne dass die Leuchtenabdeckung geöffnet werden muss. Das Beleuchtungssystem muss außerdem eine Nutzlebensdauer von 100.000 Stunden bei L90B10 bieten. Und es muss über ein QR-basiertes Identifizierungssystem verfügen, das jede Leuchte eindeutig identifizierbar macht und so ermöglicht, dass Informationen zu Installation, Wartung und Ersatzteilen einfach und genau abgerufen werden können.
Lichtstromtoleranz: +/-7%;
Anfängliche Farbsättigung: (0.38, 0.38) SDCM <5;
Toleranz Leistungsaufnahme: +/-10%;
Init. Farbwiedergabeindextoleranz: +/-2;
SDCM: SDCM≤5;
Ausfallrate des Betriebsgerätes bei mittlerer Nutzlebensdauer von 50.000 Std.: 5 %;
Ausfallrate des Betriebsgeräts bei mittlerer Nutzlebensdauer von 100.000 Std.: 10 %;
Lichtstromstabilität (EN-IEC 62722-2-1) bei mittlerer Nutzlebensdauer* von 50.000 Std.: L99;
Lichtstromstabilität (EN-IEC 62722-2-1) bei mittlerer Nutzlebensdauer* von 100.000 Std.: L97;
Lampenfamiliencode: LED69 | LED module 6900 lm;
Lichtquelle austauschbar: Ja;
Anzahl Betriebsgeräte: Einheit;
Betriebsgerät inklusive: Ja;
Typ des Lichtquellenmoduls: LED;
Service Tag: Ja;
Lampentyp: LED;
Portfolio: Better;
Garantiedauer: 5 Jahre;
Nach oben gerichtete Lichtstromrate: 0;
Lichtstrom: 5.880 lm;
Ähnlichste Farbtemperatur: 4000 K;
Nennlichtausbeute (Nom): 145 lm/W;
Farbwiedergabeindex (CRI): 70;
Farbe der Lichtquelle: 740 Neutralweiß;
Optik: -;
Ausstrahlungswinkel Leuchte: 152° - 25° × 66°;
Optiktyp im Außenbereich: Extrem breitstrahlende Lichtverteilung 10;
Effektive Projektionsfläche: 0,1151 m²;
Eingangsspannung: 220 bis 240 V;
Netzfrequenz: 50 to 60 Hz;
Einschaltstrom: 47 A;
Einschaltzeit: 0,25 ms;
Leistung: 40,5 W;
Leistungsfaktor (Bruchteil): 0.98;
Elektrischer Anschluss: Schnellsteckverbinder, 5-polig;
Kabel: -;
Anzahl Leuchten pro Sicherung mit 16 A Typ B: 10;
IEC-Schutzklasse: Schutzklasse II;
Überspannungsschutz (allgemein/differenziell): Überspannungsschutz bis 6 kV im Gegentaktmodus und bis 8 kV im Gleichtaktmodus;
Dimmbar: Nein;
Betriebsgerät: Regelbares Netzteil;
Steuerungsschnittstelle: Intern (keine externe Verbindung);
Konstanter Lichtstrom: Nein;
Maximaler Dimmlevel: Nicht anwendbar;
Gehäusematerial: Aluminiumdruckguss;
Reflektor-Material: -;
Optisches Material: Polymethylmethacrylat;
Material optische Abdeckung: Gehärtetes Glas;
Befestigungsmaterial: Aluminium;
Gehäusefarbe: Grau;
Montagevorrichtung: Universalstück für Durchmesser 48–76 mm;
Form optische Abdeckung: Flach;
Ausführung optische Abdeckung: Klar;
Gesamte Länge: 525 mm;
Gesamte Breite: 330 mm;
Gesamte Höhe: 93 mm;
Abmessungen (Höhe x Breite x Tiefe): 93 x 330 x 525 mm ;
Schutzart (IP): IP66 | Schutz gegen Eindringen von Staub, strahlwassergeschützt;
Schlagfestigkeit (IK): IK09 | 10 J;
Standardaufneigung Aufsatzmontage: 0°;
Standardaufneigung Ansatzmontage: 0°;
Typ optische Abdeckung: Flachglas;
Nettogewicht: 7,680 kg;
Entflammbarkeitszeichen: -;
CE-Zeichen: Ja;
ENEC-Zeichen: ENEC-Zeichen;
Photobiologisches Risiko: Photobiological risk group 1 @ 200mm to EN62471;
Photobiologische Risikospezifikation: 3,1 m;
EU RoHS-konform: Ja;
Bemessungsumgebungstemperatur (Tq): 25 °C;
Hinweise: * Bei extremen Umgebungstemperaturen kann die Leuchte automatisch abgedimmt werden, um Komponenten zu schützen;
Umgebungstemperaturbereich: -40 bis +50 °C;
Nachhaltigkeitsbewertung: Signify Circle;
GWP gesamt A1-A3 (CO2eq) in EPD: 102 kg CO₂e;
Anteil des Produkts an Sekundärmaterialien: 5,83 %;
Anteil des recycelbaren Inhalts des Endprodukts: 50,9 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BGP307 LED69-4S/740 II DX10 BL1 D11 48/7;
Angezeigter Bestellcode, Beschreibung (DTN, nur B2B): BGP307 LED69-4S/740 II DX10 BL1 D11 48/7;
Vollständiger EOC (nur B2B): 871951411998700;
Angezeigter Bestellcode (nur B2B): 11998700;
Material-Nummer (12NC): 910925867803;
SAP-Anzahl pro Verpackung: 1;
SAP EAN/UPC – Stück/Set/Kiste: 8719514119987;
SAP-Zähler – Pakete pro Außenkarton: 1;
EAN Umverpackung: 8719514119987;
Produktfamiliencode: BGP307 | CLEARWAY GEN2;

(c) Signify
Menge: 1,000
