# Projekt
Leistungsbeschreibung (GAEB DA XML 3.2, DA81)
Währung: EUR
Auftraggeber: Signify GmbH, Röntgenstraße 22, 22335 Hamburg
Erstellt mit: Philips, http://www.lighting.philips.de, 18.05.2026

## LV
Datum: 18.05.2026

### 0001 Signify, FlowStar Gen2

**0001.00001 BGB307 LED500/740 DSM11 D9 STD MICIO FU FlowStar Gen2, Tunnel light, 300 W, 40500 lm, 4000 K, CRI70, DALI-regelbar, Symmetrische, tief-/breitstrahlende Lichtverteilung 11, Schutzklasse I, IP66, FU, STD**
Das Beleuchtungssystem muss FlowStar Gen2 sein oder alternativ den folgenden Kriterien entsprechen: Die Produktfamilie sollte eine große Bandbreite an Lumenwerten bieten, und zwar durch mindestens 4 spezielle Gehäusegrößen, mit einem Lichtstrom von 3.000 bis 70.000 Lumen.  Das Gehäuse und die Halterungen bestehen aus Edelstahl 316L ohne äußere Aluminiumteile. Die Wartungszugänglichkeit der Leuchte sollte so sein, dass die Treiber im eingebauten Zustand im Tunnel gewartet werden können. LEDs können in der Werkstatt gewartet werden, nachdem das Modul abgebaut wurde. Die Leuchten sollten für die Betriebsgeräteeinrichtung aus der Ferne geeignet, getestet und für ein LED-Kabel mit bis zu 100 m Länge zugelassen sein. Die Leuchten sollten für die Wand-, Decken- und Kabelträgermontage geeignet sein. Die Möglichkeit zur Neigung sollte bestehen. Die Leuchten sollten über folgende Anschlussmöglichkeiten verfügen: Eingang/Ausgang Netzstrom und Eingang/Ausgang Steuerung. Elektrische Schutzklasse I und II. Es bedarf einer Auswahl an symmetrischen und asymmetrischen, schmalen, breiten und extrabreiten Optiken und Gegenstrahloptiken (mit optionalem Raster) sowie einer Auswahl an Farbtemperaturen (3000, 4000 oder 5700 K).  Minimale Lampeneffizienz von 160 lm/W.  Die Leuchten müssen spritzwassergeschützt nach IP66 und schlagfest nach IK09 sein. Eine Nutzlebensdauer von mindestens 100.000 Stunden bei L95 sollte gegeben sein. Die Leuchten müssen über ein QR-basiertes Identifikationssystem verfügen, mit dem jede Leuchte eindeutig identifizierbar ist. Dies ermöglicht eine einfache und genaue Zuordnung von Informationen zu Installation, Wartung und Ersatzteilen.  Die Leuchten müssen über Steuerungsmöglichkeiten für DALI 2.0 und D4i verfügen, damit eine optimale Integration der Steuerungs- und Überwachungssysteme für den Tunnel möglich ist. Das Beleuchtungssystem muss ENEC-zertifizierte LED-basierte Leuchten enthalten, die für die Korrosivitätskategorie C5 in Tunneln geeignet sind. Die Garantiedauer der Leuchte beträgt 5 Jahre.
Lichtstromtoleranz: +/-7%;
Anfängliche Farbsättigung: (0.382, 0.380) SDCM <5;
Toleranz Leistungsaufnahme: +/-10%;
Init. Farbwiedergabeindextoleranz: +/-2;
SDCM: SDCM≤5;
Ausfallrate des Betriebsgeräts bei mittlerer Nutzlebensdauer von 100.000 Std.: 10 %;
Lichtstromstabilität (EN-IEC 62722-2-1) bei mittlerer Nutzlebensdauer* von 100.000 Std.: L95;
Lampenfamiliencode: LED500 | LED module 50000 lm;
Lichtquelle austauschbar: Ja;
Anzahl Betriebsgeräte: Einheit;
Betriebsgerät inklusive: Ja;
Typ des Lichtquellenmoduls: LED;
Service Tag: Ja;
Lampentyp: LED;
Garantiedauer: 5 Jahre;
Nach oben gerichtete Lichtstromrate: 0;
Lichtstrom: 40.500 lm;
Ähnlichste Farbtemperatur: 4000 K;
Nennlichtausbeute (Nom): 135 lm/W;
Farbwiedergabeindex (CRI): 70;
Farbe der Lichtquelle: 740 Neutralweiß;
Ausstrahlungswinkel Leuchte: 101° x 158°;
Optiktyp im Außenbereich: Symmetrische, tief-/breitstrahlende Lichtverteilung 11;
Effektive Projektionsfläche: 1,5 m²;
Eingangsspannung: 220-240 V;
Netzfrequenz: 50 to 60 Hz;
Durchschnittlicher CLO-Stromverbrauch: 80 W;
Einschaltstrom: 13 A;
Einschaltzeit: 1,32 ms;
Leistung: 300 W;
Leistungsfaktor (Bruchteil): 0.98;
Elektrischer Anschluss: 5-poliger Anschlussblock;
Kabel: Kabel 1,0 m mit Wieland-/Adels-kompatiblem Stecker, 5-polig;
Anzahl Leuchten pro Sicherung mit 16 A Typ B: 7;
IEC-Schutzklasse: Schutzklasse I;
Überspannungsschutz (allgemein/differenziell): Standardmäßige Überspannungsschutzstufe;
Dimmbar: Ja;
Betriebsgerät: Netzteil mit DALI-Schnittstelle;
Steuerungsschnittstelle: DALI-regelbar;
Konstanter Lichtstrom: Nein;
DALI-Typ: DALI-2™;
Maximaler Dimmlevel: 10%;
Gehäusematerial: Edelstahl;
Reflektor-Material: -;
Optisches Material: Polykarbonat;
Material optische Abdeckung: Polykarbonat;
Befestigungsmaterial: Edelstahl;
Gehäusefarbe: Stahl;
Montagevorrichtung: Grundplatte;
Form optische Abdeckung: Breit;
Ausführung optische Abdeckung: Klar;
Gesamte Länge: 833 mm;
Gesamte Breite: 653 mm;
Gesamte Höhe: 98 mm;
Abmessungen (Höhe x Breite x Tiefe): 98 x 653 x 833 mm ;
Schutzart (IP): IP66 | Schutz gegen Eindringen von Staub, strahlwassergeschützt;
Schlagfestigkeit (IK): IK09 | 10 J;
Standardaufneigung Aufsatzmontage: -;
Standardaufneigung Ansatzmontage: 0°;
Typ optische Abdeckung: Glas, flach, mit Rahmen;
Nettogewicht: 22,325 kg;
Entflammbarkeitszeichen: Zur Montage auf normal entflammbare Oberflächen (F-Zeichen);
CE-Zeichen: Ja;
ENEC-Zeichen: ENEC-Zeichen;
Photobiologisches Risiko: Photobiological risk group 1 @200mm to EN62778;
EU RoHS-konform: Ja;
Bemessungsumgebungstemperatur (Tq): 25 °C;
Umgebungstemperaturbereich: -40 bis +50 °C;
Nachhaltigkeitsbewertung: Unclassified;
Produktnamen anzeigen: BGB307 LED500/740 DSM11 D9 STD MICIO FU;
Angezeigter Bestellcode, Beschreibung (DTN, nur B2B): BGB307 LED500/740 DSM11 D9 STD MICIO FU;
Vollständiger EOC (nur B2B): 871951424077300;
Angezeigter Bestellcode (nur B2B): 24077300;
Material-Nummer (12NC): 912300060127;
SAP-Anzahl pro Verpackung: 1;
SAP EAN/UPC – Stück/Set/Kiste: 8719514240773;
SAP-Zähler – Pakete pro Außenkarton: 1;
EAN Umverpackung: 8719514240773;
Produktfamiliencode: BGB307 | FlowStar GEN2 MEDIUM;

(c) Signify
Menge: 1,000
