# Projekt
Leistungsbeschreibung (GAEB DA XML 3.2, DA81)
Währung: EUR
Auftraggeber: Signify GmbH, Röntgenstraße 22, 22335 Hamburg
Erstellt mit: Philips, http://www.lighting.philips.de, 14.05.2026

## LV
Datum: 14.05.2026

### 0001 Signify, GameVision

**0001.00001 BVP440 LED1700/730 DW BV GCA PSU ALU GameVision, Floodlight for sports and area, 985 W, 138711 lm, 3000 K, CRI70, Asymmetrisch, IP66**
Die Leuchte muss entweder GameVision sein oder alternativ den folgenden Kriterien entsprechen: Es muss sich um ein nach ENEC zertifiziertes Flutlicht auf LED-Basis handeln, das den Anforderungen von CE, ROHS und REACH entspricht.Das Produktdesign muss aus einem einzelnen LED-Modul in Kombination mit einem Reflektor bestehen, der in einem haubenförmigen Aluminiumgehäuse untergebracht ist. Der Reflektor muss sich in der gleichen Wasserdichtigkeitszone wie das LED-Modul befinden und durch ein Glas geschützt sein. Das Gewicht der vorgeschlagenen Leuchte sollte 19 kg (ohne Betriebsgerät) nicht überschreiten.Die Produktfamilie sollte drei verschiedene Oberflächenoptionen bieten, darunter eine naturbelassene Option (nicht lackiert, nicht eloxiert), eine Standard-Pulverbeschichtungsoption, die für 500 Stunden in einer Salzsprühkammer getestet wurde, und eine Marineoption, die 1000 Stunden lang in einer Salzsprühkammer getestet wurde. Die LEDs der vorgeschlagenen Leuchte müssen einen erwarteten Lichtstromerhalt von mindestens 50.000 Stunden@L80 haben.Die vorgeschlagene Produktfamilie muss einen Standardschutz gegen elektrische Überspannungen von bis zu 6 kV im Differenzialmodus und 8 kV im Gleichtaktmodus auf Leuchtenebene bieten. Darüber hinaus muss die Leuchte die Möglichkeit eines zusätzlichen Schutzes gegen elektrische Überspannungen von bis zu 10 kV im Differentialbetrieb und 10 kV im Gleichtaktbetrieb auf Leuchtenebene bieten. Die Schlagfestigkeit des Produkts muss mindestens IK08 betragen und für das Kerngehäuse nach der Norm IEC 62262 zertifiziert sein. Der Schutz des Produkts gegen das Eindringen von Wasser muss gemäß IEC 60598-1:2008/IEC 60598-2-3:2002 + A1:2011/IEC 60598-2-5:1998 ohne Verwendung von Klebstoff in der Leuchtenbaugruppe nach IP66 zertifiziert sein. Das Produkt muss EMV-konform sein gemäß EN 55015:2013, EN 61547:2009, EN61000-3-32:2014, EN 61000-3-3:2013, ETSI EN 301 489-1 V1.9.2:2011. Die Widerstandsfähigkeit der vorgeschlagenen Produkte gegen sinusförmige Schwingungen muss gemäß IEC 60068-2-27:2008 mit den nachstehenden Spezifikationen geprüft und erfüllt werden. Entsprechende Nachweise müssen dem Angebot beigefügt werden.Die Prüfung wird auf drei Achsen (x, y, z) durchgeführt: OZ, OX, OY. Die Leuchte muss einer Schwingung mit einem Frequenzbereich von 5 Hz bis 30 Hz ausgesetzt werden.  mit einer Beschleunigungsamplitude von 0,5g  und eine Dauer von 100.000 Zyklen haben. (+/-10%). Nach den Vibrationszyklen muss das Licht den Anforderungen der IEC EN 60598-1 entsprechen und gemäß der Norm funktionieren. Die Einhaltung der Vorschriften wird durch Messung und/oder Sichtkontrolle überprüft. Das Anzugsdrehmoment der Befestigungsschrauben darf nicht geringer sein als das in der Montageanleitung angegebene Drehmoment. Die Leuchte muss eingeschaltet bleiben. Es darf keine sichtbaren Schäden wie Risse, Brüche oder Sprünge aufweisen. Die Leuchte ist mit einem digital aktivierbaren Smart Tag (QR-Code-Aufkleber) ausgestattet, der auf der Außenseite der Leuchte sowie auf der Verpackung der Leuchte sichtbar ist, und wird mit zusätzlichen Aufklebern geliefert, die in der Tür des Mastes angebracht werden. Mit Hilfe eines Smartphones und einer speziellen App soll dieser Smart Tag die folgenden Vorteile bieten, um die Installation und Wartung zu erleichtern: Die spezielle App ermöglicht den Zugriff auf detaillierte produktspezifische Informationen (z. B. Lichtstrompaket, Optiktyp usw.) über das Etikett der Box sowie auf Montageanweisungen. Die spezielle App soll die Produktregistrierung vor Ort nach der Installation ermöglichen, beispielsweise um das Produkt für ein mögliches Garantieprogramm anzumelden. Die spezielle App soll eine Fehlermeldung an den Hersteller ermöglichen. Die spezielle App soll Diagnoseunterstützung bieten und die Identifizierung der Ersatzteilverfügbarkeit ermöglichen. Die spezielle App ermöglicht die Inbetriebnahme von Ersatzteilen mit den ursprünglichen Einstellungen direkt vom Smartphone aus. Das Betriebsgerät der vorgeschlagenen Produktfamilie muss eine problemlose (Neu-)Programmierung über die NFC-Technologie ermöglichen. Die vorgeschlagene Produktfamilie soll mit der NFC-Technologie (Near Field Communication) ausgestattet sein, sodass das Betriebsgerät vor Ort (neu) programmiert werden kann, ohne dass die Leuchte zerlegt werden muss. Die vorgeschlagene Produktfamilie soll über ein spezielles NFC-Gerät und ein Smartphone, auf dem eine spezielle Software installiert ist, programmierbar sein. Die vorgeschlagene Programmierbarkeit soll die (Neu-)Programmierung der Dimmwerte und des zugehörigen Lichtstroms ermöglichen. Die vorgeschlagene Technologie soll es den Installateuren ermöglichen, installierte Betriebsgeräte und/oder Ersatz-Betriebsgeräte schneller zu konfigurieren, ohne dass sie mit Kabeln hantieren oder Betriebsgeräte einschalten müssen. Die vorgeschlagene Leuchtenfamilie sollte zumindest eine drahtlose Steuerungsoption bieten, für die die Leuchte mit einem D4i-zertifizierten LED-Treiber und einer Steckdose am Treiber oder in einer separaten Box ausgestattet sein muss, die am Mast oder an der Halterung des Flutlichts montiert werden kann. Diese Buchse muss den Anschluss eines zukünftigen Zhaga-D4i-zertifizierten Controllers ermöglichen, ohne die Leuchte zu öffnen. Die Zhaga-D4i-Konformität soll die von Zhaga-D4i spezifizierte (zukunftssichere) Interoperabilität dieser Controller sicherstellen. Die Schnittstelle muss eine einfache mechanische und werkzeuglose Installation, den Austausch und den Anschluss des Controllers vor Ort innerhalb von 10 Sekunden ermöglichen. Die vorgeschlagene Produktfamilie muss über eine Umweltproduktdeklaration (EPD) verfügen.
Lichtstromtoleranz: +/-7%;
Anfängliche Farbsättigung: (0.431,0.401);
Toleranz Leistungsaufnahme: +/-10%;
Init. Farbwiedergabeindextoleranz: +/-2;
Ausfallrate des Betriebsgerätes bei mittlerer Nutzlebensdauer von 50.000 Std.: 10 %;
Lichtstromstabilität (EN-IEC 62722-2-1) bei mittlerer Nutzlebensdauer* von 50.000 Std.: L80;
Lampenfamiliencode: LED1650 | LED module 165000 lm;
Anzahl Betriebsgeräte: Einheit;
Betriebsgerät inklusive: Ja;
Typ des Lichtquellenmoduls: LED;
Portfolio: Best;
Garantiedauer: 5 Jahre;
Nach oben gerichtete Lichtstromrate: 0;
Lichtstrom: 138.711 lm;
Ähnlichste Farbtemperatur: 3000 K;
Nennlichtausbeute (Nom): 141 lm/W;
Farbwiedergabeindex (CRI): 70;
Farbe der Lichtquelle: 730 Warmweiß;
Ausstrahlungswinkel Leuchte: -;
Optiktyp im Außenbereich: Asymmetrisch;
Effektive Projektionsfläche: 0,081 m²;
Eingangsspannung: 230 bis 400 V;
Netzfrequenz: 50 or 60 Hz;
Einschaltstrom: 30 A;
Einschaltzeit: 300 ms;
Leistung: 985 W;
Leistungsfaktor (Bruchteil): 0.9;
Elektrischer Anschluss: 3-poliger Anschlussblock;
Kabel: -;
Anzahl Leuchten pro Sicherung mit 16 A Typ B: 2;
IEC-Schutzklasse: Schutzklasse I;
Überspannungsschutz (allgemein/differenziell): Überspannungsschutz bis 10 kV im Gegentaktmodus und bis 10 kV im Gleichtaktmodus;
Dimmbar: Nein;
Betriebsgerät: Netzteil (Ein/Aus);
Konstanter Lichtstrom: Nein;
Gehäusematerial: Aluminium;
Reflektor-Material: Aluminium;
Optisches Material: -;
Material optische Abdeckung: Glas;
Befestigungsmaterial: Aluminium;
Gehäusefarbe: Aluminium;
Montagevorrichtung: Montagehalterung, einstellbar;
Form optische Abdeckung: Flach;
Ausführung optische Abdeckung: Klar;
Gesamte Länge: 759 mm;
Gesamte Breite: 610 mm;
Gesamte Höhe: 359 mm;
Abmessungen (Höhe x Breite x Tiefe): 359 x 610 x 759 mm ;
Schutzart (IP): IP66 | Schutz gegen Eindringen von Staub, strahlwassergeschützt;
Schlagfestigkeit (IK): IK08 | 5 J vandalismussicher;
Standardaufneigung Aufsatzmontage: 10°;
Standardaufneigung Ansatzmontage: -;
Typ optische Abdeckung: Klarglas;
Nettogewicht: 23,800 kg;
Entflammbarkeitszeichen: -;
CE-Zeichen: Ja;
ENEC-Zeichen: ENEC-Zeichen;
EU RoHS-konform: Ja;
Bemessungsumgebungstemperatur (Tq): 15 °C;
Umgebungstemperaturbereich: -40 bis +50 °C;
Nachhaltigkeitsbewertung: Unclassified;
Produktnamen anzeigen: BVP440 LED1700/730 DW BV GCA PSU ALU;
Angezeigter Bestellcode, Beschreibung (DTN, nur B2B): BVP440 LED1700/730 DW BV GCA PSU ALU;
Vollständiger EOC (nur B2B): 872016981197300;
Angezeigter Bestellcode (nur B2B): 81197300;
Material-Nummer (12NC): 912300060750;
SAP-Anzahl pro Verpackung: 1;
SAP EAN/UPC – Stück/Set/Kiste: 8720169811973;
SAP-Zähler – Pakete pro Außenkarton: 1;
EAN Umverpackung: 8720169811973;
Produktfamiliencode: BVP440 | GAMEVISION;

(c) Signify
Menge: 1,000
