# Projekt
Leistungsbeschreibung (GAEB DA XML 3.2, DA81)
Währung: EUR
Auftraggeber: Signify GmbH, Röntgenstraße 22, 22335 Hamburg
Erstellt mit: Philips, http://www.lighting.philips.de, 19.05.2026

## LV
Datum: 19.05.2026

### 0001 Signify, Jargeau LED gen3

**0001.00001 BSP651 LED50/830 II DM50 MK-BK FG BALL 3 Jargeau LED gen3, Urban road & street light, 38 W, 3450 lm, 3000 K, CRI80, Mittlere Lichtverteilung 50, Schutzklasse II, IP66**
Das Beleuchtungssystem muss entweder Jargeau LED gen3 sein oder den folgenden Kriterien entsprechen: Das Beleuchtungssystem muss ENEC-zertifizierte LED-Leuchten enthalten, die für die Neuinstallation oder Renovierung im urbanen Bereich geeignet sind. Es sollte eine breite Palette von Lichtstromwerten bieten, mit einem Systemlichtstrom von bis zu 9.120 Lumen. Eine hohe Effizienz von bis zu 138 lm/W muss erreichbar sein. Eine große Auswahl an symmetrischen, asymmetrischen und Straßenoptiken muss zur Verfügung stehen, um die jeweilige Anwendung zu optimieren. Eine optionale Lamellenblende für Blendlicht oder Rückbeleuchtung (außer bei symmetrischer Optik) muss verfügbar sein, auch als Nachrüstlösung. Es muss die Möglichkeit bestehen, diffuses Glas zu installieren, für Situationen, die einen hohen visuellen Komfort erfordern. Es muss eine große Auswahl an Farbtemperaturen (730, 740, 727, 722 oder 830) für das Lichtmodul verfügbar sein. Eine optimierte ClearStar-Version mit Lichtfarbe 518 oder 420 sollte für umweltsensible Situationen verfügbar sein. Die Leuchte sollte ausschließlich in einer Größe erhältlich sein, sodass sie mit oder ohne spezielle Masten und Halterungen verwendet werden kann, um die Flexibilität zu erhöhen und die spezifische Anwendung zu ermöglichen. Elektrische Schutzklasse I und II. Umgebungstemperaturbereich von -40° bis +50°C. Das Beleuchtungssystem muss mit einem QR-basierten Identifikationssystem ausgestattet sein, das jede Leuchte eindeutig identifizierbar macht und somit ermöglicht, Informationen zu Installation, Wartung und Ersatzteilen einfach und genau abzurufen. Die Leuchte muss einfach zu öffnen sein und direkten Zugang sowohl zum Betriebsgerät als auch zum Lichtmodul ermöglichen. Die Leuchten müssen gegen Eindringen gemäß IP66 und gegen Stöße gemäß IK09 geschützt sein und als Standardwahl eine Mastaufsatzmontage mit offener ¾"- und 1"G-Froschaufnahme oder einem Zapfen mit 60 mm Durchmesser sowie eine hängende Montage mit ¾"- und 1"G-Aufnahme für Flexibilität in der Anwendung bieten. Die Leuchten sollten zudem eine Mindestlebensdauer von 100.000 Stunden (bei L95) aufweisen. Und das System muss eine breite Auswahl an Dimm- und Steuerungsoptionen bieten, darunter LineSwitch, DynaDimmer, CLO, DALI und bis hin zu Zhaga-D4i (ZD4i) mit Interact-ready-Kompatibilität, um die Effizienz durch zukünftig eingesetzte intelligente Beleuchtung zu optimieren. Die Leuchte muss über eine Garantie von 5 Jahren verfügen.
Lichtstromtoleranz: +/-7%;
Anfängliche Farbsättigung: (0.381, 0.379) SDCM <5;
Toleranz Leistungsaufnahme: +/-10%;
Init. Farbwiedergabeindextoleranz: +/-2;
SDCM: SDCM≤5;
Ausfallrate des Betriebsgeräts bei mittlerer Nutzlebensdauer von 100.000 Std.: 10 %;
Lichtstromstabilität (EN-IEC 62722-2-1) bei mittlerer Nutzlebensdauer* von 100.000 Std.: L97;
Lampenfamiliencode: LED50 | LED module 5000 lm;
Lichtquelle austauschbar: Ja;
Anzahl Betriebsgeräte: Einheit;
Betriebsgerät inklusive: Ja;
Typ des Lichtquellenmoduls: LED;
Service Tag: Ja;
Lampentyp: LED;
Portfolio: Better;
Garantiedauer: 5 Jahre;
Nach oben gerichtete Lichtstromrate: 0,01;
Lichtstrom: 3.450 lm;
Ähnlichste Farbtemperatur: 3000 K;
Nennlichtausbeute (Nom): 91 lm/W;
Farbwiedergabeindex (CRI): 80;
Farbe der Lichtquelle: 830 Warmweiß;
Ausstrahlungswinkel Leuchte: 30° - 5° x 153°;
Optiktyp im Außenbereich: Mittlere Lichtverteilung 50;
Effektive Projektionsfläche: 0,2 m²;
Eingangsspannung: 220 bis 240 V;
Netzfrequenz: 50 to 60 Hz;
Einschaltstrom: 46 A;
Einschaltzeit: 0,25 ms;
Leistung: 38 W;
Leistungsfaktor (Bruchteil): 0.97;
Elektrischer Anschluss: Wieland/Adels-kompatibler Steckverbinder, 2-polig;
Kabel: -;
Anzahl Leuchten pro Sicherung mit 16 A Typ B: 11;
IEC-Schutzklasse: Schutzklasse II;
Überspannungsschutz (allgemein/differenziell): Überspannungsschutz bis 6 kV im Gegentaktmodus und bis 8 kV im Gleichtaktmodus;
Dimmbar: Nein;
Betriebsgerät: Netzteil (Ein/Aus);
Steuerungsschnittstelle: -;
Konstanter Lichtstrom: Nein;
DALI-Typ: DALI-2™;
Gehäusematerial: Aluminium;
Reflektor-Material: -;
Optisches Material: Polymethylmethacrylat;
Material optische Abdeckung: Glas;
Befestigungsmaterial: Aluminium;
Gehäusefarbe: Schwarz;
Montagevorrichtung: Abhängeset, einfach, Standard;
Form optische Abdeckung: Flach;
Ausführung optische Abdeckung: Klar;
Gesamte Länge: 400 mm;
Gesamte Breite: 400 mm;
Gesamte Höhe: 692 mm;
Abmessungen (Höhe x Breite x Tiefe): 692 x 400 x 400 mm ;
Schutzart (IP): IP66 | Schutz gegen Eindringen von Staub, strahlwassergeschützt;
Schlagfestigkeit (IK): IK09 | 10 J;
Standardaufneigung Aufsatzmontage: -;
Standardaufneigung Ansatzmontage: -;
Typ optische Abdeckung: Flachglas;
Nettogewicht: 9,400 kg;
Entflammbarkeitszeichen: -;
CE-Zeichen: Ja;
ENEC-Zeichen: ENEC-Zeichen;
Photobiologisches Risiko: Photobiological risk group 0 @200mm to EN62778;
EU RoHS-konform: Ja;
Bemessungsumgebungstemperatur (Tq): 25 °C;
Umgebungstemperaturbereich: -40 bis +50 °C;
Nachhaltigkeitsbewertung: Unclassified;
GWP gesamt A1-A3 (CO2eq) in EPD: 216 kg CO₂e;
Anteil des Produkts an Sekundärmaterialien: 5,87 %;
Anteil des recycelbaren Inhalts des Endprodukts: 55 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BSP651 LED50/830 II DM50 MK-BK FG BALL 3;
Angezeigter Bestellcode, Beschreibung (DTN, nur B2B): BSP651 LED50/830 II DM50 MK-BK FG BALL 3;
Vollständiger EOC (nur B2B): 871951424239500;
Angezeigter Bestellcode (nur B2B): 24239500;
Material-Nummer (12NC): 912300060160;
SAP-Anzahl pro Verpackung: 1;
SAP EAN/UPC – Stück/Set/Kiste: 8719514242395;
SAP-Zähler – Pakete pro Außenkarton: 1;
EAN Umverpackung: 8719514242395;
Produktfamiliencode: BSP651 | JARGEAU LED GEN3;

(c) Signify
Menge: 1,000
