# Projekt
Leistungsbeschreibung (GAEB DA XML 3.2, DA81)
Währung: EUR
Auftraggeber: Signify GmbH, Röntgenstraße 22, 22335 Hamburg
Erstellt mit: Philips, http://www.lighting.philips.de, 07.05.2026

## LV
Datum: 07.05.2026

### 0001 Signify, TownGuide Performer

**0001.00001 BDP103 LED50/740 II DS PCC BK CLO 76P TownGuide Performer, Urban road & street light, 35 W, 3800 lm, 4000 K, CRI70, Lichtverteilung symmetrisch, Schutzklasse II, IP66, SRG6-6**
Das Beleuchtungssystem muss TownGuide Performer sein oder alternativ die folgenden Kriterien erfüllen: Das Beleuchtungssystem muss über ENEC-zertifizierte LED-basierte Leuchten verfügen, die für die Neuinstallation oder den 1:1 Ersatz von Post-Top-Leuchten im städtischen Umfeld geeignet sind. Das System sollte eine breite Auswahl an Lichtstromwerten bieten, mit einem Systemlichtstrom von 1200 bis 12.000 Lumen. Eine Systemeffizienz von bis zu 124 Lm/W muss erreichbar sein. Eine Auswahl von fünf symmetrischen und asymmetrischen Optiken, darunter eine speziell für Wohnbereiche entwickelte Optik, ist verfügbar. Eine optionale Blende zur Begrenzung von Streulicht oder Rückbeleuchtung (außer für symmetrische Optik) muss verfügbar sein, auch als Nachrüstung. Außerdem muss eine Auswahl an Farbtemperaturen (730, 740 oder 830) für das Lichtmodul verfügbar sein. Es kann aus fünf Schalenformen in drei Oberflächenvarianten – klar, transluzent und matt – passend zur jeweiligen Anwendung gewählt werden. Eine spezielle Ausführung für 0 ULR-Situationen muss verfügbar sein. Das Beleuchtungssystem muss über ein QR-basiertes Identifikationssystem verfügen, das jede Leuchte eindeutig identifizierbar macht und so ermöglicht, dass Informationen zu Installation, Wartung und Ersatzteilen einfach und genau abgerufen werden können. Die Leuchten müssen nach IP66 gegen Eindringen von Wasser und Staub geschützt, nach IK10 stoßfest sein und über einen Maststutzen für 76, 60 oder 48 mm Mastanschluss verfügen. Die Leuchten sollten außerdem eine lange Nutzlebensdauer von 100.000 Stunden bei mindestens L82 haben. Und das System muss eine große Auswahl an Dimm- und Steuerungsoptionen bieten, darunter Lineswitch, Dynadim, CLO, DALI, bis hin zu Zhaga System Ready Zd4i-Kompatibilität mit Interact City, um die Effizienz durch den zukünftigen Einsatz von intelligenter Beleuchtung zu optimieren. Die Garantiedauer der Leuchte beträgt 5 Jahre.
Lichtstromtoleranz: +/-7%;
Anfängliche Farbsättigung: (0.43, 0.40) SDCM <5;
Toleranz Leistungsaufnahme: +/-10%;
Init. Farbwiedergabeindextoleranz: +/-2;
SDCM: SDCM≤5;
Ausfallrate des Betriebsgerätes bei mittlerer Nutzlebensdauer von 50.000 Std.: 5 %;
Ausfallrate des Betriebsgeräts bei mittlerer Nutzlebensdauer von 100.000 Std.: 10 %;
Lichtstromstabilität (EN-IEC 62722-2-1) bei mittlerer Nutzlebensdauer* von 50.000 Std.: L96;
Lichtstromstabilität (EN-IEC 62722-2-1) bei mittlerer Nutzlebensdauer* von 100.000 Std.: L93;
Lampenfamiliencode: LED50 | LED module 5000 lm;
Lichtquelle austauschbar: Ja;
Anzahl Betriebsgeräte: Einheit;
Betriebsgerät inklusive: Ja;
Typ des Lichtquellenmoduls: LED;
Service Tag: Ja;
Lampentyp: LED;
Portfolio: Better;
Garantiedauer: 5 Jahre;
Nach oben gerichtete Lichtstromrate: 3;
Lichtstrom: 3.800 lm;
Ähnlichste Farbtemperatur: 4000 K;
Nennlichtausbeute (Nom): 112 lm/W;
Farbwiedergabeindex (CRI): 70;
Farbe der Lichtquelle: 740 Neutralweiß;
Ausstrahlungswinkel Leuchte: 75°;
Optiktyp im Außenbereich: Lichtverteilung symmetrisch;
Effektive Projektionsfläche: 0,093 m²;
Eingangsspannung: 220-240 V;
Netzfrequenz: 50 to 60 Hz;
Einschaltstrom: 45 A;
Einschaltzeit: 0,285 ms;
Leistung: 35 W;
Leistungsfaktor (Bruchteil): 0.96;
Elektrischer Anschluss: Schraubanschlussblock, 5-polig;
Kabel: -;
Anzahl Leuchten pro Sicherung mit 16 A Typ B: 10;
IEC-Schutzklasse: Schutzklasse II;
Überspannungsschutz (allgemein/differenziell): Überspannungsschutz bis 6 kV im Gegentaktmodus und bis 6 kV im Gleichtaktmodus;
Dimmbar: Nein;
Betriebsgerät: Geregeltes Netzteil mit konstantem Lichtstrom;
Steuerungsschnittstelle: -;
Konstanter Lichtstrom: Ja;
Maximaler Dimmlevel: Nicht anwendbar;
Lichtregelung: Konstanter Lichtstrom;
Gehäusematerial: Aluminium;
Reflektor-Material: -;
Optisches Material: Acrylat;
Material optische Abdeckung: Polykarbonat;
Befestigungsmaterial: Stahl;
Gehäusefarbe: Schwarz;
Montagevorrichtung: Mastspitze für Durchmesser 76 mm;
Form optische Abdeckung: Breit;
Ausführung optische Abdeckung: Klar;
Gesamte Länge: 571 mm;
Gesamte Höhe: 458 mm;
Gesamter Durchmesser: 570 mm;
Schutzart (IP): IP66 | Schutz gegen Eindringen von Staub, strahlwassergeschützt;
Schlagfestigkeit (IK): IK10 | 20 J vandalismusgeschützt;
Standardaufneigung Aufsatzmontage: 0°;
Standardaufneigung Ansatzmontage: -;
Typ optische Abdeckung: Polycarbonatwanne/-abdeckung, klar;
Nettogewicht: 7,380 kg;
Entflammbarkeitszeichen: -;
CE-Zeichen: Ja;
ENEC-Zeichen: ENEC-Zeichen;
EU RoHS-konform: Ja;
Bemessungsumgebungstemperatur (Tq): 25 °C;
Umgebungstemperaturbereich: -40 bis +35 °C;
Nachhaltigkeitsbewertung: Unclassified;
Produktnamen anzeigen: BDP103 LED50/740 II DS PCC BK CLO 76P;
Angezeigter Bestellcode, Beschreibung (DTN, nur B2B): BDP103 LED50/740 II DS PCC BK CLO 76P;
Vollständiger EOC (nur B2B): 871951465884400;
Angezeigter Bestellcode (nur B2B): 65884400;
Material-Nummer (12NC): 910925868808;
SAP-Anzahl pro Verpackung: 1;
SAP EAN/UPC – Stück/Set/Kiste: 8719514658844;
SAP-Zähler – Pakete pro Außenkarton: 1;
EAN Umverpackung: 8719514658844;
Produktfamiliencode: BDP103 | TOWNGUIDE PERFORMER CLASSIC T;

(c) Signify
Menge: 1,000
