# Projekt
Leistungsbeschreibung (GAEB DA XML 3.2, DA81)
Währung: EUR
Auftraggeber: Signify GmbH, Röntgenstraße 22, 22335 Hamburg
Erstellt mit: Philips, http://www.lighting.philips.de, 19.05.2026

## LV
Datum: 19.05.2026

### 0001 Signify, TownTune CCB

**0001.00001 BDP275 LED18-4S/730 PSD DX52 PCC DGR D9 TownTune CCB, Urban road & street light, 12.4 W, 1494 lm, 3000 K, CRI70, DALI-regelbar, Extrem breitstrahlende Lichtverteilung DX52, Schutzklasse I, IP66, SRG6-6**
Das Beleuchtungssystem muss TownTune sein oder alternativ die folgenden Kriterien erfüllen: Das Beleuchtungssystem muss ENEC-zertifizierte LED-basierte Leuchten enthalten, die für Neuinstallationen oder 1:1 Nachrüstungen von Post-Top-Leuchten im städtischen Umfeld geeignet sind. Die Leuchte muss Teil einer Produktfamilie sein, die den Einsatzbereich im gesamten Gebiet erweitert und die Wartung durch gemeinsame Komponenten erleichtert und kostengünstiger gestaltet. Die Familie soll die Flexibilität bieten, Zubehör zur Individualisierung von Aussehen und Anmutung durch das Hinzufügen von Oberschirmen sowohl direkt als auch zu einem späteren Zeitpunkt einzusetzen. In anderen Ausführungen der Produktfamilie kann auch ein dekorativer Ring angebracht werden. Diese Spezifikation gilt für TownTune CCB (ausgestattet mit einer konischen Wanne und GentleBeam-Finish). Es sollte eine große Auswahl an Lichtstromwerten bieten, mit einem Systemlichtstrom von 600 bis zu 13.000 Lumen in einer flachen PC-Wanne. Das System muss eine hohe Lichtausbeute von bis zu 135 Lm/W ermöglichen. Es muss eine breite Auswahl von mindestens 30 symmetrischen, asymmetrischen und Straßenbeleuchtungsoptiken zur Optimierung je nach Anwendung verfügbar sein. Die Wanne muss eine GentleBeam-Oberfläche besitzen, um den Sehkomfort zu erhöhen und gleichzeitig maximale Effizienz zu gewährleisten. Eine optionale Blende für störendes Licht oder Rückbeleuchtung (außer bei symmetrischer Optik) muss verfügbar sein, auch als Nachrüstoption. Außerdem muss eine breite Auswahl an Farbtemperaturen (730, 740, 727, 722 oder 830) für das Lichtmodul verfügbar sein. Eine optimierte ClearStar-Version mit Lichtfarbe 518 oder 420 ist für umweltsensible Situationen erhältlich. Das Beleuchtungssystem muss mit einem QR-basierten Identifikationssystem ausgestattet sein, das jede Leuchte eindeutig kennzeichnet und somit die Installation, Wartung und Ersatzteilinformationen einfach und präzise abgerufen werden können. Die Leuchten müssen IP66-geschützt, IK10-geschützt sein und über einen Zapfen für den Anschluss an einen Mast mit 60 mm oder 76 mm Durchmesser verfügen. Die Leuchten sollten außerdem eine lange Lebensdauer von mindestens 100.000 Stunden bei L93 aufweisen. Und das System muss eine breite Auswahl an Dimm- und Steuerungsoptionen bieten, einschließlich Lineswitch, Dynadim, CLO, DALI bis hin zu Zhaga System Ready Zd4i-Kompatibilität mit Interact City, um die Effizienz durch den zukünftigen Einsatz intelligenter Beleuchtung zu optimieren. Optional auch ein nach unten gerichteter Zhaga System Ready Zd4i Sockel für zukünftige Sensoren. Die Garantiedauer der Leuchte beträgt 5 Jahre.
Lichtstromtoleranz: +/-7%;
Anfängliche Farbsättigung: (0.434, 0.403) SDCM<5;
Toleranz Leistungsaufnahme: +/-10%;
Init. Farbwiedergabeindextoleranz: +/-2;
SDCM: SDCM≤5;
Ausfallrate des Betriebsgeräts bei mittlerer Nutzlebensdauer von 100.000 Std.: 10 %;
Lichtstromstabilität (EN-IEC 62722-2-1) bei mittlerer Nutzlebensdauer* von 100.000 Std.: L98;
Lampenfamiliencode: LED18 | LED module 1800 lm;
Lichtquelle austauschbar: Ja;
Anzahl Betriebsgeräte: Einheit;
Betriebsgerät inklusive: Ja;
Typ des Lichtquellenmoduls: LED;
Service Tag: Ja;
Lampentyp: LED;
Portfolio: Better;
Garantiedauer: 5 Jahre;
Nach oben gerichtete Lichtstromrate: 0,035;
Lichtstrom: 1.494 lm;
Ähnlichste Farbtemperatur: 3000 K;
Nennlichtausbeute (Nom): 120 lm/W;
Farbwiedergabeindex (CRI): 70;
Farbe der Lichtquelle: 730 Warmweiß;
Ausstrahlungswinkel Leuchte: -;
Optiktyp im Außenbereich: Extrem breitstrahlende Lichtverteilung DX52;
Effektive Projektionsfläche: 0,09 m²;
Eingangsspannung: 220 bis 240 V;
Netzfrequenz: 50 to 60 Hz;
Einschaltstrom: 15 A;
Einschaltzeit: 0,295 ms;
Leistung: 12,4 W;
Leistungsfaktor (Bruchteil): 0.98;
Elektrischer Anschluss: Schraubanschlussblock, 5-polig;
Kabel: -;
Anzahl Leuchten pro Sicherung mit 16 A Typ B: 29;
IEC-Schutzklasse: Schutzklasse I;
Überspannungsschutz (allgemein/differenziell): Überspannungsschutz bis 6 kV im Gegentaktmodus und bis 6 kV im Gleichtaktmodus;
Dimmbar: Ja;
Betriebsgerät: Netzteil mit DALI-Schnittstelle;
Steuerungsschnittstelle: DALI-regelbar;
Konstanter Lichtstrom: Nein;
DALI-Typ: DALI-2™;
Maximaler Dimmlevel: 10%;
Gehäusematerial: Aluminiumdruckguss ADC1 - Legierungsklasse (EN AC-47100);
Reflektor-Material: -;
Optisches Material: Acrylat;
Material optische Abdeckung: Polykarbonat;
Befestigungsmaterial: Edelstahl;
Gehäusefarbe: Anthrazit;
Montagevorrichtung: Mastspitze für Durchmesser 62 mm;
Form optische Abdeckung: Konisch;
Ausführung optische Abdeckung: Texturiert;
Gesamte Breite: 477 mm;
Gesamte Höhe: 427 mm;
Gesamter Durchmesser: 477 mm;
Schutzart (IP): IP66 | Schutz gegen Eindringen von Staub, strahlwassergeschützt;
Schlagfestigkeit (IK): IK10 | 20 J vandalismusgeschützt;
Standardaufneigung Aufsatzmontage: 0°;
Standardaufneigung Ansatzmontage: -;
Typ optische Abdeckung: Polycarbonatwanne/-abdeckung, strukturiert;
Nettogewicht: 8,000 kg;
Entflammbarkeitszeichen: Zur Montage auf normal entflammbare Oberflächen (F-Zeichen);
CE-Zeichen: Ja;
ENEC-Zeichen: ENEC-Zeichen;
Photobiologisches Risiko: Photobiological risk group 0 @200mm to EN62778;
EU RoHS-konform: Ja;
Bemessungsumgebungstemperatur (Tq): 25 °C;
Umgebungstemperaturbereich: -40 bis +35 °C;
Nachhaltigkeitsbewertung: Signify Circle;
Produktnamen anzeigen: BDP275 LED18-4S/730 PSD DX52 PCC DGR D9;
Angezeigter Bestellcode, Beschreibung (DTN, nur B2B): BDP275 LED18-4S/730 PSD DX52 PCC DGR D9;
Vollständiger EOC (nur B2B): 872016903772400;
Angezeigter Bestellcode (nur B2B): 03772400;
Material-Nummer (12NC): 912300060254;
SAP-Anzahl pro Verpackung: 1;
SAP EAN/UPC – Stück/Set/Kiste: 8720169037724;
SAP-Zähler – Pakete pro Außenkarton: 1;
EAN Umverpackung: 8720169037724;
Produktfamiliencode: BDP275 | TOWNTUNE CCB PLUS;

(c) Signify
Menge: 1,000
