# Projekt
Leistungsbeschreibung (GAEB DA XML 3.2, DA81)
Währung: EUR
Auftraggeber: Signify GmbH, Röntgenstraße 22, 22335 Hamburg
Erstellt mit: Philips, http://www.lighting.philips.de, 19.05.2026

## LV
Datum: 19.05.2026

### 0001 Signify, TownTune Central Post-Top DR

**0001.00001 BDP261 LED20-4S/740 II DM10 62P TownTune Central Post-Top DR, Urban road & street light, 12.8 W, 1480 lm, 4000 K, CRI70, Mittlere Lichtverteilung 10, Schutzklasse II, IP66, STD**
Das Beleuchtungssystem muss TownTune sein oder alternativ die folgenden Kriterien erfüllen: Es muss über ENEC-zertifizierte LED-basierte Leuchten verfügen, die für die Neuinstallation oder den 1:1 Austausch von Post-Top-Leuchten im städtischen Umfeld geeignet sind. Die Leuchte muss Teil einer Familie sein, die die Einsatzmöglichkeiten im gesamten Bereich erweitert und die Wartungsanforderungen durch gemeinsame Komponenten kostengünstiger und einfacher gestaltet. Die Produktfamilie soll die Flexibilität bieten, Zubehör für den unmittelbaren oder späteren Einsatz einzubinden, um das Erscheinungsbild durch das Hinzufügen von oberen Abdeckungen, unteren Ringen oder – mit Ausnahme von CCB – beiden zu individualisieren. Diese Spezifikation gilt für TownTune CPT (Central Post Top). Die Familie sollte eine breite Palette von Lumen-Ausgängen bieten, mit einem Systemlichtstrom von 600 bis zu 13.000 Lumen in einer flachen PC-Schale. Ein hoher Lichtwirkungsgrad von bis zu 145 lm/W muss erreichbar sein. Es muss eine große Auswahl von mindestens 30 symmetrischen, asymmetrischen und Straßenbeleuchtungsoptiken zur Verfügung stehen, um die Anwendung zu optimieren. Eine optionale Blende zur Begrenzung von Blendwirkung oder Rücklicht (außer bei symmetrischer Optik) muss ebenfalls, auch als Nachrüstoption, verfügbar sein. Außerdem muss eine breite Auswahl an Farbtemperaturen (730, 740, 727, 722 oder 830) für das Lichtmodul verfügbar sein. Eine optimierte ClearStar-Version mit Lichtfarbe 518 oder 420 ist für umweltsensible Situationen verfügbar. Das Beleuchtungssystem muss mit einem QR-basierten Identifikationssystem ausgestattet sein, das jede Leuchte eindeutig identifiziert und so ermöglicht, dass Informationen zu Installation, Wartung und Ersatzteilen einfach und genau abgerufen werden können. Die Leuchten müssen gegen das Eindringen von Wasser gemäß IP66 geschützt, gegen Stöße gemäß IK10 geschützt sein und einen Anschlusszapfen für einen Mast mit einem Durchmesser von 60 mm oder 76 mm besitzen. Die Leuchten sollten außerdem eine lange Lebensdauer von mindestens 100.000 Stunden bei L93 aufweisen. Und das System muss eine breite Auswahl an Dimm- und Steuerungsoptionen bieten, wie Lineswitch, Dynadim, CLO, Dali, bis hin zu Zhaga-System-Ready-Zd4i-Kompatibilität mit Interact City, um die Effizienz mithilfe künftig eingesetzter intelligenter Beleuchtung zu optimieren. Optional kann auch ein nach unten gerichteter Zhaga-System-Ready-Zd4i-Sockel für zukünftige Sensoren vorgesehen werden. Die Garantiedauer der Leuchte beträgt 5 Jahre.
Lichtstromtoleranz: +/-7%;
Anfängliche Farbsättigung: (0.381, 0.379) SDCM <5;
Toleranz Leistungsaufnahme: +/-10%;
Init. Farbwiedergabeindextoleranz: +/-2;
SDCM: SDCM≤5;
Treiber-Ausfallrate bei 5000 Std.: 0,5 %;
Ausfallrate des Betriebsgeräts bei mittlerer Nutzlebensdauer von 100.000 Std.: 10 %;
Lichtstromstabilität (EN-IEC 62722-2-1) bei mittlerer Nutzlebensdauer* von 100.000 Std.: L98;
Lampenfamiliencode: LED20 | LED Module 2000 lm;
Lichtquelle austauschbar: Ja;
Anzahl Betriebsgeräte: Einheit;
Betriebsgerät inklusive: Ja;
Typ des Lichtquellenmoduls: LED;
Service Tag: Ja;
Lampentyp: LED;
Portfolio: Better;
Garantiedauer: 5 Jahre;
Nach oben gerichtete Lichtstromrate: 0;
Lichtstrom: 1.480 lm;
Ähnlichste Farbtemperatur: 4000 K;
Nennlichtausbeute (Nom): 116 lm/W;
Farbwiedergabeindex (CRI): 70;
Farbe der Lichtquelle: 740 Neutralweiß;
Ausstrahlungswinkel Leuchte: 77° - 11° x 156°;
Optiktyp im Außenbereich: Mittlere Lichtverteilung 10;
Effektive Projektionsfläche: 0,066 m²;
Eingangsspannung: 220-240 V;
Netzfrequenz: 50 to 60 Hz;
Einschaltstrom: 15 A;
Einschaltzeit: 0,295 ms;
Leistung: 12,8 W;
Leistungsfaktor (Bruchteil): 0.98;
Elektrischer Anschluss: Interner Anschluss;
Kabel: -;
Anzahl Leuchten pro Sicherung mit 16 A Typ B: 29;
IEC-Schutzklasse: Schutzklasse II;
Überspannungsschutz (allgemein/differenziell): Standardmäßige Überspannungsschutzstufe;
Dimmbar: Nein;
Betriebsgerät: Netzteil (Ein/Aus);
Steuerungsschnittstelle: -;
Konstanter Lichtstrom: Nein;
DALI-Typ: DALI-2™;
Maximaler Dimmlevel: 10%;
Gehäusematerial: Aluminiumdruckguss;
Reflektor-Material: Acrylat;
Optisches Material: Polymethylmethacrylat;
Material optische Abdeckung: Polymethylmethacrylat;
Befestigungsmaterial: Aluminium;
Gehäusefarbe: Grau;
Montagevorrichtung: Mastspitze für Durchmesser 62 mm;
Form optische Abdeckung: Konvex;
Ausführung optische Abdeckung: Klar;
Gesamte Höhe: 187 mm;
Gesamter Durchmesser: 533 mm;
Schutzart (IP): IP66 | Schutz gegen Eindringen von Staub, strahlwassergeschützt;
Schlagfestigkeit (IK): IK10 | 20 J vandalismusgeschützt;
Standardaufneigung Aufsatzmontage: 0°;
Standardaufneigung Ansatzmontage: -;
Typ optische Abdeckung: Polycarbonatwanne/-abdeckung, UV-beständig;
Nettogewicht: 6,800 kg;
Entflammbarkeitszeichen: Zur Montage auf normal entflammbare Oberflächen (F-Zeichen);
CE-Zeichen: Ja;
ENEC-Zeichen: ENEC-Zeichen;
Photobiologisches Risiko: Photobiological risk group 1 @200mm to EN62778;
EU RoHS-konform: Ja;
Bemessungsumgebungstemperatur (Tq): 25 °C;
Hinweise: * Bei extremen Umgebungstemperaturen kann die Leuchte automatisch abgedimmt werden, um Komponenten zu schützen;
Umgebungstemperaturbereich: -40 bis +50 °C;
Nachhaltigkeitsbewertung: Signify Circle;
GWP gesamt A1-A3 (CO2eq) in EPD: 62,7 kg CO₂e;
Anteil des Produkts an Sekundärmaterialien: 51 %;
Anteil des recycelbaren Inhalts des Endprodukts: 50,6 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BDP261 LED20-4S/740 II DM10 62P;
Angezeigter Bestellcode, Beschreibung (DTN, nur B2B): BDP261 LED20-4S/740 II DM10 62P;
Vollständiger EOC (nur B2B): 871869987037900;
Angezeigter Bestellcode (nur B2B): 87037900;
Material-Nummer (12NC): 912300024326;
SAP-Anzahl pro Verpackung: 1;
SAP EAN/UPC – Stück/Set/Kiste: 8718699870379;
SAP-Zähler – Pakete pro Außenkarton: 1;
EAN Umverpackung: 8718699870379;
Produktfamiliencode: BDP261 | TOWNTUNE CENTRAL POST-TOP DR;

(c) Signify
Menge: 1,000
