# Projekt
Leistungsbeschreibung (GAEB DA XML 3.2, DA81)
Währung: EUR
Auftraggeber: Signify GmbH, Röntgenstraße 22, 22335 Hamburg
Erstellt mit: Philips, http://www.lighting.philips.de, 19.05.2026

## LV
Datum: 19.05.2026

### 0001 Signify, TownTune Central Post-Top DR

**0001.00001 ZDP261 DR GO ZDP261 | TOWNTUNE ACC., IK08 | 5 J vandalismussicher, Gold**
Das Beleuchtungssystem muss TownTune sein oder alternativ die folgenden Kriterien erfüllen: Es muss über ENEC-zertifizierte LED-basierte Leuchten verfügen, die für die Neuinstallation oder den 1:1 Austausch von Post-Top-Leuchten im städtischen Umfeld geeignet sind. Die Leuchte muss Teil einer Familie sein, die die Einsatzmöglichkeiten im gesamten Bereich erweitert und die Wartungsanforderungen durch gemeinsame Komponenten kostengünstiger und einfacher gestaltet. Die Produktfamilie soll die Flexibilität bieten, Zubehör für den unmittelbaren oder späteren Einsatz einzubinden, um das Erscheinungsbild durch das Hinzufügen von oberen Abdeckungen, unteren Ringen oder – mit Ausnahme von CCB – beiden zu individualisieren. Diese Spezifikation gilt für TownTune CPT (Central Post Top). Die Familie sollte eine breite Palette von Lumen-Ausgängen bieten, mit einem Systemlichtstrom von 600 bis zu 13.000 Lumen in einer flachen PC-Schale. Ein hoher Lichtwirkungsgrad von bis zu 145 lm/W muss erreichbar sein. Es muss eine große Auswahl von mindestens 30 symmetrischen, asymmetrischen und Straßenbeleuchtungsoptiken zur Verfügung stehen, um die Anwendung zu optimieren. Eine optionale Blende zur Begrenzung von Blendwirkung oder Rücklicht (außer bei symmetrischer Optik) muss ebenfalls, auch als Nachrüstoption, verfügbar sein. Außerdem muss eine breite Auswahl an Farbtemperaturen (730, 740, 727, 722 oder 830) für das Lichtmodul verfügbar sein. Eine optimierte ClearStar-Version mit Lichtfarbe 518 oder 420 ist für umweltsensible Situationen verfügbar. Das Beleuchtungssystem muss mit einem QR-basierten Identifikationssystem ausgestattet sein, das jede Leuchte eindeutig identifiziert und so ermöglicht, dass Informationen zu Installation, Wartung und Ersatzteilen einfach und genau abgerufen werden können. Die Leuchten müssen gegen das Eindringen von Wasser gemäß IP66 geschützt, gegen Stöße gemäß IK10 geschützt sein und einen Anschlusszapfen für einen Mast mit einem Durchmesser von 60 mm oder 76 mm besitzen. Die Leuchten sollten außerdem eine lange Lebensdauer von mindestens 100.000 Stunden bei L93 aufweisen. Und das System muss eine breite Auswahl an Dimm- und Steuerungsoptionen bieten, wie Lineswitch, Dynadim, CLO, Dali, bis hin zu Zhaga-System-Ready-Zd4i-Kompatibilität mit Interact City, um die Effizienz mithilfe künftig eingesetzter intelligenter Beleuchtung zu optimieren. Optional kann auch ein nach unten gerichteter Zhaga-System-Ready-Zd4i-Sockel für zukünftige Sensoren vorgesehen werden. Die Garantiedauer der Leuchte beträgt 5 Jahre.
Portfolio: Better;
Gesamte Höhe: 61 mm;
Gesamter Durchmesser: 533 mm;
Material: Polymethylmethacrylat;
Schutzart (IP): -;
Schlagfestigkeit (IK): IK08 | 5 J vandalismussicher;
Zubehörfarbe: Gold;
Winkel: -;
Nettogewicht: 0,252 kg;
CE-Zeichen: Ja;
EU RoHS-konform: Ja;
Produktnamen anzeigen: ZDP261 DR GO;
Angezeigter Bestellcode, Beschreibung (DTN, nur B2B): ZDP261 DR GO;
Vollständiger EOC (nur B2B): 871869949033100;
Angezeigter Bestellcode (nur B2B): 49033100;
Material-Nummer (12NC): 912300024164;
SAP-Anzahl pro Verpackung: 1;
SAP EAN/UPC – Stück/Set/Kiste: 8718699490331;
SAP-Zähler – Pakete pro Außenkarton: 1;
EAN Umverpackung: 8718699490331;
Produktfamiliencode: ZDP261 | TOWNTUNE ACC.;

(c) Signify
Menge: 1,000
