# Projekt
Leistungsbeschreibung (GAEB DA XML 3.2, DA81)
Währung: EUR
Auftraggeber: Signify GmbH, Röntgenstraße 22, 22335 Hamburg
Erstellt mit: Philips, http://www.lighting.philips.de, 18.05.2026

## LV
Datum: 18.05.2026

### 0001 Signify, TubePoint Gen2

**0001.00001 BGP235 LED30-4S/740 DSM11 D9 MIO-CIO MBQ TubePoint Gen2, Tunnel light, 18.8 W, 2520 lm, 4000 K, CRI70, DALI-regelbar, Symmetrische, tief-/breitstrahlende Lichtverteilung 11, Schutzklasse I, IP66, SRG6-6**
Das Beleuchtungssystem muss entweder TubePoint Gen2 sein oder alternativ den folgenden Kriterien entsprechen: Die Produktfamilie sollte eine große Bandbreite an Lichtströmen bieten, und zwar durch mindestens drei unterschiedliche Gehäusegrößen, mit einem Lichtstrom von 3.000 bis 78.000 Lumen. Die Wartungsfreundlichkeit der Leuchte sollte so beschaffen sein, dass im Tunnel montierte Betriebsgeräte und LEDs gewartet werden können. Die Leuchten sollten für die Betriebsgeräteeinrichtung aus der Ferne geeignet, getestet und für ein LED-Kabel mit bis zu 100 m Länge zugelassen sein. Die Leuchten sollten für die Wand-, Decken- und Kabelträgermontage geeignet sein. Die Möglichkeit zur Neigung sollte bestehen. Die Leuchten sollten über folgende Anschlussmöglichkeiten verfügen: Eingang/Ausgang Netzstrom und Eingang/Ausgang Steuerung. Elektrische Schutzklasse I und II. Es bedarf einer Auswahl an symmetrischen und asymmetrischen, schmalen, breiten und extrabreiten Optiken und Gegenstrahloptiken (mit optionalem Raster) sowie einer Auswahl an Farbtemperaturen (3000, 4000 oder 5700 K).  Lampeneffizienz von mindestens 160 lm/W.  Die Leuchten müssen spritzwassergeschützt nach IP66 und schlagfest nach IK09 sein. Eine Nutzlebensdauer von mindestens 100.000 Stunden bei L95 sollte gegeben sein. Die Leuchten müssen über ein QR-basiertes Identifikationssystem verfügen, mit dem jede Leuchte eindeutig identifizierbar ist. Dies ermöglicht eine einfache und genaue Zuordnung von Informationen zu Installation, Wartung und Ersatzteilen.  Die Leuchten müssen über Steuerungsmöglichkeiten für DALI 2.0 und D4i verfügen, damit eine optimale Integration der Steuerungs- und Überwachungssysteme für den Tunnel möglich ist. Das Beleuchtungssystem muss ENEC-zertifizierte LED-basierte Leuchten aufweisen, die für die Korrosionsklasse C5 im Tunnelumfeld geeignet sind. Die Leuchte hat eine Garantiezeit von 5 Jahren.
Lichtstromtoleranz: +/-7%;
Anfängliche Farbsättigung: (0.3818, 0,3796) SDCM<3;
Toleranz Leistungsaufnahme: +/-10%;
Init. Farbwiedergabeindextoleranz: +/-2;
SDCM: SDCM≤3;
Treiber-Ausfallrate bei 5000 Std.: 0,53 %;
Ausfallrate des Betriebsgeräts bei mittlerer Nutzlebensdauer von 100.000 Std.: 10 %;
Lichtstromstabilität (EN-IEC 62722-2-1) bei mittlerer Nutzlebensdauer* von 100.000 Std.: L98;
Lampenfamiliencode: LED30 | LED module 3000 lm;
Lichtquelle austauschbar: Ja;
Anzahl Betriebsgeräte: Einheit;
Betriebsgerät inklusive: Ja;
Typ des Lichtquellenmoduls: LED;
Service Tag: Ja;
Lampentyp: LED;
Portfolio: Best;
Garantiedauer: 5 Jahre;
Nach oben gerichtete Lichtstromrate: 0;
Lichtstrom: 2.520 lm;
Ähnlichste Farbtemperatur: 4000 K;
Nennlichtausbeute (Nom): 133 lm/W;
Farbwiedergabeindex (CRI): 70;
Anzahl Lichtquellen: 20;
Farbe der Lichtquelle: 740 Neutralweiß;
Ausstrahlungswinkel Leuchte: 101° x 158°;
Optiktyp im Außenbereich: Symmetrische, tief-/breitstrahlende Lichtverteilung 11;
Effektive Projektionsfläche: 0,18 m²;
Eingangsspannung: 220-240 V;
Netzfrequenz: 50 to 60 Hz;
Einschaltstrom: 21 A;
Einschaltzeit: 0,225 ms;
Leistung: 18,8 W;
Leistungsfaktor (Bruchteil): 0.95;
Elektrischer Anschluss: -;
Kabel: -;
Anzahl Leuchten pro Sicherung mit 16 A Typ B: 26;
IEC-Schutzklasse: Schutzklasse I;
Überspannungsschutz (allgemein/differenziell): Überspannungsschutz bis 6 kV im Gegentaktmodus und bis 6 kV im Gleichtaktmodus;
Dimmbar: Ja;
Betriebsgerät: Netzteil mit DALI-Schnittstelle;
Steuerungsschnittstelle: DALI-regelbar;
Konstanter Lichtstrom: Nein;
DALI-Typ: DALI-2™;
Maximaler Dimmlevel: 10%;
Gehäusematerial: Aluminiumdruckguss;
Reflektor-Material: -;
Optisches Material: Polykarbonat;
Material optische Abdeckung: Glas;
Befestigungsmaterial: Edelstahl;
Gehäusefarbe: Dunkelgrau;
Montagevorrichtung: Montagehalterung Schnellspanner, mittel;
Form optische Abdeckung: Flach;
Ausführung optische Abdeckung: Klar;
Gesamte Länge: 363,5 mm;
Gesamte Breite: 485,5 mm;
Gesamte Höhe: 89,5 mm;
Abmessungen (Höhe x Breite x Tiefe): 90 x 486 x 364 mm ;
Schutzart (IP): IP66 | Schutz gegen Eindringen von Staub, strahlwassergeschützt;
Schlagfestigkeit (IK): IK09 | 10 J;
Standardaufneigung Aufsatzmontage: -;
Standardaufneigung Ansatzmontage: 0°;
Typ optische Abdeckung: Flachglas;
Nettogewicht: 7,000 kg;
Entflammbarkeitszeichen: Zur Montage auf normal entflammbare Oberflächen (F-Zeichen);
CE-Zeichen: Ja;
ENEC-Zeichen: ENEC-Zeichen;
EU RoHS-konform: Ja;
Bemessungsumgebungstemperatur (Tq): 25 °C;
Umgebungstemperaturbereich: -30 bis +50 °C;
Nachhaltigkeitsbewertung: Signify Circle;
GWP gesamt A1-A3 (CO2eq) in EPD: 154 kg CO₂e;
Anteil des Produkts an Sekundärmaterialien: 10,2 %;
Anteil des recycelbaren Inhalts des Endprodukts: 43,9 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BGP235 LED30-4S/740 DSM11 D9 MIO-CIO MBQ;
Angezeigter Bestellcode, Beschreibung (DTN, nur B2B): BGP235 LED30-4S/740 DSM11 D9 MIO-CIO MBQ;
Vollständiger EOC (nur B2B): 871869948290900;
Angezeigter Bestellcode (nur B2B): 48290900;
Material-Nummer (12NC): 912300024108;
SAP-Anzahl pro Verpackung: 1;
SAP EAN/UPC – Stück/Set/Kiste: 8718699482909;
SAP-Zähler – Pakete pro Außenkarton: 1;
EAN Umverpackung: 8718699482909;
Produktfamiliencode: BGP235 | TUBEPOINT GEN2 SMALL;

(c) Signify
Menge: 1,000
