# Projekt
Leistungsbeschreibung (GAEB DA XML 3.2, DA81)
Währung: EUR
Auftraggeber: Signify GmbH, Röntgenstraße 22, 22335 Hamburg
Erstellt mit: Philips, http://www.lighting.philips.de, 19.05.2026

## LV
Datum: 19.05.2026

### 0001 Signify, UrbanFlex

**0001.00001 BVP729 LED20-4S/830 II PSD D9 DM50 FG DG UrbanFlex, Urban road & street light, 16.4 W, 1740 lm, 3000 K, CRI80, DALI-regelbar, Mittlere Lichtverteilung 50, Schutzklasse II, IP66, SRG6-6**
Das Beleuchtungssystem muss entweder UrbanFlex sein oder alternativ den folgenden Kriterien entsprechen: Das Beleuchtungssystem muss über ENEC-zertifizierte LED-basierte Leuchten verfügen, die für die Neuinstallation oder Renovierung in städtischen Umgebungen geeignet sind. Die Leuchte muss eine breite Palette von Lichtstromwerten ermöglichen, wobei ein Systemlichtstrom von bis zu 12.880 Lumen erreicht werden kann. Die Leuchte muss eine hohe Lichtausbeute von bis zu 157 lm/W ermöglichen. Eine breite Auswahl an symmetrischen, asymmetrischen und Straßenoptiken muss verfügbar sein, um sie optimal auf die jeweilige Anwendung abzustimmen. Eine optionale Lamelle gegen unerwünschte Blendung oder Rückbeleuchtung (außer bei symmetrischer Optik) muss verfügbar sein, auch zur Nachrüstung. Es muss die Möglichkeit bestehen, ein komfortables Flachglas zu installieren, wenn visueller Komfort erforderlich ist. Eine große Auswahl an Farbtemperaturen (730, 740, 727, 722 oder 830) für den Light Engine muss ebenfalls verfügbar sein. Eine optimierte ClearStar-Version mit Lichtfarbe 518 oder 420 sollte für umweltsensible Situationen verfügbar sein. Die Leuchte sollte in zwei Größen erhältlich sein, für die Verwendung mit oder ohne dedizierte Masten und Halterungen, um die Flexibilität zu erhöhen und der jeweiligen Anwendung gerecht zu werden. Elektrische Schutzklasse I und II. Umgebungstemperaturbereich von -40° bis +50°C. Das Beleuchtungssystem muss über ein QR-basiertes Identifikationssystem verfügen, das jede Leuchte eindeutig identifizierbar macht und so ermöglicht, Installations-, Wartungs- und Ersatzteilinformationen einfach und präzise zu referenzieren. Die Leuchte muss einfach zu öffnen sein und direkten Zugang zu sowohl dem Betriebsgerät als auch dem LED-Modul bieten. Die Leuchten müssen gemäß IP66 gegen Eindringen geschützt, gemäß IK09 stoßfest sein und als Standardwahl über seitlichen, Pfostenaufsatz- sowie spezielle rechteckige Mastbefestigungen verfügen, um Flexibilität in der Anwendung zu gewährleisten. Die Leuchten sollten außerdem eine lange Nutzlebensdauer von mindestens 100.000 Stunden bei L95 haben. Und das System muss eine breite Auswahl an Dimm- und Steuerungsoptionen bieten, wie zum Beispiel LineSwitch, DynaDimmer, CLO, DALI, bis hin zu Zhaga-D4i (ZD4i) mit Interact-Kompatibilität, um die Effizienz durch zukünftig eingesetzte intelligente Beleuchtung zu maximieren. Die Leuchte muss eine Garantiefrist von 5 Jahren haben.
Lichtstromtoleranz: +/-7%;
Anfängliche Farbsättigung: (0.430, 0.400) SDCM<5;
Toleranz Leistungsaufnahme: +/-10%;
Init. Farbwiedergabeindextoleranz: +/-2;
SDCM: SDCM≤5;
Ausfallrate des Betriebsgeräts bei mittlerer Nutzlebensdauer von 100.000 Std.: 10 %;
Lichtstromstabilität (EN-IEC 62722-2-1) bei mittlerer Nutzlebensdauer* von 100.000 Std.: L96;
Lampenfamiliencode: LED20 | LED Module 2000 lm;
Lichtquelle austauschbar: Ja;
Anzahl Betriebsgeräte: Einheit;
Betriebsgerät inklusive: Ja;
Typ des Lichtquellenmoduls: LED;
Service Tag: Ja;
Lampentyp: LED;
Portfolio: Better;
Garantiedauer: 5 Jahre;
Nach oben gerichtete Lichtstromrate: 0,01;
Lichtstrom: 1.740 lm;
Ähnlichste Farbtemperatur: 3000 K;
Nennlichtausbeute (Nom): 106 lm/W;
Farbwiedergabeindex (CRI): 80;
Farbe der Lichtquelle: 830 Warmweiß;
Ausstrahlungswinkel Leuchte: -;
Optiktyp im Außenbereich: Mittlere Lichtverteilung 50;
Effektive Projektionsfläche: 0,0246 m²;
Eingangsspannung: 220-240 V;
Netzfrequenz: 50 to 60 Hz;
Einschaltstrom: 12 A;
Einschaltzeit: 0,27 ms;
Leistung: 16,4 W;
Leistungsfaktor (Bruchteil): 0.99;
Elektrischer Anschluss: Interner Anschluss;
Kabel: -;
Anzahl Leuchten pro Sicherung mit 16 A Typ B: 48;
IEC-Schutzklasse: Schutzklasse II;
Überspannungsschutz (allgemein/differenziell): Überspannungsschutz bis 6 kV im Gegentaktmodus und bis 6 kV im Gleichtaktmodus;
Dimmbar: Ja;
Betriebsgerät: Netzteil mit DALI-Schnittstelle;
Steuerungsschnittstelle: DALI-regelbar;
Konstanter Lichtstrom: Nein;
DALI-Typ: DALI-2™;
Gehäusematerial: Aluminiumdruckguss;
Reflektor-Material: Acrylat;
Optisches Material: Polymethylmethacrylat;
Material optische Abdeckung: Glas;
Befestigungsmaterial: Aluminium;
Gehäusefarbe: Grau;
Montagevorrichtung: Montagehalterung;
Form optische Abdeckung: Flach;
Ausführung optische Abdeckung: Klar;
Gesamte Länge: 435 mm;
Gesamte Breite: 260 mm;
Gesamte Höhe: 219 mm;
Abmessungen (Höhe x Breite x Tiefe): 219 x 260 x 435 mm ;
Schutzart (IP): IP66 | Schutz gegen Eindringen von Staub, strahlwassergeschützt;
Schlagfestigkeit (IK): IK09 | 10 J;
Standardaufneigung Aufsatzmontage: -;
Standardaufneigung Ansatzmontage: -;
Typ optische Abdeckung: Flachglas;
Nettogewicht: 4,900 kg;
Entflammbarkeitszeichen: -;
CE-Zeichen: Ja;
ENEC-Zeichen: ENEC-Zeichen;
Photobiologisches Risiko: Photobiological risk group 0 @200mm to EN62778;
EU RoHS-konform: Ja;
Bemessungsumgebungstemperatur (Tq): 25 °C;
Umgebungstemperaturbereich: -40 bis +50 °C;
Nachhaltigkeitsbewertung: Unclassified;
GWP gesamt A1-A3 (CO2eq) in EPD: 51,7 kg CO₂e;
Anteil des Produkts an Sekundärmaterialien: 49,4 %;
Anteil des recycelbaren Inhalts des Endprodukts: 59 %;
GWP gesamt B6 (kg CO2eq) Deklarierte Einheit: Bitte berechnen Sie mit Ihrem lokalen Energiemixwert: Deklarierte Leistung (kW) * Betriebsdauer (Stunden) der deklarierten Einheit * Energiemix (kg CO2eq / kWh);
GWP gesamt B6 (kg CO2eq) Funktionale Einheit: Bitte berechnen Sie mit Ihrem lokalen Energiemixwert: Deklarierte Leistung (kW) * 1000 (lm) / Lichtstrom (lm) deklarierte Einheit * 35.000 (Stunden) * Energiemix (kg CO2-Äquivalent / kWh);
Produktnamen anzeigen: BVP729 LED20-4S/830 II PSD D9 DM50 FG DG;
Angezeigter Bestellcode, Beschreibung (DTN, nur B2B): BVP729 LED20-4S/830 II PSD D9 DM50 FG DG;
Vollständiger EOC (nur B2B): 871951424067400;
Angezeigter Bestellcode (nur B2B): 24067400;
Material-Nummer (12NC): 912300060117;
SAP-Anzahl pro Verpackung: 1;
SAP EAN/UPC – Stück/Set/Kiste: 8719514240674;
SAP-Zähler – Pakete pro Außenkarton: 1;
EAN Umverpackung: 8719514240674;
Produktfamiliencode: BVP729 | URBANFLEX MICRO;

(c) Signify
Menge: 1,000
